# Pressupost P06-2020 Vilallonga del Camp

- Propietat de l'arxiu: RIB Spain
- Format: FIEBDC-3/2016
- Programa: Presto 18.04
- Tipus: pressupost
- Data dels preus: 29/06/2020
- Divisa: EUR
- Codi: 01 (14/07/1995)
Import: 592269.58

## 01.01 TRAVESSERA URBANA
Import: 82568.64

### 01.01.01 TREBALLS PREVIS I DEMOLICIONS
Import: 12996.19

**E0334** m Tall serra disc paviment mescles bituminoses, formigó o panot, fins 25 cm
337.8 m × 1.75 = 591.15
Tall amb serra de disc de paviment de mescles bituminoses, formigó o panot, fins a una fondària de 25 cm.

| Codi | Ut | Descripció | Rendiment | Preu | Import |
|---|---|---|---|---|---|
| M0334 | h | Serra de disc (maquinària) | 0.05 | 12 | 0.60 |
| O0101 | h | Cap de colla (mà d'obra) | 0.01 | 20.6 | 0.21 |
| O0110 | h | Peó (mà d'obra) | 0.05 | 16.75 | 0.84 |
| VGZ | % | Despeses indirectes (vg) | 0.017 | 6 | 0.10 |
|  |  | Total |  |  | 1.75 |

| Amidament | Uts. | Llarg | Parcial |
|---|---|---|---|
| tall previ demolició vorada | 1 | 317.64 | 317.64 |
| altres | 1 | 20.16 | 20.16 |
| Subtotal |  |  | 337.80 |
| Total |  |  | 337.8 |

**E0210** m Demolició de vorada i rigola, inclosa la fonamentació, i transport
317.64 m × 6.12 = 1943.96
Demolició de vorada i rigola, inclosa la fonamentació, transport a abocador, cànon i condicionament del mateix.

| Codi | Ut | Descripció | Rendiment | Preu | Import |
|---|---|---|---|---|---|
| M0212B | h | Camió de trabuc de 20 t (maquinària) | 0.02 | 37.33 | 0.75 |
| M0207 | h | Retroexcavadora (maquinària) | 0.02 | 59.41 | 1.19 |
| O0110 | h | Peó | 0.2 | 16.75 | 3.35 |
| P1613 | u | Cànon d'abocador | 0.6 | 0.8 | 0.48 |
| VGZ | % | Despeses indirectes | 0.058 | 6 | 0.35 |
|  |  | Total |  |  | 6.12 |

| Amidament | Uts. | Parcial |
|---|---|---|
| Marge esquerra | 75.87 | 75.87 |
|  | 48.24 | 48.24 |
|  | 44.09 | 44.09 |
| Marge dret | 89.06 | 89.06 |
|  | 60.38 | 60.38 |
| Subtotal |  | 317.64 |
| Total |  | 317.64 |

**E0212** m2 Demolició de paviment de panots de morter de ciment, transport abocador
414.16 m2 × 5.17 = 2141.21
Demolició de paviment de panots de morter de ciment col·locats sobre formigó, inclosa la base de formigó i transport dels materials de runa a l'abocador, cànon i condicionament del mateix.

| Codi | Ut | Descripció | Rendiment | Preu | Import |
|---|---|---|---|---|---|
| M0207B | h | Retroexcavadora amb martell trencador (maquinària) | 0.02 | 68.89 | 1.38 |
| M0212B | h | Camió de trabuc de 20 t | 0.016 | 37.33 | 0.60 |
| M0204 | h | Pala carregadora neumàtics (maquinària) | 0.016 | 58.27 | 0.93 |
| O0110 | h | Peó | 0.06 | 16.75 | 1.01 |
| P1613 | u | Cànon d'abocador | 1.2 | 0.8 | 0.96 |
| VGZ | % | Despeses indirectes | 0.049 | 6 | 0.29 |
|  |  | Total |  |  | 5.17 |

| Amidament | Uts. | Parcial |
|---|---|---|
| Marge esquerra | 90.19 | 90.19 |
|  | 61.62 | 61.62 |
|  | 56.72 | 56.72 |
| MArge dret | 103.01 | 103.01 |
|  | 10.04 | 10.04 |
|  | 65.26 | 65.26 |
|  | 21.1 | 21.10 |
|  | 6.22 | 6.22 |
| Subtotal |  | 414.16 |
| Total |  | 414.16 |

**E0215** u Desmuntatge de senyal de trànsit i demolició ancoratges
9 u × 13.95 = 125.55
Desmuntatge de senyal de trànsit i demolició d'ancoratges amb base de formigó, inclòs càrrega i transport al magatzem de Diputació, inclòs cànon d'abocador.

| Codi | Ut | Descripció | Rendiment | Preu | Import |
|---|---|---|---|---|---|
| M0207 | h | Retroexcavadora | 0.01 | 59.41 | 0.59 |
| M0212B | h | Camió de trabuc de 20 t | 0.12 | 37.33 | 4.48 |
| M0201 | h | Compressor amb dos martells (maquinària) | 0.025 | 21.09 | 0.53 |
| M0229 | h | Electrobomba sumergible 20 kW (maquinària) | 0.1 | 7.06 | 0.71 |
| O0102 | h | Oficial 1ª (mà d'obra) | 0.05 | 20.46 | 1.02 |
| O0110 | h | Peó | 0.3 | 16.75 | 5.03 |
| P1613 | u | Cànon d'abocador | 1 | 0.8 | 0.80 |
| VGZ | % | Despeses indirectes | 0.132 | 6 | 0.79 |
|  |  | Total |  |  | 13.95 |

| Amidament | Uts. | Parcial |
|---|---|---|
| R303 | 1 | 1.00 |
| R308 | 1 | 1.00 |
| R101 | 1 | 1.00 |
| R308 | 1 | 1.00 |
| P15A | 2 | 2.00 |
| S13 | 2 | 2.00 |
| R301 | 1 | 1.00 |
| Subtotal |  | 9.00 |
| Total |  | 9 |

**E0821** u Recreixement i anivellació pericó o bunera
5 u × 58.26 = 291.30
Repicat de xapa de morter, neteja, recreixement i anivellació de pericó, pou de registre, o bunera existent de qualsevol tipus a nova cota d'acabat, totalment acabat.

| Codi | Ut | Descripció | Rendiment | Preu | Import |
|---|---|---|---|---|---|
| O0110 | h | Peó | 0.5 | 16.75 | 8.38 |
| O0102 | h | Oficial 1ª | 0.5 | 20.46 | 10.23 |
| O0101 | h | Cap de colla | 0.05 | 20.6 | 1.03 |
| P0504 | m3 | Formigó HM-20 posat a l'obra (material) | 0.1 | 52 | 5.20 |
| VGZ | % | Despeses indirectes | 0.55 | 6 | 3.30 |
| E0515 | m2 | Encofrat de fusta per a fonaments i/o formigó ocult | 1.23 | 24.49 | 30.12 |
|  |  | Total |  |  | 58.26 |

**E06361** m2 Fresat paviment mbc fins 15 cm
2999.74 m2 × 1.81 = 5429.53
Fresada del paviment asfàltic existent fins una profunditat màxima de 15 cm, inclòs càrrega i transport a l'abocador, cànon d'abocament i neteja de la superfície fresada.

| Codi | Ut | Descripció | Rendiment | Preu | Import |
|---|---|---|---|---|---|
| M0220 | h | Escombradora autopropulsada (maquinària) | 0.006 | 42.15 | 0.25 |
| M0212B | h | Camió de trabuc de 20 t | 0.006 | 37.33 | 0.22 |
| M0242 | h | Fresadora (maquinària) | 0.006 | 133.01 | 0.80 |
| O0110 | h | Peó | 0.012 | 16.75 | 0.20 |
| O0101 | h | Cap de colla | 0.006 | 20.6 | 0.12 |
| P1613 | u | Cànon d'abocador | 0.15 | 0.8 | 0.12 |
| %16130600_1 | % | Despeses indirectes | 6 % | 1.71 | 0.10 |
|  |  | Total |  |  | 1.81 |

| Amidament | Uts. | Llarg | Parcial |
|---|---|---|---|
| Unió a Cruilla amb Rambla Verge del Roser | 90.04 |  | 90.04 |
| Calçada actual |  |  |  |
| 2 passades | 2 | 1454.85 | 2909.70 |
| Subtotal |  |  | 2999.74 |
| Total |  |  | 2999.74 |

**E02151A** u Retirada pilona fosa,enderr.daus form.,càrrega man/mec.
37 u × 6.4 = 236.80
Retirada de pilona de fosa, enderroc de daus de formigó, càrrega manual i mecànica de l'equipament i de la runa sobre camió o contenidor, inclòs transport a l'abocador controlat i cànons.

| Codi | Ut | Descripció | Rendiment | Preu | Import |
|---|---|---|---|---|---|
| M0201 | h | Compressor amb dos martells | 0.1 | 21.09 | 2.11 |
| O0102 | h | Oficial 1ª | 0.192 | 20.46 | 3.93 |
| %16130600_1 | % | Despeses indirectes | 6 % | 6.04 | 0.36 |
|  |  | Total |  |  | 6.4 |

**E02251A** m Demol.interceptor de fins a 35x50cm,paret 15cm maó,solera=15cm
34.6 m × 5.25 = 181.65
Demolició d'interceptor existent de 35x50 cm de parets de 15 cm, de maó i amb solera de 15 cm de formigó amb compressor i càrrega mecànica sobre camió.

| Codi | Ut | Descripció | Rendiment | Preu | Import |
|---|---|---|---|---|---|
| M0201 | h | Compressor amb dos martells | 0.09 | 21.09 | 1.90 |
| M0207 | h | Retroexcavadora | 0.01 | 59.41 | 0.59 |
| O0102 | h | Oficial 1ª | 0.12 | 20.46 | 2.46 |
| %16130600_1 | % | Despeses indirectes | 6 % | 4.95 | 0.30 |
|  |  | Total |  |  | 5.25 |

| Amidament | Uts. | Parcial |
|---|---|---|
| Marge dret | 15.6 | 15.60 |
|  | 17 | 17.00 |
|  | 2 | 2.00 |
| Subtotal |  | 34.60 |
| Total |  | 34.6 |

**E0305** m3 Excavació rases i pous, mitjans mecànics, cànon abocador
130.67 m3 × 11.12 = 1453.05
Excavació en rases, pous o fonaments, amb mitjans mecànics i manuals en qualsevol tipus de terreny, inclòs càrrega i transport a l'interior d'obra o abocador controlat, inclòs el seu cànon.

| Codi | Ut | Descripció | Rendiment | Preu | Import |
|---|---|---|---|---|---|
| M0212B | h | Camió de trabuc de 20 t | 0.06 | 37.33 | 2.24 |
| M0228 | h | Electrobomba sumergible 20 kW (maquinària) | 0.02 | 3.8 | 0.08 |
| M0207 | h | Retroexcavadora | 0.06 | 59.41 | 3.56 |
| O0110 | h | Peó | 0.12 | 16.75 | 2.01 |
| O0102 | h | Oficial 1ª | 0.06 | 20.46 | 1.23 |
| O0101 | h | Cap de colla | 0.02 | 20.6 | 0.41 |
| P1613 | u | Cànon d'abocador | 1.2 | 0.8 | 0.96 |
| %16130600_1 | % | Despeses indirectes | 6 % | 10.49 | 0.63 |
|  |  | Total |  |  | 11.12 |

| Amidament | Uts. | Llarg | Parcial |
|---|---|---|---|
| Marge esquerra |  |  |  |
| Panot PK 0+000 a PK 0+060 eix 1 | 110.31 | 0.2 | 22.06 |
| Panot PK 0+065 a PK 0+154 eix 1 | 210.28 | 0.2 | 42.06 |
| Formigo PK 0+166 a PK 0+173 eix 1 | 20.73 | 0.2 | 4.15 |
| Formigo PK 0+183 a PK 0+190 eix 1 | 24.78 | 0.2 | 4.96 |
| Saulò PK 0+173 a PK 0+183 eix 1 | 29.66 | 0.2 | 5.93 |
| Saulò PK 0+158 a PK 0+166 eix 1 | 48.94 | 0.2 | 9.79 |
| Marge dret |  |  |  |
| Panot PK 0+000 a PK 0+092 eix 1 | 124.01 | 0.2 | 24.80 |
| Panot PK 0+096 a PK 0+155 eix 1 | 84.6 | 0.2 | 16.92 |
| Subtotal |  |  | 130.67 |
| Total |  |  | 130.67 |

**E0317B** m3 Rebliment i piconatge rasa 95% PM, material pròpia obra, inclòs càrrega i transport
50 m3 × 4.2 = 210.00
Rebliment i piconatge de rasa amb compactació del 95 % Proctor Modificat, amb material procedent de la pròpia obra, inclòs càrrega i transport.

| Codi | Ut | Descripció | Rendiment | Preu | Import |
|---|---|---|---|---|---|
| M0207 | h | Retroexcavadora | 0.025 | 59.41 | 1.49 |
| M0211 | h | Picó vibrant amb placa 60 cm. (maquinària) | 0.05 | 9.61 | 0.48 |
| O0101 | h | Cap de colla | 0.01 | 20.6 | 0.21 |
| O0110 | h | Peó | 0.07 | 16.75 | 1.17 |
| O0102 | h | Oficial 1ª | 0.03 | 20.46 | 0.61 |
| VGZ | % | Despeses indirectes | 0.04 | 6 | 0.24 |
|  |  | Total |  |  | 4.2 |

**E0344** m2 Repàs i piconatge de la base del terraplè i del fons de la caixa mecànics i compactació del 95% PM
653.31 m2 × 0.6 = 391.99
Repàs i piconatge de la base del terraplè i/o del fons de caixa, amb mitjans mecànics i compactació del 95% PM.

| Codi | Ut | Descripció | Rendiment | Preu | Import |
|---|---|---|---|---|---|
| M0212B | h | Camió de trabuc de 20 t | 0.001 | 37.33 | 0.04 |
| M0204 | h | Pala carregadora neumàtics | 0.001 | 58.27 | 0.06 |
| M0209 | h | Corró vibratori autop. 8 a 10 t (maquinària) | 0.001 | 46.26 | 0.05 |
| M0213 | h | Camió cisterna de 8 m3 (maquinària) | 0.001 | 48 | 0.05 |
| M0208 | h | Motonivelladora (maquinària) | 0.002 | 73.35 | 0.15 |
| O0101 | h | Cap de colla | 0.001 | 20.6 | 0.02 |
| O0110 | h | Peó | 0.01 | 16.75 | 0.17 |
| O0102 | h | Oficial 1ª | 0.001 | 20.46 | 0.02 |
| VGZ | % | Despeses indirectes | 0.007 | 6 | 0.04 |
|  |  | Total |  |  | 0.6 |

| Amidament | Uts. | Parcial |
|---|---|---|
| Marge esquerra |  |  |
| Panot PK 0+000 a PK 0+060 eix 1 | 110.31 | 110.31 |
| Panot PK 0+065 a PK 0+154 eix 1 | 210.28 | 210.28 |
| Formigo PK 0+166 a PK 0+173 eix 1 | 20.73 | 20.73 |
| Formigo PK 0+183 a PK 0+190 eix 1 | 24.78 | 24.78 |
| Saulò PK 0+173 a PK 0+183 eix 1 | 29.66 | 29.66 |
| Saulò PK 0+158 a PK 0+166 eix 1 | 48.94 | 48.94 |
| Marge dret |  |  |
| Panot PK 0+000 a PK 0+092 eix 1 | 124.01 | 124.01 |
| Panot PK 0+096 a PK 0+155 eix 1 | 84.6 | 84.60 |
| Subtotal |  | 653.31 |
| Total |  | 653.31 |

### 01.01.02 FERMS I PAVIMENTS
Import: 47051.49

**E0603** t Paviment de MBC tipus AC16 surf S (S-12) (d= 2,45 t/m3)
160.48 t × 50.04 = 8030.42
Paviment de M.B.C. tipus AC16 surf S, estesa i compactada al 97 % de l'assaig marshall.

| Codi | Ut | Descripció | Rendiment | Preu | Import |
|---|---|---|---|---|---|
| M0236 | h | Estenedora per a mescles (maquinària) | 0.009 | 70.66 | 0.64 |
| M0213 | h | Camió cisterna de 8 m3 | 0.009 | 48 | 0.43 |
| M0220 | h | Escombradora autopropulsada | 0.009 | 42.15 | 0.38 |
| M0237 | h | Piconadora de pneumàtics 15 t (maquinària) | 0.009 | 62.36 | 0.56 |
| M0239 | h | Corró de llanda metàl·lica (maquinària) | 0.009 | 41.57 | 0.37 |
| O0101 | h | Cap de colla | 0.014 | 20.6 | 0.29 |
| O0110 | h | Peó | 0.063 | 16.75 | 1.06 |
| P0414 | t | M.B.C. tipus AC16 surf S en obra (material) | 1 | 43.48 | 43.48 |
| VGZ | % | Despeses indirectes | 0.472 | 6 | 2.83 |
|  |  | Total |  |  | 50.04 |

| Amidament | Uts. | Llarg | Ample | Alt | Parcial |
|---|---|---|---|---|---|
| Nova calçada | 1 | 1247.69 | 0.05 | 2.45 | 152.84 |
| imprevists | 0.05 | 152.84 |  |  | 7.64 |
| Subtotal |  |  |  |  | 160.48 |
| Total |  |  |  |  | 160.48 |

**E0606A** t Paviment de MBC. tipus AC22 base G (G-20) amb 10% material reciclat
224.68 t × 46.04 = 10344.27
Paviment de M.B.C. tipus AC22 base G, estesa i compactada al 98 % de l'assaig marshall, amb 10% de material reciclat, 30 kg/m2.

| Codi | Ut | Descripció | Rendiment | Preu | Import |
|---|---|---|---|---|---|
| M0220 | h | Escombradora autopropulsada | 0.008 | 42.15 | 0.34 |
| M0236 | h | Estenedora per a mescles | 0.008 | 70.66 | 0.57 |
| M0239 | h | Corró de llanda metàl·lica | 0.008 | 41.57 | 0.33 |
| M0237 | h | Piconadora de pneumàtics 15 t | 0.008 | 62.36 | 0.50 |
| M0213 | h | Camió cisterna de 8 m3 | 0.008 | 48 | 0.38 |
| O0101 | h | Cap de colla | 0.012 | 20.6 | 0.25 |
| O0110 | h | Peó | 0.055 | 16.75 | 0.92 |
| P0417A | t | M.B.C. tipus AC22 base G en obra amb 10% de material reciclat (material) | 1 | 40.15 | 40.15 |
| VGZ | % | Despeses indirectes | 0.434 | 6 | 2.60 |
|  |  | Total |  |  | 46.04 |

| Amidament | Uts. | Llarg | Ample | Alt | Parcial |
|---|---|---|---|---|---|
| Nova calçada | 1 | 1247.69 | 0.07 | 2.45 | 213.98 |
| imprevists | 0.05 | 213.98 |  |  | 10.70 |
| Subtotal |  |  |  |  | 224.68 |
| Total |  |  |  |  | 224.68 |

**E0611C** m2 Reg d'emprimació tipus ECI amb dotació de sorra (dotació 1,4 kg/m2)
1310.07 m2 × 0.4 = 524.03
Reg d'emprimació tipus ECI amb emulsió catiònica i dotació de sorra (dotació 1,4 kg/m2)

| Codi | Ut | Descripció | Rendiment | Preu | Import |
|---|---|---|---|---|---|
| M0217 | h | Camió cisterna reg asfàltic (maquinària) | 0.001 | 50.69 | 0.05 |
| O0110 | h | Peó | 0.001 | 16.75 | 0.02 |
| O0102 | h | Oficial 1ª | 0.001 | 20.46 | 0.02 |
| P0412 | kg | Emulsió catiònica tipus ECI (material) | 1.4 | 0.17 | 0.24 |
| P0320 | m3 | Sorra de pedrera (material) | 0.005 | 9.59 | 0.05 |
| VGZ | % | Despeses indirectes | 0.004 | 6 | 0.02 |
|  |  | Total |  |  | 0.4 |

| Amidament | Uts. | Llarg | Parcial |
|---|---|---|---|
| Nova calçada | 1 | 1247.69 | 1247.69 |
| imprevists | 0.05 | 1247.69 | 62.38 |
| Subtotal |  |  | 1310.07 |
| Total |  |  | 1310.07 |

**E0612C** m2 Reg d'adherència amb emulsió termoadherent ECR-1d (dotació 0,4 kg/m2)
1381.67 m2 × 0.3 = 414.50
Reg d'adherència amb emulsió termoadherent, tipus ECR-1d, amb emulsió catiònica (dotació 0,4 kg/m2)

| Codi | Ut | Descripció | Rendiment | Preu | Import |
|---|---|---|---|---|---|
| M0220 | h | Escombradora autopropulsada | 0.001 | 42.15 | 0.04 |
| M0217 | h | Camió cisterna reg asfàltic | 0.001 | 50.69 | 0.05 |
| O0110 | h | Peó | 0.001 | 16.75 | 0.02 |
| O0102 | h | Oficial 1ª | 0.001 | 20.46 | 0.02 |
| P0406 | kg | Emulsió termoadherent catiònica tipus ECR-1d (material) | 0.4 | 0.38 | 0.15 |
| VGZ | % | Despeses indirectes | 0.003 | 6 | 0.02 |
|  |  | Total |  |  | 0.3 |

| Amidament | Uts. | Llarg | Ample | Parcial |
|---|---|---|---|---|
| Nova calçada | 1 | 1247.69 |  | 1247.69 |
| imprevists | 0.05 | 1247.69 |  | 62.38 |
| passos elevats | 1 | 6 | 6.6 | 39.60 |
|  | 1 | 4 | 8 | 32.00 |
| Subtotal |  |  |  | 1381.67 |
| Total |  |  |  | 1381.67 |

**E0603B** t Paviment de MBC tipus D8, àrid granític (reductors)
14.4 t × 51.12 = 736.13
Paviment de M.B.C. tipus D8 amb àrid granític, estesa i compactada al 97 % del'assaig marshall.

| Codi | Ut | Descripció | Rendiment | Preu | Import |
|---|---|---|---|---|---|
| M0239 | h | Corró de llanda metàl·lica | 0.009 | 41.57 | 0.37 |
| M0220 | h | Escombradora autopropulsada | 0.009 | 42.15 | 0.38 |
| M0213 | h | Camió cisterna de 8 m3 | 0.009 | 48 | 0.43 |
| M0236 | h | Estenedora per a mescles | 0.009 | 70.66 | 0.64 |
| M0237 | h | Piconadora de pneumàtics 15 t | 0.009 | 62.36 | 0.56 |
| O0101 | h | Cap de colla | 0.014 | 20.6 | 0.29 |
| O0110 | h | Peó | 0.063 | 16.75 | 1.06 |
| P0414B | t | M.B.C. tipus D8 amb àrid granític en obra (material) | 1 | 44.5 | 44.50 |
| VGZ | % | Despeses indirectes | 0.482 | 6 | 2.89 |
|  |  | Total |  |  | 51.12 |

| Amidament | Uts. | Parcial |
|---|---|---|
| pas elevat |  |  |
| PK 0+060 |  |  |
| rampes | 0.97 | 0.97 |
|  | 0.97 | 0.97 |
| plataforma | 7.76 | 7.76 |
| esquena d'ase |  |  |
| PK 0+195 | 4.7 | 4.70 |
| Subtotal |  | 14.40 |
| Total |  | 14.4 |

**E0620** m3 Paviment de formigó tipus HM-20, amb junts
8.3 m3 × 82.57 = 685.33
Paviment de formigó tipus HM-20, inclòs junts, encofrat i col·locació.

| Codi | Ut | Descripció | Rendiment | Preu | Import |
|---|---|---|---|---|---|
| M0240 | h | Regle vibratori (maquinària) | 0.05 | 4.58 | 0.23 |
| O0101 | h | Cap de colla | 0.025 | 20.6 | 0.52 |
| O0102 | h | Oficial 1ª | 0.05 | 20.46 | 1.02 |
| O0110 | h | Peó | 0.15 | 16.75 | 2.51 |
| P0504 | m3 | Formigó HM-20 posat a l'obra | 1 | 52 | 52.00 |
| P1608 | m | Fibra bitum. pre-emmotllada (material) | 2.5 | 3.16 | 7.90 |
| P1607 | m2 | Junta material inorg. 2 cm. (material) | 0.5 | 2.94 | 1.47 |
| VGZ | % | Despeses indirectes | 0.779 | 6 | 4.67 |
| E0515 | m2 | Encofrat de fusta per a fonaments i/o formigó ocult | 0.5 | 24.49 | 12.25 |
|  |  | Total |  |  | 82.57 |

| Amidament | Uts. | Llarg | Parcial |
|---|---|---|---|
| Marge esquerra PK 0+166 a PK 0+173 eix 1 | 20.73 | 0.2 | 4.15 |
| Marge esquerra PK 0+183 a PK 0+190 eix 1 | 20.73 | 0.2 | 4.15 |
| Subtotal |  |  | 8.30 |
| Total |  |  | 8.3 |

**E0517B** m2 Malla electrosoldada en acer corrugat B 500 T, de 15x15 cm i 6 mm
82.92 m2 × 2.93 = 242.96
Malla electrosoldada en acer corrugat B 500 T, de 15x15 cm i 6 mm de diàmetre, col·locada.

| Codi | Ut | Descripció | Rendiment | Preu | Import |
|---|---|---|---|---|---|
| M0246 | h | Màquina de doblegar rodó d'acer (maquinària) | 0.002 | 3 | 0.01 |
| M0245 | h | Cisalla elèctrica (maquinària) | 0.002 | 3.73 | 0.01 |
| O0110 | h | Peó | 0.003 | 16.75 | 0.05 |
| O0101 | h | Cap de colla | 0.001 | 20.6 | 0.02 |
| O0102 | h | Oficial 1ª | 0.003 | 20.46 | 0.06 |
| P0610 | m2 | Malla electrosoldada en acer corrugat B 500 T, de 15x15 cm i 6 mm de diàmetre (material) | 1 | 2.6 | 2.60 |
| P0602 | kg | Filferro recuit (material) | 0.008 | 1.57 | 0.01 |
| VGZ | % | Despeses indirectes | 0.028 | 6 | 0.17 |
|  |  | Total |  |  | 2.93 |

| Amidament | Uts. | Llarg | Parcial |
|---|---|---|---|
| Marge esquerra PK 0+166 a PK 0+173 eix 1 | 2 | 20.73 | 41.46 |
| Marge esquerra PK 0+183 a PK 0+190 eix 1 | 2 | 20.73 | 41.46 |
| Subtotal |  |  | 82.92 |
| Total |  |  | 82.92 |

**E0623** m2 Paviment de panot de color de 20x20x4 cm.
529.2 m2 × 22.81 = 12071.05
Paviment de panot ratllat, decorat o de pastilles a determinar per la D.O., de qualsevol color, de dimensions 20x20x4 cm., col·locat sobre solera de formigó HM-20 i base de sorra-ciment pòrtland humit de 200 kg/m3, inclòs la beurada amb morter de ciment pòrtland.

| Codi | Ut | Descripció | Rendiment | Preu | Import |
|---|---|---|---|---|---|
| O0110 | h | Peó | 0.2 | 16.75 | 3.35 |
| O0102 | h | Oficial 1ª | 0.1 | 20.46 | 2.05 |
| O0101 | h | Cap de colla | 0.08 | 20.6 | 1.65 |
| P0812 | m2 | Rajola hidr. color 20x20x4 cm. (material) | 1 | 7.69 | 7.69 |
| P0504 | m3 | Formigó HM-20 posat a l'obra | 0.1 | 52 | 5.20 |
| VGZ | % | Despeses indirectes | 0.215 | 6 | 1.29 |
| E0108 | m3 | Morter de ciment elaborat a l'obra | 0.031 | 50.96 | 1.58 |
|  |  | Total |  |  | 22.81 |

| Amidament | Uts. | Parcial |
|---|---|---|
| Marge dret |  |  |
| PK 0+000 a PK 0+092 eix 1 | 124.01 | 124.01 |
| PK 0+096 a PK 0+155 eix 1 | 84.6 | 84.60 |
| Marge esquerra |  |  |
| PK 0+000 a PK 0+060 eix 1 | 110.31 | 110.31 |
| PK 0+065 a PK 0+154 eix 1 | 210.28 | 210.28 |
| Subtotal |  | 529.20 |
| Total |  | 529.2 |

**E0673** m2 Paviment lloseta tàctil indicador d'advertència o proximitat de perill
19.2 m2 × 30.93 = 593.86
Paviment de lloseta tàctil indicador d'advertència o proximitat de perill, prefabricada de formigó 20x20 cm. amb botons de 2,5 cm. de diàmetre exterior, 0,5 cm. d'alçada i separats 5 cm. entre els seus centres, de color diferenciat de la resta del paviment, col·locat sobre solera de formigó (inclosa), totalment acabat.

| Codi | Ut | Descripció | Rendiment | Preu | Import |
|---|---|---|---|---|---|
| E0199 | kg | Ciment Portland, a peu d'obra | 3 | 0.11 | 0.33 |
| O0102 | h | Oficial 1ª | 0.4 | 20.46 | 8.18 |
| O0110 | h | Peó | 0.4 | 16.75 | 6.70 |
| P0673 | m2 | Lloseta tàctil de botons (material) | 1 | 8 | 8.00 |
| P0504 | m3 | Formigó HM-20 posat a l'obra | 0.1 | 52 | 5.20 |
| P1601 | m3 | Aigua (material) | 0.01 | 0.65 | 0.01 |
| VGZ | % | Despeses indirectes | 0.292 | 6 | 1.75 |
| E0108 | m3 | Morter de ciment elaborat a l'obra | 0.015 | 50.96 | 0.76 |
|  |  | Total |  |  | 30.93 |

| Amidament | Uts. | Llarg | Ample | Parcial |
|---|---|---|---|---|
| guals PMR |  |  |  |  |
| pas elevat |  |  |  |  |
| PK 0+060 | 2 | 4 | 0.6 | 4.80 |
| pas de vianants a nivell |  |  |  |  |
| PK 0+000 | 2 | 4 | 0.6 | 4.80 |
| PK 0+105 | 2 | 4 | 0.6 | 4.80 |
| PK 0+145 | 2 | 4 | 0.6 | 4.80 |
| Subtotal |  |  |  | 19.20 |
| Total |  |  |  | 19.2 |

**E0674** m2 Paviment lloseta tàctil indicador direccional
7.04 m2 × 30.4 = 214.02
Paviment de lloseta tàctil indicador direccional, prefabricada de formigó de 20x20 cm. amb 4 línies de 2,5 cm. d'ample i 0,5 cm. de ressalt , de color diferenciat de la resta del paviment, col·locat sobre solera de formigó (inclosa), totalment acabat.

| Codi | Ut | Descripció | Rendiment | Preu | Import |
|---|---|---|---|---|---|
| E0199 | kg | Ciment Portland, a peu d'obra | 3 | 0.11 | 0.33 |
| O0102 | h | Oficial 1ª | 0.4 | 20.46 | 8.18 |
| O0110 | h | Peó | 0.4 | 16.75 | 6.70 |
| P1601 | m3 | Aigua | 0.01 | 0.65 | 0.01 |
| P0674 | m2 | Lloseta tàctil de línies (material) | 1 | 7.5 | 7.50 |
| P0504 | m3 | Formigó HM-20 posat a l'obra | 0.1 | 52 | 5.20 |
| VGZ | % | Despeses indirectes | 0.287 | 6 | 1.72 |
| E0108 | m3 | Morter de ciment elaborat a l'obra | 0.015 | 50.96 | 0.76 |
|  |  | Total |  |  | 30.4 |

| Amidament | Uts. | Llarg | Ample | Parcial |
|---|---|---|---|---|
| guals PMR |  |  |  |  |
| pas elevat |  |  |  |  |
| PK 0+060 | 2 | 1 | 0.8 | 1.60 |
| pas de vianants a nivell |  |  |  |  |
| PK 0+000 | 2 | 1 | 0.8 | 1.60 |
| PK 0+105 | 2 | 1.4 | 0.8 | 2.24 |
| PK 0+145 | 2 | 1 | 0.8 | 1.60 |
| Subtotal |  |  |  | 7.04 |
| Total |  |  |  | 7.04 |

**E06212** m Vorada de peces de formigó 15x25 cm (tipus T-2)
213.16 m × 19.79 = 4218.44
Vorada prefabricada de peces de formigó bicapa de 15x25 cm tipus T-2, col·locada, inclòs l'excavació, talls, base de formigó tipus HM-20 i rejuntada amb morter de ciment.

| Codi | Ut | Descripció | Rendiment | Preu | Import |
|---|---|---|---|---|---|
| O0101 | h | Cap de colla | 0.05 | 20.6 | 1.03 |
| O0102 | h | Oficial 1ª | 0.1 | 20.46 | 2.05 |
| O0110 | h | Peó | 0.1 | 16.75 | 1.68 |
| P0504 | m3 | Formigó HM-20 posat a l'obra | 0.08 | 52 | 4.16 |
| P1609 | m3 | Excavació de terres | 0.09 | 11.12 | 1.00 |
| P10092 | m | Vorada pref. form. 15x25cm. (material) | 1 | 7.58 | 7.58 |
| E0108 | m3 | Morter de ciment elaborat a l'obra | 0.023 | 50.96 | 1.17 |
| %161306000600 | % | Despeses indirectes | 6 % | 18.67 | 1.12 |
|  |  | Total |  |  | 19.79 |

| Amidament | Uts. | Parcial |
|---|---|---|
| Marge dret |  |  |
| PK 0+000 a PK 0+092 eix 1 | 59.65 | 59.65 |
| PK 0+096 a PK 0+155 eix 1 | 93.04 | 93.04 |
| Marge esquerra |  |  |
| PK 0+000 a PK 0+060 eix 1 | 74.69 | 74.69 |
| PK 0+065 a PK 0+154 eix 1 | 95.78 | 95.78 |
| a deduir guals | -110 | -110.00 |
| Subtotal |  | 213.16 |
| Total |  | 213.16 |

**E0638R2** m Gual rebaixat PMR o vehicles amb vorada tipus T-2
110 m × 24.85 = 2733.50
Gual rebaixat per a persones amb mobilitat reduïda o per a vehicles amb vorada tipus T-2 sobre base de formigó HM-20, inclòs l'excavació, talls de les peces de vorada, abatiments i adpatació a l'accés i rampes, rejuntat amb morter de ciment, totalment acabat.

| Codi | Ut | Descripció | Rendiment | Preu | Import |
|---|---|---|---|---|---|
| M0225 | h | Vibrador (maquinària) | 0.1 | 2.09 | 0.21 |
| O0102 | h | Oficial 1ª | 0.12 | 20.46 | 2.46 |
| O0101 | h | Cap de colla | 0.05 | 20.6 | 1.03 |
| O0110 | h | Peó | 0.3 | 16.75 | 5.03 |
| P1609 | m3 | Excavació de terres | 0.09 | 11.12 | 1.00 |
| P10092 | m | Vorada pref. form. 15x25cm. | 1.1 | 7.58 | 8.34 |
| P0504 | m3 | Formigó HM-20 posat a l'obra | 0.08 | 52 | 4.16 |
| VGZ | % | Despeses indirectes | 0.241 | 6 | 1.45 |
| E0108 | m3 | Morter de ciment elaborat a l'obra | 0.023 | 50.96 | 1.17 |
|  |  | Total |  |  | 24.85 |

| Amidament | Uts. | Llarg | Parcial |
|---|---|---|---|
| guals accés garatges i portes | 10 | 8 | 80.00 |
| guals PMR | 5 | 6 | 30.00 |
| Subtotal |  |  | 110.00 |
| Total |  |  | 110 |

**E0629** m Rigola blanca de 20x20x8 cm.
328.46 m × 13.11 = 4306.11
Rigola blanca prefabricada de formigó de 20x20x8 cm, inclòs l'excavació, la base de formigó HM-20 i la beurada, totalment col·locada

| Codi | Ut | Descripció | Rendiment | Preu | Import |
|---|---|---|---|---|---|
| O0102 | h | Oficial 1ª | 0.06 | 20.46 | 1.23 |
| O0101 | h | Cap de colla | 0.005 | 20.6 | 0.10 |
| O0110 | h | Peó | 0.25 | 16.75 | 4.19 |
| P1902 | u | Rigola blanca 20x20x8 cm (material) | 5 | 0.8 | 4.00 |
| P0504 | m3 | Formigó HM-20 posat a l'obra | 0.05 | 52 | 2.60 |
| VGZ | % | Despeses indirectes | 0.124 | 6 | 0.74 |
| E0108 | m3 | Morter de ciment elaborat a l'obra | 0.005 | 50.96 | 0.25 |
|  |  | Total |  |  | 13.11 |

| Amidament | Uts. | Parcial |
|---|---|---|
| Marge dret |  |  |
| PK 0+000 a PK 0+092 eix 1 | 93.04 | 93.04 |
| PK 0+096 a PK 0+155 eix 1 | 59.85 | 59.85 |
| Marge esquerra |  |  |
| PK 0+000 a PK 0+060 eix 1 | 79.79 | 79.79 |
| PK 0+065 a PK 0+154 eix 1 | 95.78 | 95.78 |
| Subtotal |  | 328.46 |
| Total |  | 328.46 |

**E1108** m Vorada de peces de formigó de 8x20 cm tipus jardí
21.34 m × 15.73 = 335.68
Vorada prefabricada de peces de formigó bicapa de 8x20 cm de cantó arrodonit, tipus jardí, col·locada, inclòs l'excavació, talls, base de formigó tipus HM-20 i rejuntada amb morter de ciment.

| Codi | Ut | Descripció | Rendiment | Preu | Import |
|---|---|---|---|---|---|
| O0102 | h | Oficial 1ª | 0.06 | 20.46 | 1.23 |
| O0101 | h | Cap de colla | 0.03 | 20.6 | 0.62 |
| O0110 | h | Peó | 0.18 | 16.75 | 3.02 |
| P1609 | m3 | Excavació de terres | 0.06 | 11.12 | 0.67 |
| P0504 | m3 | Formigó HM-20 posat a l'obra | 0.04 | 52 | 2.08 |
| P1007 | m | Vorada pref. form. 8x20 cm. tipus jardí (material) | 1 | 3.14 | 3.14 |
| VGZ | % | Despeses indirectes | 0.148 | 6 | 0.89 |
| E0108 | m3 | Morter de ciment elaborat a l'obra | 0.08 | 50.96 | 4.08 |
|  |  | Total |  |  | 15.73 |

| Amidament | Uts. | Parcial |
|---|---|---|
| Parterre marge esquerra PK 0+088 a 0+097 eix 1 | 21.34 | 21.34 |
| Total |  | 21.34 |

**E11861** m3 Paviment sauló,estesa+picon.98%PM
15.72 m3 × 16.8 = 264.10
Paviment de sauló, amb estesa i piconatge del material al 98 % del PM.

| Codi | Ut | Descripció | Rendiment | Preu | Import |
|---|---|---|---|---|---|
| M0213 | h | Camió cisterna de 8 m3 | 0.012 | 48 | 0.58 |
| M0207 | h | Retroexcavadora | 0.035 | 59.41 | 2.08 |
| M0211 | h | Picó vibrant amb placa 60 cm. | 0.04 | 9.61 | 0.38 |
| O0110 | h | Peó | 0.004 | 16.75 | 0.07 |
| P1601 | m3 | Aigua | 0.05 | 0.65 | 0.03 |
| P2021 | m3 | Sauló s/garbellar (material) | 1.15 | 11.05 | 12.71 |
| %16130600_1 | % | Despeses indirectes | 6 % | 15.85 | 0.95 |
|  |  | Total |  |  | 16.8 |

| Amidament | Uts. | Llarg | Parcial |
|---|---|---|---|
| Marge esquerra PK 0+173 a PK 0+183 eix 1 | 29.66 | 0.2 | 5.93 |
| Marge esquerra PK 0+158 a PK 0+166 eix 1 | 48.94 | 0.2 | 9.79 |
| Subtotal |  |  | 15.72 |
| Total |  |  | 15.72 |

**E1186** m3 Aportació i estesa de terra vegetal per jardineria vegetal adobada
2.4 m3 × 57.12 = 137.09
Aportació i incorporació de terra per a jardineria vegetal adobada, a granel, amb mitjans manuals i mecànics.

| Codi | Ut | Descripció | Rendiment | Preu | Import |
|---|---|---|---|---|---|
| M0212B | h | Camió de trabuc de 20 t | 0.2 | 37.33 | 7.47 |
| O0101 | h | Cap de colla | 0.05 | 20.6 | 1.03 |
| O0110 | h | Peó | 0.6 | 16.75 | 10.05 |
| O0102 | h | Oficial 1ª | 0.15 | 20.46 | 3.07 |
| P0332 | m3 | Terra vegetal adobada i garbellada (material) | 1.15 | 28.06 | 32.27 |
| VGZ | % | Despeses indirectes | 0.539 | 6 | 3.23 |
|  |  | Total |  |  | 57.12 |

| Amidament | Uts. | Llarg | Parcial |
|---|---|---|---|
| Parterre marge esquerra PK 0+088 a 0+097 eix 1 | 7.99 | 0.3 | 2.40 |
| Total |  |  | 2.4 |

**E1631** pa Abonament íntegre per a l'adaptació de la vorera a accessos
1 pa × 1200 = 1200.00
Partida alçada d'abonament íntegre per a l'adaptació de les voreres a cotes dels accessos, entrades i portes dels habitatges i edificacions existents, inclòs les adequacions i repintat de les façanes afectades per les obres.

### 01.01.03 DRENATGE
Import: 7115.88

**E0305** m3 Excavació rases i pous, mitjans mecànics, cànon abocador
15.47 m3 × 11.12 = 172.03

| Amidament | Uts. | Llarg | Ample | Alt | Parcial |
|---|---|---|---|---|---|
| Marge dret |  |  |  |  |  |
| PK 0+059 a PK 0+092 eix 1 | 1 | 34 | 0.7 | 0.65 | 15.47 |
| Subtotal |  |  |  |  | 15.47 |
| Total |  |  |  |  | 15.47 |

**E0896** m Canal prefabricada,a=20 cm,h=29-40 cm, reixa de fosa D400 fixada al bastidor
34 m × 199.58 = 6785.72
Canal prefabricada de formigó polímer, d'amplària interior 20 cm i entre 29 i 40 cm d'alçària total, amb perfil lateral i reixa de fosa muntada i fixada al bastidor empotrat a la canal, conjunt de classe de càrrega D-400 norma UNE-EN 1433, col·locada amb dau armat amb formigó HA-25 al voltant de la canal amb un gruix mínim de parets i base de 25 cm, totalment col·locada.

| Codi | Ut | Descripció | Rendiment | Preu | Import |
|---|---|---|---|---|---|
| M0214 | h | Camió grua (maquinària) | 0.06 | 42.07 | 2.52 |
| M0225 | h | Vibrador | 0.01 | 2.09 | 0.02 |
| O0110 | h | Peó | 0.11 | 16.75 | 1.84 |
| O0102 | h | Oficial 1ª | 0.11 | 20.46 | 2.25 |
| P0607 | kg | Acer corrugat B-500s en barres (material) | 2.5 | 0.72 | 1.80 |
| P0506 | m3 | Formigó HA-25 posat a l'obra (material) | 0.2 | 55 | 11.00 |
| P2022 | m | Canal de formigó polímer a = 20, h =29-40 cm, reixa de fosa D400 (material) | 1.05 | 160.81 | 168.85 |
| %16130600_1 | % | Despeses indirectes | 6 % | 188.28 | 11.30 |
|  |  | Total |  |  | 199.58 |

| Amidament | Uts. | Parcial |
|---|---|---|
| Marge dret |  |  |
| PK 0+059 a PK 0+092 eix 1 | 34 | 34.00 |
| Subtotal |  | 34.00 |
| Total |  | 34 |

**E08911** u Connexió amb xarxa i col·lector existent
1 u × 158.13 = 158.13
Connexió de canal o qualsevol altre element de drenatge a col·lector i xarxa existent, tot inclòs.

| Codi | Ut | Descripció | Rendiment | Preu | Import |
|---|---|---|---|---|---|
| M0225 | h | Vibrador | 0.04 | 2.09 | 0.08 |
| O0110 | h | Peó | 2 | 16.75 | 33.50 |
| O0102 | h | Oficial 1ª | 2 | 20.46 | 40.92 |
| P0504 | m3 | Formigó HM-20 posat a l'obra | 0.4 | 52 | 20.80 |
| E0515 | m2 | Encofrat de fusta per a fonaments i/o formigó ocult | 2.2 | 24.49 | 53.88 |
| %16130600_1 | % | Despeses indirectes | 6 % | 149.18 | 8.95 |
|  |  | Total |  |  | 158.13 |

| Amidament | Uts. | Parcial |
|---|---|---|
| connexió canal a la xarxa existent | 1 | 1.00 |
| Total |  | 1 |

### 01.01.04 REPOSICIÓ DE SERVEIS
Import: 8658.52

**E034001** u Cales per a localització serveis
22 u × 53.8 = 1183.60
Cales pera a la localització dels serveis existents.

| Codi | Ut | Descripció | Rendiment | Preu | Import |
|---|---|---|---|---|---|
| M0207 | h | Retroexcavadora | 0.4 | 59.41 | 23.76 |
| O0101 | h | Cap de colla | 0.1 | 20.6 | 2.06 |
| O0102 | h | Oficial 1ª | 0.4 | 20.46 | 8.18 |
| O0110 | h | Peó | 1 | 16.75 | 16.75 |
| VGZ | % | Despeses indirectes | 0.508 | 6 | 3.05 |
|  |  | Total |  |  | 53.8 |

| Amidament | Uts. | Parcial |
|---|---|---|
| Servei d'aigües |  |  |
| Reposició 4.003 | 1 | 1.00 |
| Reposició 4.004 | 1 | 1.00 |
| Reposició 4.005 | 1 | 1.00 |
| Reposició 4.006 | 1 | 1.00 |
| Reposició 4.007 | 1 | 1.00 |
| Reposició 4.010 | 1 | 1.00 |
| Reposició 4.012 | 1 | 1.00 |
| Reposició 4.013 | 1 | 1.00 |
| Reposició 4.014 | 1 | 1.00 |
| Reposició 4.015 | 1 | 1.00 |
| Reposició 4.016 | 1 | 1.00 |
| Reposició 4.017 | 1 | 1.00 |
| Reposició 4.019 | 1 | 1.00 |
| Reposició 4.021 | 1 | 1.00 |
| Gas natural |  |  |
| Reposició 6.001 | 1 | 1.00 |
| Reposició 6.002 | 1 | 1.00 |
| Reposició 6.003 | 1 | 1.00 |
| Reposició 6.004 | 1 | 1.00 |
| Reposició 6.005 | 1 | 1.00 |
| Reposició 6.006 | 2 | 2.00 |
| Reposició 6.007 | 1 | 1.00 |
| Subtotal |  | 22.00 |
| Total |  | 22 |

**E0821** u Recreixement i anivellació pericó o bunera
20 u × 58.26 = 1165.20

| Amidament | Uts. | Parcial |
|---|---|---|
| Servei d'aigües |  |  |
| Reposició 4.001 | 1 | 1.00 |
| Reposició 4.002 | 1 | 1.00 |
| Reposició 4.008 | 1 | 1.00 |
| Reposició 4.009 | 1 | 1.00 |
| Reposició 4.011 | 1 | 1.00 |
| Reposició 4.018 | 2 | 2.00 |
| Reposició 4.020 | 1 | 1.00 |
| Reposició 4.022 | 1 | 1.00 |
| Gas natural |  |  |
| Reposició 6.001 | 1 | 1.00 |
| Reposició 6.002 | 1 | 1.00 |
| Reposició 6.003 | 1 | 1.00 |
| Reposició 6.004 | 1 | 1.00 |
| Reposició 6.005 | 1 | 1.00 |
| Reposició 6.006 | 2 | 2.00 |
| Reposició 6.007 | 1 | 1.00 |
| Clavegueram |  |  |
| Reposició 7.003 | 1 | 1.00 |
| Reposició 7.006 | 1 | 1.00 |
| Reposició 7.012 | 1 | 1.00 |
| Subtotal |  | 20.00 |
| Total |  | 20 |

**E020201** u Treballs de comprovació del gàlib dels cables aeris existents
6 u × 335.45 = 2012.70
Treballs de comprovació del gàlib del cablejat aeri existents de companyies de serveis, realització del tibat i dels ancoratges necessaris per a garantir el gàlib requerit.

| Codi | Ut | Descripció | Rendiment | Preu | Import |
|---|---|---|---|---|---|
| M0214B | h | Camió cistella h=10 m (maquinària) | 4 | 35.91 | 143.64 |
| O0102 | h | Oficial 1ª | 4 | 20.46 | 81.84 |
| O0110 | h | Peó | 4 | 16.75 | 67.00 |
| P10229 | u | Petit matertial (material) | 2 | 11.99 | 23.98 |
| %16130600_1 | % | Despeses indirectes | 6 % | 316.46 | 18.99 |
|  |  | Total |  |  | 335.45 |

| Amidament | Uts. | Parcial |
|---|---|---|
| Línies aèries de telefonia |  |  |
| Reposició 1 005 | 1 | 1.00 |
| Reposició 1 007 | 1 | 1.00 |
| Reposició 1 010 | 1 | 1.00 |
| Reposició 1 021 | 1 | 1.00 |
| Reposició 1 024 | 1 | 1.00 |
| Reposició 1 026 | 1 | 1.00 |
| Subtotal |  | 6.00 |
| Total |  | 6 |

**E08251** u Tapa fosa Ø650 mm, classe D-400, inclòs bastiment
2 u × 148.51 = 297.02
Subministrament i col·locació de tapa circular i bastiment de fosa dúctil, classe D-400 (400 KN), de Ø 650 mm. exterior amb pestell de seguretat, inclòs la junta d'estanqueïat i insonoritzant, col·locat amb microformigó amb fibres metàl·liques o morters de fraguat ràpid de 50 Mpa de color, segons normativa i especificacions tècniques.

| Codi | Ut | Descripció | Rendiment | Preu | Import |
|---|---|---|---|---|---|
| O0102 | h | Oficial 1ª | 0.3 | 20.46 | 6.14 |
| O0110 | h | Peó | 0.6 | 16.75 | 10.05 |
| O0101 | h | Cap de colla | 0.02 | 20.6 | 0.41 |
| P0620B | u | Tapa fosa Ø650 mm. exterior, marc Ø800 mm., classe D-400 (material) | 1 | 123.5 | 123.50 |
| VGZ | % | Despeses indirectes | 1.401 | 6 | 8.41 |
|  |  | Total |  |  | 148.51 |

| Amidament | Uts. | Parcial |
|---|---|---|
| Clavegueram |  |  |
| Reposició 7.008 | 1 | 1.00 |
| Reposició 7 010 | 1 | 1.00 |
| Subtotal |  | 2.00 |
| Total |  | 2 |

**E1601** pa A justificar obres no previstes i imprescindibles
1 pa × 4000 = 4000.00
Partida alçada a justificar per a obres no previstes i imprescindibles de realitzar.

### 01.01.05 SENYALITZACIÓ I ABALISAMENT
Import: 6746.56

#### 01.01.05.01 SENYALITZACIÓ HORITZONTAL
Import: 1249.05

**E0704** m Premarcatge de marca viària longitudinal
266.27 m × 0.13 = 34.62

| Codi | Ut | Descripció | Rendiment | Preu | Import |
|---|---|---|---|---|---|
| O0110 | h | Peó | 0.006 | 16.75 | 0.10 |
| O0101 | h | Cap de colla | 0.001 | 20.6 | 0.02 |
| VGZ | % | Despeses indirectes | 0.001 | 6 | 0.01 |
|  |  | Total |  |  | 0.13 |

**E0706** m Marca viària longitudinal 15 cm. amplada, pintura acrílica
266.27 m × 0.55 = 146.45
Marca viària longitudinal de 15 cm. d'amplada, amb pintura acrílica i microesferes de vidre, amb màquina autopropulsada.

| Codi | Ut | Descripció | Rendiment | Preu | Import |
|---|---|---|---|---|---|
| M0224 | h | Màquina pintura bandes autop. (maquinària) | 0.001 | 41.57 | 0.04 |
| M0220 | h | Escombradora autopropulsada | 0.001 | 42.15 | 0.04 |
| O0101 | h | Cap de colla | 0.001 | 20.6 | 0.02 |
| O0110 | h | Peó | 0.002 | 16.75 | 0.03 |
| P1422 | kg | Pintura (material) | 0.135 | 2.27 | 0.31 |
| P1421 | kg | Microesferes de vidre (material) | 0.082 | 0.96 | 0.08 |
| VGZ | % | Despeses indirectes | 0.005 | 6 | 0.03 |
|  |  | Total |  |  | 0.55 |

| Amidament | Uts. | Llarg | Parcial |
|---|---|---|---|
| M2.2 | 42.68 |  | 42.68 |
|  | 26.39 |  | 26.39 |
|  | 1.5 |  | 1.50 |
|  | 33.42 |  | 33.42 |
|  | 40.34 |  | 40.34 |
| M1.12 | 5.06 |  | 5.06 |
|  | 5 |  | 5.00 |
|  | 4.5 |  | 4.50 |
|  | 4.8 |  | 4.80 |
|  | 5 |  | 5.00 |
|  | 8.96 |  | 8.96 |
|  | 8 |  | 8.00 |
| M2.6 | 7.43 |  | 7.43 |
|  | 10.26 |  | 10.26 |
|  | 9.13 |  | 9.13 |
|  | 5.8 |  | 5.80 |
| Bus | 24 | 2 | 48.00 |
| Subtotal |  |  | 266.27 |
| Total |  |  | 266.27 |

**E0708** m2 Marca viària transversal, fletxes, inscripcions i zebrats, pintura acrílica
75 m2 × 11.33 = 849.75
Marca viària transversal, fletxes, inscripcions i zebrats, amb pintura acrílica i microesferes de vidre, totalment acabada.

| Codi | Ut | Descripció | Rendiment | Preu | Import |
|---|---|---|---|---|---|
| M0220 | h | Escombradora autopropulsada | 0.002 | 42.15 | 0.08 |
| M0224 | h | Màquina pintura bandes autop. | 0.031 | 41.57 | 1.29 |
| O0110 | h | Peó | 0.286 | 16.75 | 4.79 |
| O0101 | h | Cap de colla | 0.095 | 20.6 | 1.96 |
| P1422 | kg | Pintura | 0.9 | 2.27 | 2.04 |
| P1421 | kg | Microesferes de vidre | 0.55 | 0.96 | 0.53 |
| VGZ | % | Despeses indirectes | 0.107 | 6 | 0.64 |
|  |  | Total |  |  | 11.33 |

| Amidament | Uts. | Llarg | Ample | Parcial |
|---|---|---|---|---|
| BUS | 4 | 1.2 | 1.5 | 7.20 |
| reductors velocitat |  |  |  |  |
| esquena d'ase |  |  |  |  |
| rampes vermell + triangles blanc | 2 | 2 | 3.3 | 13.20 |
| pas elevat |  |  |  |  |
| rampes vermell + triangles blanc | 2 | 1 | 3.3 | 6.60 |
| plataforma M-4.3 | 6 | 0.5 | 4 | 12.00 |
| passos vianants a nivell |  |  |  |  |
| M-4.3 | 36 |  |  | 36.00 |
| Subtotal |  |  |  | 75.00 |
| Total |  |  |  | 75 |

**E0788** m Cinta adhesiva reflectant groga senyalització provisional, amplada 10 cm
76.8 m × 2.35 = 180.48
Cinta adhesiva reflectant groga de laminat elastoplàstic per senyalització horitzontal temporal, amplada 10 cm.

| Codi | Ut | Descripció | Rendiment | Preu | Import |
|---|---|---|---|---|---|
| O0102 | h | Oficial 1ª | 0.03 | 20.46 | 0.61 |
| O0110 | h | Peó | 0.03 | 16.75 | 0.50 |
| O0101 | h | Cap de colla | 0.003 | 20.6 | 0.06 |
| P1422H | m | Cinta adhesiva reflectant groga de 10 cm. (material) | 1 | 1.05 | 1.05 |
| VGZ | % | Despeses indirectes | 0.022 | 6 | 0.13 |
|  |  | Total |  |  | 2.35 |

| Amidament | Uts. | Llarg | Parcial |
|---|---|---|---|
| triangles prov. rampes |  |  |  |
| pas elevat | 6 | 2.4 | 14.40 |
| esquena d'ase | 6 | 2.4 | 14.40 |
| parada bus | 2 | 24 | 48.00 |
| Subtotal |  |  | 76.80 |
| Total |  |  | 76.8 |

**E0732** m Marca viària transversal 40 cm. amplada, pintura blanca
26.4 m × 1.43 = 37.75
Marca viària transversal de 40 cm. d'amplada, amb pintura blanca i microesferes de vidre, amb màquina autopropulsada.

| Codi | Ut | Descripció | Rendiment | Preu | Import |
|---|---|---|---|---|---|
| M0224 | h | Màquina pintura bandes autop. | 0.001 | 41.57 | 0.04 |
| M0220 | h | Escombradora autopropulsada | 0.001 | 42.15 | 0.04 |
| O0101 | h | Cap de colla | 0.001 | 20.6 | 0.02 |
| O0110 | h | Peó | 0.003 | 16.75 | 0.05 |
| P1421 | kg | Microesferes de vidre | 0.3 | 0.96 | 0.29 |
| P1422 | kg | Pintura | 0.4 | 2.27 | 0.91 |
| VGZ | % | Despeses indirectes | 0.014 | 6 | 0.08 |
|  |  | Total |  |  | 1.43 |

| Amidament | Uts. | Llarg | Parcial |
|---|---|---|---|
| M-4.1 línies aturada | 8 | 3.3 | 26.40 |
| Total |  |  | 26.4 |

#### 01.01.05.02 SENYALITZACIÓ VERTICAL
Import: 5061.99

**E0729** u Fonamentació de senyals
6 u × 25.25 = 151.50
Fonamentació de senyals, totalment acabada.

| Codi | Ut | Descripció | Rendiment | Preu | Import |
|---|---|---|---|---|---|
| O0110 | h | Peó | 0.48 | 16.75 | 8.04 |
| O0101 | h | Cap de colla | 0.12 | 20.6 | 2.47 |
| P1609 | m3 | Excavació de terres | 0.18 | 11.12 | 2.00 |
| VGZ | % | Despeses indirectes | 0.238 | 6 | 1.43 |
| E0502 | m3 | Formigó HM-20 fonaments | 0.18 | 62.85 | 11.31 |
|  |  | Total |  |  | 25.25 |

**E0730** u Fonamentació de cartell de pre-senyalització
3 u × 112.21 = 336.63
Fonamentació de cartell de pre-senyalització, totalment acabada.

| Codi | Ut | Descripció | Rendiment | Preu | Import |
|---|---|---|---|---|---|
| O0110 | h | Peó | 1.2 | 16.75 | 20.10 |
| O0102 | h | Oficial 1ª | 0.36 | 20.46 | 7.37 |
| O0101 | h | Cap de colla | 0.12 | 20.6 | 2.47 |
| P1609 | m3 | Excavació de terres | 1.175 | 11.12 | 13.07 |
| VGZ | % | Despeses indirectes | 1.059 | 6 | 6.35 |
| E0502 | m3 | Formigó HM-20 fonaments | 1 | 62.85 | 62.85 |
|  |  | Total |  |  | 112.21 |

**E0738B** m Pal d'alumini anoditzat color plata, Ø76 mm. MB
25.2 m × 27.79 = 700.31
Pal d'alumini anoditzat color plata, estriat, de 76 mm. de diàmetre MB, col·locat.

| Codi | Ut | Descripció | Rendiment | Preu | Import |
|---|---|---|---|---|---|
| O0110 | h | Peó | 0.09 | 16.75 | 1.51 |
| O0102 | h | Oficial 1ª | 0.05 | 20.46 | 1.02 |
| P1481 | m | Pal alumini diàmetre 76 mm. MB (material) | 1 | 23.69 | 23.69 |
| VGZ | % | Despeses indirectes | 0.262 | 6 | 1.57 |
|  |  | Total |  |  | 27.79 |

| Amidament | Uts. | Llarg | Parcial |
|---|---|---|---|
|  | 6 | 4.2 | 25.20 |
| Total |  |  | 25.2 |

**E0745** m Pal d'alumini anoditzat color plata, Ø90 mm. MC
5.36 m × 34.86 = 186.85
Pal d'alumini anoditzat color plata, estriat, de 90 mm. de diàmetre MC, col·locat.

| Codi | Ut | Descripció | Rendiment | Preu | Import |
|---|---|---|---|---|---|
| O0102 | h | Oficial 1ª | 0.05 | 20.46 | 1.02 |
| O0110 | h | Peó | 0.09 | 16.75 | 1.51 |
| P1472 | m | Pal alumini diàmetre 90 mm. MC (material) | 1 | 30.36 | 30.36 |
| VGZ | % | Despeses indirectes | 0.329 | 6 | 1.97 |
|  |  | Total |  |  | 34.86 |

| Amidament | Uts. | Parcial |
|---|---|---|
| Urb1 | 2.06 | 2.06 |
| Urb2 | 1.6 | 1.60 |
| Urb3 | 1.7 | 1.70 |
| Subtotal |  | 5.36 |
| Total |  | 5.36 |

**E0746** m Pal d'alumini anoditzat color plata, Ø114 mm. MD
7.35 m × 39.99 = 293.93
Pal d'alumini anoditzat color plata, estriat, de 114 mm. de diàmetre MD, col·locat.

| Codi | Ut | Descripció | Rendiment | Preu | Import |
|---|---|---|---|---|---|
| O0110 | h | Peó | 0.09 | 16.75 | 1.51 |
| O0102 | h | Oficial 1ª | 0.05 | 20.46 | 1.02 |
| P1473 | m | Pal alumini diàmetre 114 mm. MD (material) | 1 | 35.2 | 35.20 |
| VGZ | % | Despeses indirectes | 0.377 | 6 | 2.26 |
|  |  | Total |  |  | 39.99 |

| Amidament | Uts. | Parcial |
|---|---|---|
| Urb1 | 2.45 | 2.45 |
| Urb2 | 2.45 | 2.45 |
| Urb3 | 2.45 | 2.45 |
| Subtotal |  | 7.35 |
| Total |  | 7.35 |

**E0744** u Base d'acer galvanitzat per a suport de 76 mm.
6 u × 104.04 = 624.24

| Codi | Ut | Descripció | Rendiment | Preu | Import |
|---|---|---|---|---|---|
| O0110 | h | Peó | 0.09 | 16.75 | 1.51 |
| O0102 | h | Oficial 1ª | 0.05 | 20.46 | 1.02 |
| P1471 | u | Base d'acer galvanit. suport 76 mm. (material) | 1 | 95.62 | 95.62 |
| VGZ | % | Despeses indirectes | 0.982 | 6 | 5.89 |
|  |  | Total |  |  | 104.04 |

**E0744B** u Base d'acer galvanitzat per a suport de 114 mm.
3 u × 133.86 = 401.58
Base d'acer galvanitzat per a suport de 114 mm. col·locada.

| Codi | Ut | Descripció | Rendiment | Preu | Import |
|---|---|---|---|---|---|
| O0110 | h | Peó | 0.09 | 16.75 | 1.51 |
| O0102 | h | Oficial 1ª | 0.05 | 20.46 | 1.02 |
| P1471B | u | Base d'acer galvanit. suport 114 mm. (material) | 1 | 123.75 | 123.75 |
| VGZ | % | Despeses indirectes | 1.263 | 6 | 7.58 |
|  |  | Total |  |  | 133.86 |

| Amidament | Uts. | Parcial |
|---|---|---|
| Urb1 | 1 | 1.00 |
| Urb2 | 1 | 1.00 |
| Urb3 | 1 | 1.00 |
| Subtotal |  | 3.00 |
| Total |  | 3 |

**E0755** m2 Placa d'alumini fins a 0,25 m², nivell 2 HIP, amb abraçadores
2.62 m2 × 283.46 = 742.67
Placa d'alumini fins a 0,25 m², per a senyals de trànsit senyals d'orientació, amb revestiment reflectant nivell 2 HIP, inclosos abraçadores d'unió al suport i cargoleria corresponent, totalment col·locada.

| Codi | Ut | Descripció | Rendiment | Preu | Import |
|---|---|---|---|---|---|
| O0102 | h | Oficial 1ª | 0.3 | 20.46 | 6.14 |
| O0101 | h | Cap de colla | 0.15 | 20.6 | 3.09 |
| O0110 | h | Peó | 0.4 | 16.75 | 6.70 |
| P1495 | m2 | Placa d'alumini fins 0,25 m2 (material) | 1 | 251.49 | 251.49 |
| VGZ | % | Despeses indirectes | 2.674 | 6 | 16.04 |
|  |  | Total |  |  | 283.46 |

| Amidament | Uts. | Llarg | Parcial |
|---|---|---|---|
| S-810 (600x200 mm) | 1 | 0.12 | 0.12 |
| senyals urb. | 10 | 0.25 | 2.50 |
| Subtotal |  |  | 2.62 |
| Total |  |  | 2.62 |

**E0756** m2 Placa d'alumini >0,25 m² i <0,50 m², nivell 2 HIP, amb abraçadores
0.88 m2 × 264.19 = 232.49
Placa d'alumini superior a 0,25 m² i fins a 0,50 m², per a d'orientació, amb revestiment reflectant HIP nivell 2, inclosos abraçadores d'unió al suport i cargoleria corresponent, totalment col·locada.

| Codi | Ut | Descripció | Rendiment | Preu | Import |
|---|---|---|---|---|---|
| O0110 | h | Peó | 0.4 | 16.75 | 6.70 |
| O0102 | h | Oficial 1ª | 0.3 | 20.46 | 6.14 |
| O0101 | h | Cap de colla | 0.15 | 20.6 | 3.09 |
| P1496 | m2 | Placa d'alumini de 0,25 a 0,50 m2 (material) | 1 | 233.31 | 233.31 |
| VGZ | % | Despeses indirectes | 2.492 | 6 | 14.95 |
|  |  | Total |  |  | 264.19 |

| Amidament | Uts. | Llarg | Parcial |
|---|---|---|---|
| senyals urb. | 2 | 0.44 | 0.88 |
| Total |  |  | 0.88 |

**E0758** m2 Placa d'alumini >1,00 m² i <1,50 m², nivell 2 HIP, amb abraçadores
1.22 m2 × 168.91 = 206.07
Placa d'alumini superior a 1,00 m² i fins a 1,50 m², per a senyals de trànsit d'orientació, amb revestiment reflectant HIP nivell 2, inclosos abraçadores d'unió al suport i cargoleria corresponent, totalment col·locada.

| Codi | Ut | Descripció | Rendiment | Preu | Import |
|---|---|---|---|---|---|
| O0110 | h | Peó | 0.4 | 16.75 | 6.70 |
| O0102 | h | Oficial 1ª | 0.3 | 20.46 | 6.14 |
| O0101 | h | Cap de colla | 0.15 | 20.6 | 3.09 |
| P1498 | m2 | Placa d'alumini superior a 1,50 m2 (material) | 1 | 143.42 | 143.42 |
| VGZ | % | Despeses indirectes | 1.594 | 6 | 9.56 |
|  |  | Total |  |  | 168.91 |

| Amidament | Uts. | Llarg | Parcial |
|---|---|---|---|
| senyal reductor vel. | 1 | 1.22 | 1.22 |
| Total |  |  | 1.22 |

**E0751** u Placa circular d'alumini Ø60 cm, nivell 2 HIP
4 u × 83.87 = 335.48
Placa circular d'alumini per a senyals de trànsit de Ø= 60 cm, nivell 2 HIP, inclòs ancoratges i cargoleria.

| Codi | Ut | Descripció | Rendiment | Preu | Import |
|---|---|---|---|---|---|
| O0110 | h | Peó | 0.2 | 16.75 | 3.35 |
| O0102 | h | Oficial 1ª | 0.175 | 20.46 | 3.58 |
| P1482 | u | Placa rodona alumini reflect. 60 cm. (material) | 1 | 72.19 | 72.19 |
| VGZ | % | Despeses indirectes | 0.791 | 6 | 4.75 |
|  |  | Total |  |  | 83.87 |

| Amidament | Uts. | Parcial |
|---|---|---|
| R308 | 4 | 4.00 |
| Total |  | 4 |

**E0752B** u Placa triangular d'alumini L= 90 cm, nivell 2 HIP
3 u × 111.19 = 333.57
Placa triangular d'alumini per a senyals de trànsit de L= 90 cm, nivell 2 HIP, inclòs ancoratges i cargoleria.

| Codi | Ut | Descripció | Rendiment | Preu | Import |
|---|---|---|---|---|---|
| O0110 | h | Peó | 0.2 | 16.75 | 3.35 |
| O0102 | h | Oficial 1ª | 0.175 | 20.46 | 3.58 |
| P1483B | u | Placa triangular alumini reflect. 90 cm. (material) | 1 | 97.97 | 97.97 |
| VGZ | % | Despeses indirectes | 1.049 | 6 | 6.29 |
|  |  | Total |  |  | 111.19 |

| Amidament | Uts. | Parcial |
|---|---|---|
| P15A | 3 | 3.00 |
| Total |  | 3 |

**E0753** u Placa octogonal d'alumini 60 cm doble apotema, nivell 2 HIP
1 u × 87.17 = 87.17
Placa octogonal d'alumini per a senyals de trànsit de 60 cm, de doble apotema, nivell 2 HIP, inclòs ancoratges i cargoleria

| Codi | Ut | Descripció | Rendiment | Preu | Import |
|---|---|---|---|---|---|
| O0110 | h | Peó | 0.2 | 16.75 | 3.35 |
| O0102 | h | Oficial 1ª | 0.175 | 20.46 | 3.58 |
| P1484 | u | Placa octogonal alumini reflect. 60 cm. (material) | 1 | 75.31 | 75.31 |
| VGZ | % | Despeses indirectes | 0.822 | 6 | 4.93 |
|  |  | Total |  |  | 87.17 |

**E0754** u Placa quadrada d'alumini, L=60 cm, nivell 2 HIP
5 u × 85.9 = 429.50
Placa quadrada d'alumini per a senyals de trànsit de L=60 cm, nivell 2 HIP, inclòs ancoratges i cargoleria.

| Codi | Ut | Descripció | Rendiment | Preu | Import |
|---|---|---|---|---|---|
| O0110 | h | Peó | 0.2 | 16.75 | 3.35 |
| O0102 | h | Oficial 1ª | 0.175 | 20.46 | 3.58 |
| P1485 | u | Placa quadrada alumini reflect. 60 cm. (material) | 1 | 74.11 | 74.11 |
| VGZ | % | Despeses indirectes | 0.81 | 6 | 4.86 |
|  |  | Total |  |  | 85.9 |

| Amidament | Uts. | Parcial |
|---|---|---|
| S13 | 5 | 5.00 |
| Total |  | 5 |

#### 01.01.05.03 ABALISAMENT
Import: 435.52

**E0784** u Balisa solar de 3 LED de 8 mm. a una cara
6 u × 60.03 = 360.18
Balisa de senyalització solar de 3 LED de 8 mm. a una cara amb llum blanca intermitent instal·lada amb resina epoxi.

| Codi | Ut | Descripció | Rendiment | Preu | Import |
|---|---|---|---|---|---|
| M0214 | h | Camió grua | 0.02 | 42.07 | 0.84 |
| O0110 | h | Peó | 0.075 | 16.75 | 1.26 |
| O0102 | h | Oficial 1ª | 0.075 | 20.46 | 1.53 |
| P0784 | u | Balisa solar de led (material) | 1 | 40 | 40.00 |
| P07841 | u | pp resina i altres (material) | 1 | 13 | 13.00 |
| VGZ | % | Despeses indirectes | 0.566 | 6 | 3.40 |
|  |  | Total |  |  | 60.03 |

| Amidament | Uts. | Parcial |
|---|---|---|
| esquena d'ase | 6 | 6.00 |
| Total |  | 6 |

**E0780** u Balisa cilíndrica H-75, nivell 2 HI , h=75cm
2 u × 37.67 = 75.34
Balisa cilíndrica tipus H-75, nivell 2 HI , 75 cm d'alçada , fabricada en polietilè amb memòria de forma i alta resistència a cops de vehicles a baixa i alta velocitat; amb dues bandes reflectants de nivell 2 de retrorreflectància de 100 mm d'amplada, totalment col·locada

| Codi | Ut | Descripció | Rendiment | Preu | Import |
|---|---|---|---|---|---|
| M0214 | h | Camió grua | 0.08 | 42.07 | 3.37 |
| O0102 | h | Oficial 1ª | 0.3 | 20.46 | 6.14 |
| O0110 | h | Peó | 0.3 | 16.75 | 5.03 |
| P1477 | u | Balisa cilíndrica H-75, alçada 75 cm, nivell reflectant 3 (material) | 1 | 21 | 21.00 |
| VGZ | % | Despeses indirectes | 0.355 | 6 | 2.13 |
|  |  | Total |  |  | 37.67 |

| Amidament | Uts. | Parcial |
|---|---|---|
| esquena d'ase | 2 | 2.00 |
| Total |  | 2 |

## 01.02 TRAM INTERURBÀ
Import: 81907.8

### 01.02.01 TREBALLS PREVIS I DEMOLICIONS
Import: 9640.64

**E0313C** m2 Esbrossada i tala de vegetació en qualsevol tipus de terreny
1456.15 m2 × 0.68 = 990.18
Esbrossada de vegetació i tala d'arbres de qualsevol diàmetre i alçària en zones boscoses, de cultiu i/o mixtes, inclòs arrancat de soques i arrels, poda, trituració de branques, vinyes, arbusts, arrels, restes vegetals i runes, aplec de la brossa generada, neteja i adequació de la superfície, càrrega i transport a planta de compostatge o abocador autoritzat, cànon d'abocador i condicionament del mateix.

| Codi | Ut | Descripció | Rendiment | Preu | Import |
|---|---|---|---|---|---|
| M0212B | h | Camió de trabuc de 20 t | 0.001 | 37.33 | 0.04 |
| M0205 | h | Pala carregadora sobre orugues (maquinària) | 0.001 | 73.35 | 0.07 |
| M0214 | h | Camió grua | 0.002 | 42.07 | 0.08 |
| M0207 | h | Retroexcavadora | 0.001 | 59.41 | 0.06 |
| M0350B | h | Motoserra 80 cm3 (maquinària) | 0.003 | 5.8 | 0.02 |
| M1337 | h | Trituradora forestal rotor polser (maquinària) | 0.002 | 62 | 0.12 |
| O0110 | h | Peó | 0.004 | 16.75 | 0.07 |
| O0101 | h | Cap de colla | 0.001 | 20.6 | 0.02 |
| P1613 | u | Cànon d'abocador | 0.2 | 0.8 | 0.16 |
| %16130600_1 | % | Despeses indirectes | 6 % | 0.64 | 0.04 |
|  |  | Total |  |  | 0.68 |

| Amidament | Uts. | Parcial |
|---|---|---|
| Eix 1: T-722_Tram Interurbà | 760.74 | 760.74 |
|  | 695.41 | 695.41 |
| Subtotal |  | 1456.15 |
| Total |  | 1456.15 |

**E0334** m Tall serra disc paviment mescles bituminoses, formigó o panot, fins 25 cm
385.31 m × 1.75 = 674.29

| Amidament | Uts. | Parcial |
|---|---|---|
| Marge esquerra |  |  |
| PK 0+190 a PK 0+316 eix 1 | 124.46 | 124.46 |
| PK 0+381 a PK 0+431 eix 1 | 65.11 | 65.11 |
| Marge dret |  |  |
| PK 0+190 a PK 0+316 eix 1 | 126.77 | 126.77 |
| PK 0+381 a PK 0+431 eix 1 | 68.97 | 68.97 |
| Subtotal |  | 385.31 |
| Total |  | 385.31 |

**E0213** m2 Demolició paviment de mescla bituminosa, mitjans mecànics, fondària 25 cm
192.65 m2 × 6.45 = 1242.59
Demolició de paviment de mescla bituminosa,amb mitjans mecànics, fins a una profunditat de 25 cm., inclòs transport dels materials de runa a l'abocador, cànon i condicionament del mateix.

| Codi | Ut | Descripció | Rendiment | Preu | Import |
|---|---|---|---|---|---|
| M0212B | h | Camió de trabuc de 20 t | 0.04 | 37.33 | 1.49 |
| M0204 | h | Pala carregadora neumàtics | 0.04 | 58.27 | 2.33 |
| M0201 | h | Compressor amb dos martells | 0.03 | 21.09 | 0.63 |
| O0110 | h | Peó | 0.04 | 16.75 | 0.67 |
| P1613 | u | Cànon d'abocador | 1.2 | 0.8 | 0.96 |
| VGZ | % | Despeses indirectes | 0.061 | 6 | 0.37 |
|  |  | Total |  |  | 6.45 |

| Amidament | Uts. | Parcial |
|---|---|---|
| Marge esquerra |  |  |
| PK 0+190 a PK 0+316 eix 1 | 62.17 | 62.17 |
| PK 0+381 a PK 0+431 eix 1 | 34.58 | 34.58 |
| Marge dret |  |  |
| PK 0+190 a PK 0+316 eix 1 | 63.44 | 63.44 |
| PK 0+381 a PK 0+431 eix 1 | 32.46 | 32.46 |
| Subtotal |  | 192.65 |
| Total |  | 192.65 |

**E0205** m3 Enderroc murs de contenció de formigó armat
9.6 m3 × 41.71 = 400.42
Enderroc de murs de contenció de formigó armat, inclòs transport dels materials a l'abocador, cànon i condicionament del mateix.

| Codi | Ut | Descripció | Rendiment | Preu | Import |
|---|---|---|---|---|---|
| M0207B | h | Retroexcavadora amb martell trencador | 0.25 | 68.89 | 17.22 |
| M0212B | h | Camió de trabuc de 20 t | 0.14 | 37.33 | 5.23 |
| M0229 | h | Electrobomba sumergible 20 kW | 0.4 | 7.06 | 2.82 |
| O0102 | h | Oficial 1ª | 0.15 | 20.46 | 3.07 |
| O0110 | h | Peó | 0.6 | 16.75 | 10.05 |
| P1613 | u | Cànon d'abocador | 1.2 | 0.8 | 0.96 |
| VGZ | % | Despeses indirectes | 0.394 | 6 | 2.36 |
|  |  | Total |  |  | 41.71 |

| Amidament | Uts. | Llarg | Ample | Alt | Parcial |
|---|---|---|---|---|---|
| Murets sobre estreps pont | 20 | 2 | 0.4 | 0.6 | 9.60 |
| Total |  |  |  |  | 9.6 |

**E06361** m2 Fresat paviment mbc fins 15 cm
1328.93 m2 × 1.81 = 2405.36

| Amidament | Uts. | Parcial |
|---|---|---|
| Eix 1: T-722_Tram Interurbà | 962.93 | 962.93 |
| PK 0+190 a PK 0+316 eix 1 | 276 | 276.00 |
| PK 0+381 a PK 0+443 eix 1 | 90 | 90.00 |
| Subtotal |  | 1328.93 |
| Total |  | 1328.93 |

**E0214** m Desmuntatge barrera de seguretat flexible i demolició ancoratges
276 m × 6.72 = 1854.72
Desmuntatge de barrera de seguretat flexible i demolició d'ancoratges amb base de formigó,inclòs p.p. de suports i transport a abocador o magatzem, i cànon.

| Codi | Ut | Descripció | Rendiment | Preu | Import |
|---|---|---|---|---|---|
| M0207 | h | Retroexcavadora | 0.01 | 59.41 | 0.59 |
| M0212B | h | Camió de trabuc de 20 t | 0.03 | 37.33 | 1.12 |
| M0201 | h | Compressor amb dos martells | 0.02 | 21.09 | 0.42 |
| M0229 | h | Electrobomba sumergible 20 kW | 0.1 | 7.06 | 0.71 |
| O0102 | h | Oficial 1ª | 0.05 | 20.46 | 1.02 |
| O0110 | h | Peó | 0.1 | 16.75 | 1.68 |
| P1613 | u | Cànon d'abocador | 1 | 0.8 | 0.80 |
| VGZ | % | Despeses indirectes | 0.063 | 6 | 0.38 |
|  |  | Total |  |  | 6.72 |

| Amidament | Uts. | Parcial |
|---|---|---|
| Marge dret PK0+190 a 0+392 | 205 | 205.00 |
| Marge esquerra PK 0+214 a 0+250 | 28 | 28.00 |
| Marge esquerra PK 0+300 a PK 0+396 | 43 | 43.00 |
| Subtotal |  | 276.00 |
| Total |  | 276 |

**E0215** u Desmuntatge de senyal de trànsit i demolició ancoratges
6 u × 13.95 = 83.70

| Amidament | Uts. | Parcial |
|---|---|---|
| P20 | 1 | 1.00 |
| R301 | 2 | 2.00 |
| P24 | 1 | 1.00 |
| S810 | 1 | 1.00 |
| P1 | 1 | 1.00 |
| Subtotal |  | 6.00 |
| Total |  | 6 |

**E0218** m Desmuntatge barana de ferro existent i demolició ancoratges
130.4 m × 12.94 = 1687.38
Desmuntatge de barana de ferro existent i demolició d'ancoratges amb base de formigó, inclòs transport de les runes a l'abocador o magatzem, i cànon.

| Codi | Ut | Descripció | Rendiment | Preu | Import |
|---|---|---|---|---|---|
| M0212B | h | Camió de trabuc de 20 t | 0.12 | 37.33 | 4.48 |
| M0201 | h | Compressor amb dos martells | 0.025 | 21.09 | 0.53 |
| M0226 | h | Grup electrògen de 20/30 kVA (maquinària) | 0.25 | 4.74 | 1.19 |
| O0102 | h | Oficial 1ª | 0.05 | 20.46 | 1.02 |
| O0110 | h | Peó | 0.25 | 16.75 | 4.19 |
| P1613 | u | Cànon d'abocador | 1 | 0.8 | 0.80 |
| VGZ | % | Despeses indirectes | 0.122 | 6 | 0.73 |
|  |  | Total |  |  | 12.94 |

| Amidament | Uts. | Parcial |
|---|---|---|
| Marge dret 0+316 a 0+382 | 65.2 | 65.20 |
| Marge esquerra 0+316 a 0+382 | 65.2 | 65.20 |
| Subtotal |  | 130.40 |
| Total |  | 130.4 |

**E0211N** m2 Demolició de cuneta de formigó, transport abocador
67.41 m2 × 4.48 = 302.00
Demolició de cuneta de formigó de qualsevol gruix, inclòs càrrega i transport dels materials de runa a l'abocador.

| Codi | Ut | Descripció | Rendiment | Preu | Import |
|---|---|---|---|---|---|
| M0203 | h | Retroexcavadora amb martell trencador (maquinària) | 0.015 | 66.77 | 1.00 |
| M0212B | h | Camió de trabuc de 20 t | 0.015 | 37.33 | 0.56 |
| M0204 | h | Pala carregadora neumàtics | 0.015 | 58.27 | 0.87 |
| O0110 | h | Peó | 0.05 | 16.75 | 0.84 |
| P1613 | u | Cànon d'abocador | 1.2 | 0.8 | 0.96 |
| %16130600_1 | % | Despeses indirectes | 6 % | 4.23 | 0.25 |
|  |  | Total |  |  | 4.48 |

| Amidament | Uts. | Ample | Parcial |
|---|---|---|---|
| Marge dret PK 0+382 a PK 0+431 eix 1 | 44.94 | 1.5 | 67.41 |
| Total |  |  | 67.41 |

### 01.02.02 MOVIMENT DE TERRES
Import: 10130.92

**E0314** m3 Excavació de terra vegetal, càrrega i transport.
440.7 m3 × 3.33 = 1467.53
Excavació de terra vegetal, inclosa càrrega, transport a l'abocador, aplec o lloc d'ús i manteniment fins la seva utilització, inclòs cànon d'abocament i manteniment de l'abocador

| Codi | Ut | Descripció | Rendiment | Preu | Import |
|---|---|---|---|---|---|
| M0212B | h | Camió de trabuc de 20 t | 0.02 | 37.33 | 0.75 |
| M0207 | h | Retroexcavadora | 0.01 | 59.41 | 0.59 |
| O0110 | h | Peó | 0.02 | 16.75 | 0.34 |
| O0101 | h | Cap de colla | 0.008 | 20.6 | 0.16 |
| P1615 | u | Condicionament de l'abocador | 1 | 0.5 | 0.50 |
| P1613 | u | Cànon d'abocador | 1 | 0.8 | 0.80 |
| VGZ | % | Despeses indirectes | 0.031 | 6 | 0.19 |
|  |  | Total |  |  | 3.33 |

| Amidament | Uts. | Parcial |
|---|---|---|
| Eix 1: T-722_Tram Interurbà | 440.7 | 440.70 |
| Total |  | 440.7 |

**E0302** m3 Excavació en desmunt en qualsevol tipus de terreny, abocador i condicionament
511.4 m3 × 5.07 = 2592.80
Excavació en desmunt en qualsevol tipus de terreny, amb càrrega i transport a l'interior d'obra o abocador controlat inclòs canon d'abocador i condicionament del mateix.

| Codi | Ut | Descripció | Rendiment | Preu | Import |
|---|---|---|---|---|---|
| M0207B | h | Retroexcavadora amb martell trencador | 0.025 | 68.89 | 1.72 |
| M0212B | h | Camió de trabuc de 20 t | 0.025 | 37.33 | 0.93 |
| O0110 | h | Peó | 0.025 | 16.75 | 0.42 |
| O0101 | h | Cap de colla | 0.012 | 20.6 | 0.25 |
| P1613 | u | Cànon d'abocador | 1.2 | 0.8 | 0.96 |
| P1615 | u | Condicionament de l'abocador | 1 | 0.5 | 0.50 |
| VGZ | % | Despeses indirectes | 0.048 | 6 | 0.29 |
|  |  | Total |  |  | 5.07 |

| Amidament | Uts. | Parcial |
|---|---|---|
| Eix 1: T-722_Tram Interurbà | 511.4 | 511.40 |
| Total |  | 511.4 |

**E0328** m3 Terraplè amb compactació PN o PM, material préstec, inclòs càrrega i transport
638.8 m3 × 8.78 = 5608.66
Terraplè amb material procedent de préstec amb grau de compactació segons capa i assaig Proctor Normal o Modificat segons assaig de referència, inclòs canon d'extracció i transport.

| Codi | Ut | Descripció | Rendiment | Preu | Import |
|---|---|---|---|---|---|
| M0208 | h | Motonivelladora | 0.013 | 73.35 | 0.95 |
| M0209 | h | Corró vibratori autop. 8 a 10 t | 0.015 | 46.26 | 0.69 |
| M0213 | h | Camió cisterna de 8 m3 | 0.013 | 48 | 0.62 |
| M0204 | h | Pala carregadora neumàtics | 0.015 | 58.27 | 0.87 |
| M0212B | h | Camió de trabuc de 20 t | 0.027 | 37.33 | 1.01 |
| O0101 | h | Cap de colla | 0.006 | 20.6 | 0.12 |
| O0102 | h | Oficial 1ª | 0.01 | 20.46 | 0.20 |
| O0110 | h | Peó | 0.025 | 16.75 | 0.42 |
| P0307 | m3 | Terra de préstec (material) | 1 | 3.4 | 3.40 |
| VGZ | % | Despeses indirectes | 0.083 | 6 | 0.50 |
|  |  | Total |  |  | 8.78 |

| Amidament | Uts. | Parcial |
|---|---|---|
| Eix 1: T-722_Tram Interurbà | 617.2 | 617.20 |
| Reblerts | 21.6 | 21.60 |
| Subtotal |  | 638.80 |
| Total |  | 638.8 |

**E0344** m2 Repàs i piconatge de la base del terraplè i del fons de la caixa mecànics i compactació del 95% PM
769.89 m2 × 0.6 = 461.93

| Amidament | Uts. | Llarg | Parcial |
|---|---|---|---|
| Marge esquerra |  |  |  |
| Carretera PK 0+190 a PK 0+316 eix 1 | 180.25 |  | 180.25 |
| Carretera PK 0+381 a PK 0+431 eix 1 | 48.52 |  | 48.52 |
| Camí del Calvari | 105 | 3 | 315.00 |
| Marge dret |  |  |  |
| PK 0+190 a PK 0+316 eix 1 | 161.47 |  | 161.47 |
| PK 0+381 a PK 0+431 eix 1 | 64.65 |  | 64.65 |
| Subtotal |  |  | 769.89 |
| Total |  |  | 769.89 |

### 01.02.03 AFERMATS
Import: 24532.24

**E0602** m3 Base granular de tot-u artificial, amb motoanivelladora
269.3 m3 × 19.48 = 5245.96
Base granular de tot-u artificial, col·locada amb motonivelladora i piconatge del material al 100% del PM,amb necessitat d'humectació.

| Codi | Ut | Descripció | Rendiment | Preu | Import |
|---|---|---|---|---|---|
| M0208 | h | Motonivelladora | 0.005 | 73.35 | 0.37 |
| M0213 | h | Camió cisterna de 8 m3 | 0.001 | 48 | 0.05 |
| M0210 | h | Corró vibratori autop. 10 a 12 t (maquinària) | 0.007 | 51.54 | 0.36 |
| O0101 | h | Cap de colla | 0.002 | 20.6 | 0.04 |
| O0102 | h | Oficial 1ª | 0.003 | 20.46 | 0.06 |
| O0110 | h | Peó | 0.013 | 16.75 | 0.22 |
| P0306 | m3 | Tot-u artificial (material) | 1.15 | 15 | 17.25 |
| P1601 | m3 | Aigua | 0.05 | 0.65 | 0.03 |
| VGZ | % | Despeses indirectes | 0.184 | 6 | 1.10 |
|  |  | Total |  |  | 19.48 |

| Amidament | Uts. | Llarg | Ample | Alt | Parcial |
|---|---|---|---|---|---|
| Eix |  |  |  |  |  |
| Marge esquerra |  |  |  |  |  |
| PK 0+190 a PK 0+316 eix 1 | 180.25 | 0.4 |  |  | 72.10 |
| PK 0+381 a PK 0+431 eix 1 | 48.52 | 0.4 |  |  | 19.41 |
| Marge dret |  |  |  |  |  |
| PK 0+190 a PK 0+316 eix 1 | 161.47 | 0.4 |  |  | 64.59 |
| PK 0+381 a PK 0+431 eix 1 | 63 | 0.4 |  |  | 25.20 |
| accés 0+400 esq. | 1 | 25 | 4 | 0.25 | 25.00 |
| Camí peatonal | 105 | 3 | 0.2 |  | 63.00 |
| Subtotal |  |  |  |  | 269.30 |
| Total |  |  |  |  | 269.3 |

**E0603** t Paviment de MBC tipus AC16 surf S (S-12) (d= 2,45 t/m3)
278.87 t × 50.04 = 13954.65

| Amidament | Uts. | Llarg | Ample | Parcial |
|---|---|---|---|---|
| PK 0+190 a PK 0+316 eix 1 | 1013.63 | 0.05 | 2.45 | 124.17 |
| PK 0+316 a PK 0+381 eix 1 | 513.82 | 0.05 | 2.45 | 62.94 |
| PK 0+381 a PK 0+431 eix 1 | 497.76 | 0.05 | 2.45 | 60.98 |
| imprevists | 0.05 | 248.09 |  | 12.40 |
| accés 0+400 esq. | 12.25 |  |  | 12.25 |
| accés 0+400 d | 6.13 |  |  | 6.13 |
| Subtotal |  |  |  | 278.87 |
| Total |  |  |  | 278.87 |

**E0606A** t Paviment de MBC. tipus AC22 base G (G-20) amb 10% material reciclat
94.78 t × 46.04 = 4363.67

| Amidament | Uts. | Llarg | Ample | Parcial |
|---|---|---|---|---|
| Marge esquerra |  |  |  |  |
| PK 0+190 a PK 0+316 eix 1 | 188.27 | 0.07 | 2.45 | 32.29 |
| PK 0+381 a PK 0+431 eix 1 | 73.89 | 0.07 | 2.45 | 12.67 |
| Marge dret |  |  |  |  |
| PK 0+190 a PK 0+316 eix 1 | 206.1 | 0.07 | 2.45 | 35.35 |
| PK 0+381 a PK 0+431 eix 1 | 58.09 | 0.07 | 2.45 | 9.96 |
| imprevists | 0.05 | 90.27 |  | 4.51 |
| Subtotal |  |  |  | 94.78 |
| Total |  |  |  | 94.78 |

**E0611C** m2 Reg d'emprimació tipus ECI amb dotació de sorra (dotació 1,4 kg/m2)
1192.18 m2 × 0.4 = 476.87

| Amidament | Uts. | Llarg | Ample | Parcial |
|---|---|---|---|---|
| Marge esquerra |  |  |  |  |
| PK 0+190 a PK 0+316 eix 1 | 188.27 |  |  | 188.27 |
| PK 0+381 a PK 0+431 eix 1 | 73.89 |  |  | 73.89 |
| Marge dret |  |  |  |  |
| PK 0+190 a PK 0+316 eix 1 | 206.1 |  |  | 206.10 |
| PK 0+381 a PK 0+431 eix 1 | 58.09 |  |  | 58.09 |
| Sobre pont PK 0+316 a PK 0+381 eix 1 | 513.82 |  |  | 513.82 |
| imprevists | 0.05 | 1040.17 |  | 52.01 |
| accés 0+400 esq. | 1 | 25 | 4 | 100.00 |
| Subtotal |  |  |  | 1192.18 |
| Total |  |  |  | 1192.18 |

**E0612C** m2 Reg d'adherència amb emulsió termoadherent ECR-1d (dotació 0,4 kg/m2)
1636.96 m2 × 0.3 = 491.09

| Amidament | Uts. | Llarg | Ample | Parcial |
|---|---|---|---|---|
| PK 0+190 a PK 0+316 eix 1 | 1013.63 |  |  | 1013.63 |
| PK 0+316 a PK 0+381 eix 1 | 497.76 |  |  | 497.76 |
| imprevists | 0.05 | 1511.39 |  | 75.57 |
| accés 0+400 d | 1 | 10 | 5 | 50.00 |
| Subtotal |  |  |  | 1636.96 |
| Total |  |  |  | 1636.96 |

### 01.02.04 DRENATGE
Import: 9139.39

**E03251** m Formació i reperfilat de cunetes en qualsevol tipus de terreny
60.59 m × 2.31 = 139.96

| Codi | Ut | Descripció | Rendiment | Preu | Import |
|---|---|---|---|---|---|
| M0208 | h | Motonivelladora | 0.017 | 73.35 | 1.25 |
| M0212B | h | Camió de trabuc de 20 t | 0.004 | 37.33 | 0.15 |
| M0204 | h | Pala carregadora neumàtics | 0.004 | 58.27 | 0.23 |
| O0110 | h | Peó | 0.02 | 16.75 | 0.34 |
| O0101 | h | Cap de colla | 0.01 | 20.6 | 0.21 |
| VGZ | % | Despeses indirectes | 0.022 | 6 | 0.13 |
|  |  | Total |  |  | 2.31 |

| Amidament | Uts. | Parcial |
|---|---|---|
| Marge dret PK 0+382 a PK 0+392 eix 1 | 14.16 | 14.16 |
| Marge dret PK 0+399 a PK 0+431 eix 1 | 46.43 | 46.43 |
| Subtotal |  | 60.59 |
| Total |  | 60.59 |

**E0305** m3 Excavació rases i pous, mitjans mecànics, cànon abocador
62.25 m3 × 11.12 = 692.22

| Amidament | Uts. | Llarg | Ample | Alt | Parcial |
|---|---|---|---|---|---|
| gual d'accés |  |  |  |  |  |
| Marge dret PK 0+392 a PK 0+399 eix 1 | 1 | 7.5 | 4 | 0.2 | 6.00 |
| pou drenant final baixant | 3 | 2.5 | 2.5 | 3 | 56.25 |
| Subtotal |  |  |  |  | 62.25 |
| Total |  |  |  |  | 62.25 |

**E08801** m3 Formigó en revestiment de cunetes
16.91 m3 × 117.29 = 1983.37
Formigó en revestiment de cunetes amb formigó tipus HM-20-P-12-I-AI, àrid 12 mm i additiu airejant, executada amb mitjans mecànics o de forma manual, inclòs vibrat, motlles, regles i guies, remolinat, totalment acabada.

| Codi | Ut | Descripció | Rendiment | Preu | Import |
|---|---|---|---|---|---|
| M0225 | h | Vibrador | 0.1 | 2.09 | 0.21 |
| O0110 | h | Peó | 0.1 | 16.75 | 1.68 |
| O0102 | h | Oficial 1ª | 0.06 | 20.46 | 1.23 |
| O0101 | h | Cap de colla | 0.025 | 20.6 | 0.52 |
| P0509 | m3 | Formigó HM-20 posat a l'obra en revest. cunetes (material) | 1.02 | 85.71 | 87.42 |
| VGZ | % | Despeses indirectes | 1.107 | 6 | 6.64 |
| E0515 | m2 | Encofrat de fusta per a fonaments i/o formigó ocult | 0.8 | 24.49 | 19.59 |
|  |  | Total |  |  | 117.29 |

| Amidament | Uts. | Llarg | Ample | Alt | Parcial |
|---|---|---|---|---|---|
| Marge dret PK 0+382 a PK 0+392 eix 1 | 2.55 |  |  |  | 2.55 |
| Marge dret PK 0+399 a PK 0+431 eix 1 | 8.36 |  |  |  | 8.36 |
| gual d'accés |  |  |  |  |  |
| Marge dret PK 0+392 a PK 0+399 eix 1 | 1 | 7.5 | 4 | 0.2 | 6.00 |
| Subtotal |  |  |  |  | 16.91 |
| Total |  |  |  |  | 16.91 |

**E0517B** m2 Malla electrosoldada en acer corrugat B 500 T, de 15x15 cm i 6 mm
30 m2 × 2.93 = 87.90

| Amidament | Uts. | Llarg | Ample | Parcial |
|---|---|---|---|---|
| gual d'accés (darrera) |  |  |  |  |
| Marge dret PK 0+392 a PK 0+399 eix 1 | 1 | 7.5 | 4 | 30.00 |
| Subtotal |  |  |  | 30.00 |
| Total |  |  |  | 30 |

**E0822** m Baixant aigües pluvials talús peça U 60x35 cm interiors
14.7 m × 50.3 = 739.41
Baixant de desguàs de peces de formigó prefabricat bicapa amb secció en forma d'U, de dimensions interiors mínimes de 60x31,5 cm i 105 cm de longitud, resistència a compressió 275 kg/cm², col·locada en talussos, inclòs l'excavació en qualsevol tipus de terreny, recalçada amb formigó tipus HM-20, inclòs rastrells, totalment acabada.

| Codi | Ut | Descripció | Rendiment | Preu | Import |
|---|---|---|---|---|---|
| O0101 | h | Cap de colla | 0.05 | 20.6 | 1.03 |
| O0102 | h | Oficial 1ª | 0.15 | 20.46 | 3.07 |
| O0110 | h | Peó | 0.2 | 16.75 | 3.35 |
| P0504 | m3 | Formigó HM-20 posat a l'obra | 0.1 | 52 | 5.20 |
| P10191 | m | Baixant prefabricat en forma d'U, 60x35 cm. (material) | 1.05 | 33.14 | 34.80 |
| %161306000600 | % | Despeses indirectes | 6 % | 47.45 | 2.85 |
|  |  | Total |  |  | 50.3 |

| Amidament | Uts. | Parcial |
|---|---|---|
| Marge dret de pont a riera | 14.7 | 14.70 |
| Total |  | 14.7 |

**E1107** m Vorada de peces de formigó de 8x20 cm tipus tauló
100 m × 15.61 = 1561.00
Vorada prefabricada de peces de formigó bicapa de 8x20 cm tipus tauló, col·locada, inclòs l'excavació, base de formigó tipus HM-20 i rejuntat amb morter de ciment.

| Codi | Ut | Descripció | Rendiment | Preu | Import |
|---|---|---|---|---|---|
| O0102 | h | Oficial 1ª | 0.06 | 20.46 | 1.23 |
| O0101 | h | Cap de colla | 0.03 | 20.6 | 0.62 |
| O0110 | h | Peó | 0.18 | 16.75 | 3.02 |
| P0504 | m3 | Formigó HM-20 posat a l'obra | 0.04 | 52 | 2.08 |
| P1609 | m3 | Excavació de terres | 0.06 | 11.12 | 0.67 |
| P1006 | m | Vorada pref. form. 8x20 cm. tipus tauló (material) | 1 | 3.03 | 3.03 |
| VGZ | % | Despeses indirectes | 0.147 | 6 | 0.88 |
| E0108 | m3 | Morter de ciment elaborat a l'obra | 0.08 | 50.96 | 4.08 |
|  |  | Total |  |  | 15.61 |

| Amidament | Uts. | Llarg | Parcial |
|---|---|---|---|
| protecció talus |  |  |  |
| 0+250 al 0+320 esq. | 1 | 70 | 70.00 |
| pou drenant final baixant | 3 | 10 | 30.00 |
| Subtotal |  |  | 100.00 |
| Total |  |  | 100 |

**E0822B** m Baixant aigües pluvials talús peça U 40x18 cm interiors
14.4 m × 36.12 = 520.13
Baixant de desguàs de peces de formigó prefabricat bicapa amb secció en forma d'U, de dimensions interiors mínimes de 41x15 cm i 70 cm de longitud, resistència a compressió 275 kg/cm², col·locada en talussos, inclòs l'excavació en qualsevol tipus de terreny, recalçada amb formigó tipus HM-20, inclòs rastrells, totalment acabada.

| Codi | Ut | Descripció | Rendiment | Preu | Import |
|---|---|---|---|---|---|
| O0102 | h | Oficial 1ª | 0.12 | 20.46 | 2.46 |
| O0101 | h | Cap de colla | 0.05 | 20.6 | 1.03 |
| O0110 | h | Peó | 0.15 | 16.75 | 2.51 |
| P1019B | m | Baixant prefabricat en forma d'U, 40x18 cm. (material) | 1.05 | 21.78 | 22.87 |
| P0504 | m3 | Formigó HM-20 posat a l'obra | 0.1 | 52 | 5.20 |
| VGZ | % | Despeses indirectes | 0.341 | 6 | 2.05 |
|  |  | Total |  |  | 36.12 |

| Amidament | Uts. | Llarg | Parcial |
|---|---|---|---|
| 0+250 al 0+320 esq. | 3 | 4.8 | 14.40 |
| Total |  |  | 14.4 |

**E0835B** u Connexió de baixant amb cuneta o vorada
5 u × 76.35 = 381.75
Connexió de baixant amb vorada o cuneta de cap i peu de talús, totalment acabada.

| Codi | Ut | Descripció | Rendiment | Preu | Import |
|---|---|---|---|---|---|
| O0102 | h | Oficial 1ª | 1 | 20.46 | 20.46 |
| O0110 | h | Peó | 1 | 16.75 | 16.75 |
| P0504 | m3 | Formigó HM-20 posat a l'obra | 0.2 | 52 | 10.40 |
| E0516 | m2 | Encofrat de fusta per a formigó vist | 0.8 | 30.52 | 24.42 |
| %16130600_1 | % | Despeses indirectes | 6 % | 72.03 | 4.32 |
|  |  | Total |  |  | 76.35 |

| Amidament | Uts. | Parcial |
|---|---|---|
| cuneta i emmacat | 2 | 2.00 |
| 0+250 al 0+320 esq. | 3 | 3.00 |
| Subtotal |  | 5.00 |
| Total |  | 5 |

**E04141** m2 Emmacat de pedra, base de formigó HM-20
30 m2 × 49.96 = 1498.80
Emmacat de pedra de la zona, col.locada de forma irregualr sense juntes sobre base de formigó tipus HM-20 de 10 cm de gruix, inclòs l'excavació, rebaix i encaixonat de les terres, totalment col.locada.

| Codi | Ut | Descripció | Rendiment | Preu | Import |
|---|---|---|---|---|---|
| O0102 | h | Oficial 1ª | 0.6 | 20.46 | 12.28 |
| O0110 | h | Peó | 1.2 | 16.75 | 20.10 |
| O0101 | h | Cap de colla | 0.1 | 20.6 | 2.06 |
| P0327 | m3 | Matacà de pedra gran. fonaments (material) | 0.242 | 13.98 | 3.38 |
| P0504 | m3 | Formigó HM-20 posat a l'obra | 0.13 | 52 | 6.76 |
| E0108 | m3 | Morter de ciment elaborat a l'obra | 0.05 | 50.96 | 2.55 |
| %161306000600 | % | Despeses indirectes | 6 % | 47.13 | 2.83 |
|  |  | Total |  |  | 49.96 |

| Amidament | Uts. | Parcial |
|---|---|---|
| riera | 30 | 30.00 |
| Total |  | 30 |

**E0324** m3 Còdol de riu de 70 a 100 mm per a rebliment de pous filtrants
55.31 m3 × 27.75 = 1534.85
Còdol de riu de 75 a 100 mm, escampat amb retroexcavadora, inclòs càrrega i transport.

| Codi | Ut | Descripció | Rendiment | Preu | Import |
|---|---|---|---|---|---|
| M0207 | h | Retroexcavadora | 0.025 | 59.41 | 1.49 |
| O0101 | h | Cap de colla | 0.05 | 20.6 | 1.03 |
| O0102 | h | Oficial 1ª | 0.09 | 20.46 | 1.84 |
| O0110 | h | Peó | 0.15 | 16.75 | 2.51 |
| P0310 | m3 | Còdol de riu de 70 a 100 mm (material) | 1 | 19.31 | 19.31 |
| VGZ | % | Despeses indirectes | 0.262 | 6 | 1.57 |
|  |  | Total |  |  | 27.75 |

| Amidament | Uts. | Llarg | Ample | Alt | Parcial |
|---|---|---|---|---|---|
| pou drenant final baixant | 3 | 2.5 | 2.5 | 2.95 | 55.31 |
| Total |  |  |  |  | 55.31 |

### 01.02.05 MESURES CORRECTORES
Import: 1945

**E1145** m2 Hidrosembra projectada en 1 fase
908.88 m2 × 0.98 = 890.70
Hidrosembra projectada en una fase amb espècies adaptades agroclimàticament a la zona, inclòs el subministrament de tots els components necessaris (aigua, llavors, estabilitzant, adobs, mulch) i regs d'arrelament; totalment acabada segons les característiques especificades al plec de condicions.

| Codi | Ut | Descripció | Rendiment | Preu | Import |
|---|---|---|---|---|---|
| M0213 | h | Camió cisterna de 8 m3 | 0.002 | 48 | 0.096 |
| O0110 | h | Peó | 0.01 | 16.75 | 0.168 |
| P1123 | U | Mulch prot hidros fibra semi-cur (material) | 1 | 0.01 | 0.010 |
| P1120 | U | Bioactivador microbià (material) | 1 | 0.12 | 0.120 |
| P1126 | u | Altres conceptes | 1 | 0.29 | 0.290 |
| P1122 | U | Fixador sintètic base acrílica (material) | 1 | 0.07 | 0.070 |
| P1101 | U | Adob mineral d'anivellament lent (material) | 1 | 0.03 | 0.030 |
| P1601 | m3 | Aigua | 0.025 | 0.65 | 0.016 |
| P1505 | U | Barreja llavors herbàcies hidros (material) | 1 | 0.12 | 0.120 |
| %1613 | % | Despeses indirectes | 6 % | 0.920 | 0.055 |
|  |  | Total |  |  | 0.98 |

| Amidament | Uts. | Llarg | Parcial |
|---|---|---|---|
| Talus marge esquerra PK 0+240 a PK 0+308 eix 1 | 172.03 | 1.2 | 206.44 |
| Talus marge esquerra PK 0+380 a PK 0+431 eix 1 | 52.06 | 1.2 | 62.47 |
| Talus marge dret PK 0+240 a PK 0+300 eix 1 | 242.56 | 1.2 | 291.07 |
| Talus marge dret PK 0+400 a PK 0+431 eix 1 | 290.75 | 1.2 | 348.90 |
| Subtotal |  |  | 908.88 |
| Total |  |  | 908.88 |

**E11051** m2 Estesa terra vegetal en talussos
908.88 m2 × 1.16 = 1054.30
Estesa de 30 cm de terra vegetal en talussos amb material de la pròpia obra o d'aportació, inclòs la càrrega, transport, abocat i el reperfilat amb mitjans mecànics i manuals.

| Codi | Ut | Descripció | Rendiment | Preu | Import |
|---|---|---|---|---|---|
| M0212B | h | Camió de trabuc de 20 t | 0.006 | 37.33 | 0.22 |
| M0208 | h | Motonivelladora | 0.003 | 73.35 | 0.22 |
| M0205 | h | Pala carregadora sobre orugues | 0.003 | 73.35 | 0.22 |
| M0204 | h | Pala carregadora neumàtics | 0.003 | 58.27 | 0.17 |
| O0110 | h | Peó | 0.012 | 16.75 | 0.20 |
| O0101 | h | Cap de colla | 0.003 | 20.6 | 0.06 |
| %16130600_1 | % | Despeses indirectes | 6 % | 1.09 | 0.07 |
|  |  | Total |  |  | 1.16 |

| Amidament | Uts. | Llarg | Parcial |
|---|---|---|---|
| Talus marge esquerra PK 0+240 a PK 0+308 eix 1 | 172.03 | 1.2 | 206.44 |
| Talus marge esquerra PK 0+380 a PK 0+431 eix 1 | 52.06 | 1.2 | 62.47 |
| Talus marge dret PK 0+240 a PK 0+300 eix 1 | 242.56 | 1.2 | 291.07 |
| Talus marge dret PK 0+400 a PK 0+431 eix 1 | 290.75 | 1.2 | 348.90 |
| Subtotal |  |  | 908.88 |
| Total |  |  | 908.88 |

### 01.02.06 SENYALITZACIÓ, DEFENSES I ABALISAMENT
Import: 26519.61

#### 01.02.06.01 SENYALITZACIÓ HORITZONTAL
Import: 515.01

**E0704** m Premarcatge de marca viària longitudinal
757.37 m × 0.13 = 98.46

**E0706** m Marca viària longitudinal 15 cm. amplada, pintura acrílica
757.37 m × 0.55 = 416.55

| Amidament | Uts. | Parcial |
|---|---|---|
| M2.2 | 202.55 | 202.55 |
|  | 43.51 | 43.51 |
| M1.12 | 6.82 | 6.82 |
|  | 4.59 | 4.59 |
|  | 8 | 8.00 |
| M2.6 | 201.83 | 201.83 |
|  | 40 | 40.00 |
|  | 204.93 | 204.93 |
|  | 45.14 | 45.14 |
| Subtotal |  | 757.37 |
| Total |  | 757.37 |

#### 01.02.06.02 SENYALITZACIÓ VERTICAL
Import: 5409.88

**E0729** u Fonamentació de senyals
9 u × 25.25 = 227.25

**E0730** u Fonamentació de cartell de pre-senyalització
1 u × 112.21 = 112.21

| Amidament | Uts. | Parcial |
|---|---|---|
| Preseny1 | 1 | 1.00 |
| Total |  | 1 |

**E0744C1** u Base d'acer galvanitzat per a suport de 168 mm.
1 u × 195.25 = 195.25
Base d'acer galvanitzat per a suport de 168 mm., col·locada.

| Codi | Ut | Descripció | Rendiment | Preu | Import |
|---|---|---|---|---|---|
| O0110 | h | Peó | 0.09 | 16.75 | 1.51 |
| O0102 | h | Oficial 1ª | 0.05 | 20.46 | 1.02 |
| P1471C1 | u | Base d'acer galvanit. suport 168 mm. (material) | 1 | 181.67 | 181.67 |
| %161306000600 | % | Despeses indirectes | 6 % | 184.20 | 11.05 |
|  |  | Total |  |  | 195.25 |

| Amidament | Uts. | Parcial |
|---|---|---|
| Preseny1 | 1 | 1.00 |
| Total |  | 1 |

**E0746C1** m Pal d'alumini anoditzat color plata, Ø168 mm. MG
2.35 m × 140.61 = 330.43
Pal d'alumini anoditzat color plata, estriat, de 168 mm. de diàmetre MG, col·locat.

| Codi | Ut | Descripció | Rendiment | Preu | Import |
|---|---|---|---|---|---|
| O0110 | h | Peó | 0.09 | 16.75 | 1.51 |
| O0102 | h | Oficial 1ª | 0.05 | 20.46 | 1.02 |
| P1473C | m | Pal alumini diàmetre 168 mm. MG (material) | 1 | 130.12 | 130.12 |
| VGZ | % | Despeses indirectes | 1.327 | 6 | 7.96 |
|  |  | Total |  |  | 140.61 |

| Amidament | Uts. | Llarg | Parcial |
|---|---|---|---|
| Preseny1 | 1 | 2.35 | 2.35 |
| Total |  |  | 2.35 |

**E0746B** m Pal d'alumini anoditzat color plata, Ø140 mm. MF
3.08 m × 97.94 = 301.66
Pal d'alumini anoditzat color plata, estriat, de 140 mm. de diàmetre MF, col·locat.

| Codi | Ut | Descripció | Rendiment | Preu | Import |
|---|---|---|---|---|---|
| O0110 | h | Peó | 0.09 | 16.75 | 1.51 |
| O0102 | h | Oficial 1ª | 0.05 | 20.46 | 1.02 |
| P1473B | m | Pal alumini diàmetre 140 mm. MF (material) | 1 | 89.87 | 89.87 |
| %161306000600 | % | Despeses indirectes | 6 % | 92.40 | 5.54 |
|  |  | Total |  |  | 97.94 |

| Amidament | Uts. | Llarg | Parcial |
|---|---|---|---|
| Preseny1 | 1 | 3.08 | 3.08 |
| Total |  |  | 3.08 |

**E0758B** m2 Placa d'alumini >1,50 m² , nivell 2 HIP, amb abraçadores
5.01 m2 × 166.77 = 835.52
Placa d'alumini superior a 1,50 m² , per a senyals de trànsit d'orientació, amb revestiment reflectant HIP nivell 2, inclosos abraçadores d'unió al suport i cargoleria corresponent, totalment col·locada.

| Codi | Ut | Descripció | Rendiment | Preu | Import |
|---|---|---|---|---|---|
| O0102 | h | Oficial 1ª | 0.3 | 20.46 | 6.14 |
| O0101 | h | Cap de colla | 0.15 | 20.6 | 3.09 |
| O0110 | h | Peó | 0.4 | 16.75 | 6.70 |
| P1498B | m2 | Placa d'alumini superior a 1,50 m2 (material) | 1 | 141.4 | 141.40 |
| VGZ | % | Despeses indirectes | 1.573 | 6 | 9.44 |
|  |  | Total |  |  | 166.77 |

| Amidament | Uts. | Llarg | Parcial |
|---|---|---|---|
| Preseny1 | 1 | 5.01 | 5.01 |
| Total |  |  | 5.01 |

**E0739** m Suport rectangular d'acer galvanitzat de 100x50x3 mm.
37.8 m × 24.7 = 933.66
Suport rectangular d'acer galvanitzat de 100x50x3 mm.,col·locat.

| Codi | Ut | Descripció | Rendiment | Preu | Import |
|---|---|---|---|---|---|
| O0110 | h | Peó | 0.09 | 16.75 | 1.51 |
| O0102 | h | Oficial 1ª | 0.05 | 20.46 | 1.02 |
| P1440 | m | Suport acer galv. 100x50x3 mm (material) | 1 | 20.77 | 20.77 |
| VGZ | % | Despeses indirectes | 0.233 | 6 | 1.40 |
|  |  | Total |  |  | 24.7 |

| Amidament | Uts. | Llarg | Parcial |
|---|---|---|---|
|  | 9 | 4.2 | 37.80 |
| Total |  |  | 37.8 |

**E0710** u Placa reflectora triangular L=135 cm, nivell 2 HIP
5 u × 242.77 = 1213.85
Placa reflectora triangular de 135 cm. de costat, per a senyals de trànsit, nivell 2 HIP, inclòs ancoratges i cargoleria.

| Codi | Ut | Descripció | Rendiment | Preu | Import |
|---|---|---|---|---|---|
| O0110 | h | Peó | 0.2 | 16.75 | 3.35 |
| O0102 | h | Oficial 1ª | 0.175 | 20.46 | 3.58 |
| P1402 | u | Placa triang. reflect. 135 cm (material) | 1 | 222.1 | 222.10 |
| VGZ | % | Despeses indirectes | 2.29 | 6 | 13.74 |
|  |  | Total |  |  | 242.77 |

| Amidament | Uts. | Parcial |
|---|---|---|
| P20 | 1 | 1.00 |
| P24 | 1 | 1.00 |
| P4 | 1 | 1.00 |
| R1 | 1 | 1.00 |
| P1 | 1 | 1.00 |
| Subtotal |  | 5.00 |
| Total |  | 5 |

**E0714** u Placa reflectora octogonal 90 cm. doble apotema, nivell 2 HIP
2 u × 195.35 = 390.70
Placa reflectora octogonal de 90 cm. de doble apotema, per a senyals de trànsit, nivell 2 HIP, inclòs ancoratges i cargoleria.

| Codi | Ut | Descripció | Rendiment | Preu | Import |
|---|---|---|---|---|---|
| O0102 | h | Oficial 1ª | 0.175 | 20.46 | 3.58 |
| O0110 | h | Peó | 0.2 | 16.75 | 3.35 |
| P1405 | u | Placa octog. reflect. 90 cm. (material) | 1 | 177.36 | 177.36 |
| VGZ | % | Despeses indirectes | 1.843 | 6 | 11.06 |
|  |  | Total |  |  | 195.35 |

| Amidament | Uts. | Parcial |
|---|---|---|
| R2 | 2 | 2.00 |
| Total |  | 2 |

**E0712** u Placa reflectora circular Ø90 cm, nivell 2 HIP
4 u × 169.96 = 679.84
Placa reflectora circular de 90 cm. de diàmetre, per a senyals de trànsit, nivell 2 HIP, inclòs ancoratges i cargoleria.

| Codi | Ut | Descripció | Rendiment | Preu | Import |
|---|---|---|---|---|---|
| O0102 | h | Oficial 1ª | 0.175 | 20.46 | 3.58 |
| O0110 | h | Peó | 0.2 | 16.75 | 3.35 |
| P1404 | u | Placa circular reflect. 90 cm. (material) | 1 | 153.41 | 153.41 |
| VGZ | % | Despeses indirectes | 1.603 | 6 | 9.62 |
|  |  | Total |  |  | 169.96 |

| Amidament | Uts. | Parcial |
|---|---|---|
| R301 | 4 | 4.00 |
| Total |  | 4 |

**E0720** u Placa reflectora rectangular de 60x20 cm. complementaria
3 u × 63.17 = 189.51
Placa reflectora rectangular de 60x20 cm. complementària, nivell 2 HIP, inclòs ancoratges i cargoleria.

| Codi | Ut | Descripció | Rendiment | Preu | Import |
|---|---|---|---|---|---|
| O0110 | h | Peó | 0.12 | 16.75 | 2.01 |
| O0102 | h | Oficial 1ª | 0.08 | 20.46 | 1.64 |
| P1428 | u | Placa comp. refl. 60x20 cm. (material) | 1 | 55.94 | 55.94 |
| VGZ | % | Despeses indirectes | 0.596 | 6 | 3.58 |
|  |  | Total |  |  | 63.17 |

| Amidament | Uts. | Parcial |
|---|---|---|
| S810 | 2 | 2.00 |
| S800 | 1 | 1.00 |
| Subtotal |  | 3.00 |
| Total |  | 3 |

#### 01.02.06.03 BARRERES DE SEGURETAT I ABALISAMENT
Import: 20594.72

**E0736** m Barrera de seguretat enclavada BMSNA4/T
204 m × 32.44 = 6617.76
Barrera de seguretat metàl·lica simple amb separador, tipus BMSNA4/T o similar, inclòs enclavament, soldadures i material auxiliar, pal de perfil tubular de 120x55 mm cada 4 m, peça reflectora a dues cares cada 8m, topall final si s'escau, totalment col·locada en recta o corba de qualsevol radi.

| Codi | Ut | Descripció | Rendiment | Preu | Import |
|---|---|---|---|---|---|
| M0253 | h | Màquina per a clavar muntants metàl·lics (maquinària) | 0.04 | 43.97 | 1.76 |
| O0102 | h | Oficial 1ª | 0.04 | 20.46 | 0.82 |
| O0110 | h | Peó | 0.04 | 16.75 | 0.67 |
| O0101 | h | Cap de colla | 0.02 | 20.6 | 0.41 |
| P1414 | m | Barrera seguretat doble ona (material) | 1 | 20.66 | 20.66 |
| P1424 | u | Part proporc. mater. barreres (material) | 1 | 6.28 | 6.28 |
| VGZ | % | Despeses indirectes | 0.306 | 6 | 1.84 |
|  |  | Total |  |  | 32.44 |

| Amidament | Uts. | Parcial |
|---|---|---|
| Marge esquerra PK 0+200 a PK 0+305 | 104 | 104.00 |
| Marge dret PK 0+200 a PK 0+296 | 100 | 100.00 |
| Subtotal |  | 204.00 |
| Total |  | 204 |

**E0759** m Barrera de seguretat simple BMSNC2/T 2 tanques sobreposades
172 m × 61.14 = 10516.08
Barrera de seguretat metàl·lica simple amb separador, tipus BMSNC2/T o similar, amb 2 tanques sobreposades, inclòs enclavament soldadures i material auxiliar, pal de perfil tubular de 120x55 mm cada 2 m, peça reflectora a dues cares cada 8 m, topall final si s'escau, totalment col·locada en recta o corba de qualsevol radi.

| Codi | Ut | Descripció | Rendiment | Preu | Import |
|---|---|---|---|---|---|
| M0253 | h | Màquina per a clavar muntants metàl·lics | 0.05 | 43.97 | 2.20 |
| O0101 | h | Cap de colla | 0.03 | 20.6 | 0.62 |
| O0110 | h | Peó | 0.06 | 16.75 | 1.01 |
| O0102 | h | Oficial 1ª | 0.06 | 20.46 | 1.23 |
| P1414 | m | Barrera seguretat doble ona | 2 | 20.66 | 41.32 |
| P1424 | u | Part proporc. mater. barreres | 1.8 | 6.28 | 11.30 |
| VGZ | % | Despeses indirectes | 0.577 | 6 | 3.46 |
|  |  | Total |  |  | 61.14 |

| Amidament | Uts. | Parcial |
|---|---|---|
| Sobre pont marge esquerra | 80 | 80.00 |
| Sobre pont marge dret | 92 | 92.00 |
| Subtotal |  | 172.00 |
| Total |  | 172 |

**E0736C** u Extrem de 12 m de barrera de seguretat metàl·lica
2 u × 484.84 = 969.68
Extrem de 12 m mínim de barrera de seguretat metàl·lica de qualsevol tipus, amb abatiment o encastament en talús del desmunt, galvanitzada en calent, incloent tanca de secció doble ona, pals cada 2 m, xapes de reforç, peça en angle, topall final, elements de fixació, peça reflectora a dues cares, inclòs enclavament i soldadures, totalment col·locat.

| Codi | Ut | Descripció | Rendiment | Preu | Import |
|---|---|---|---|---|---|
| M0253 | h | Màquina per a clavar muntants metàl·lics | 0.04 | 43.97 | 1.76 |
| O0101 | h | Cap de colla | 0.25 | 20.6 | 5.15 |
| O0110 | h | Peó | 1 | 16.75 | 16.75 |
| O0102 | h | Oficial 1ª | 1 | 20.46 | 20.46 |
| P1424 | u | Part proporc. mater. barreres | 1 | 6.28 | 6.28 |
| P1446 | u | Extrem de 12 metres (material) | 1 | 407 | 407.00 |
| VGZ | % | Despeses indirectes | 4.574 | 6 | 27.44 |
|  |  | Total |  |  | 484.84 |

| Amidament | Uts. | Parcial |
|---|---|---|
| barrera simple | 2 | 2.00 |
| Total |  | 2 |

**E0736D** u Extrem de barrera en accessos i altres, col·locat en corba a 90º
2 u × 150.28 = 300.56
Extrem de barrera de seguretat en accessos i altres, col·locat en corba a 90º o radi similar, incloent 4 m de tanca de secció doble ona, pals, separadors, topall final, elements de fixació, peça reflectora, inclòs enclavament i soldadures, totalment col·locat.

| Codi | Ut | Descripció | Rendiment | Preu | Import |
|---|---|---|---|---|---|
| M0253 | h | Màquina per a clavar muntants metàl·lics | 0.04 | 43.97 | 1.76 |
| O0101 | h | Cap de colla | 0.1 | 20.6 | 2.06 |
| O0102 | h | Oficial 1ª | 0.3 | 20.46 | 6.14 |
| O0110 | h | Peó | 0.3 | 16.75 | 5.03 |
| P1424 | u | Part proporc. mater. barreres | 1 | 6.28 | 6.28 |
| P1447 | u | Extrem de barrera, forma de corba, de 4 m de llargada (material) | 1 | 120.5 | 120.50 |
| VGZ | % | Despeses indirectes | 1.418 | 6 | 8.51 |
|  |  | Total |  |  | 150.28 |

| Amidament | Uts. | Parcial |
|---|---|---|
| en accessos | 2 | 2.00 |
| Total |  | 2 |

**E0736F** u Extrem de 4,32 m de barrera de seguretat metàl·lica
4 u × 184.44 = 737.76
Extrem de 4,32 m mínim de barrera de seguretat metàl·lica de qualsevol tipus, amb abatiment o encastament en talús del desmunt, galvanitzada en calent, incloent tanca de secció doble ona, pals cada 2 m, xapes de reforç, peça en angle, topall final, elements de fixació, peça reflectora a dues cares, inclòs enclavament i soldadures, totalment col·locat.

| Codi | Ut | Descripció | Rendiment | Preu | Import |
|---|---|---|---|---|---|
| M0253 | h | Màquina per a clavar muntants metàl·lics | 0.04 | 43.97 | 1.76 |
| O0110 | h | Peó | 0.7 | 16.75 | 11.73 |
| O0102 | h | Oficial 1ª | 0.7 | 20.46 | 14.32 |
| O0101 | h | Cap de colla | 0.18 | 20.6 | 3.71 |
| P1446B | u | Extrem de 4,32 metres (material) | 1 | 136.2 | 136.20 |
| P1424 | u | Part proporc. mater. barreres | 1 | 6.28 | 6.28 |
| VGZ | % | Despeses indirectes | 1.74 | 6 | 10.44 |
|  |  | Total |  |  | 184.44 |

| Amidament | Uts. | Parcial |
|---|---|---|
| doble barrera | 4 | 4.00 |
| Total |  | 4 |

**E0735** ut Increment dificultat per fonamentació (diferent a enclavament tipus)
88 ut × 16.51 = 1452.88
Increment per dificultat en terreny que no reuneix les característiques per enclavament tipus (terreny amb roca, excessivament tou o per estructura de qualsevol tipus), per la fonamentació de qualsevol barrera de seguretat metàl·lica, incloses peces especials per aquests casos, totalment col·locada.

| Codi | Ut | Descripció | Rendiment | Preu | Import |
|---|---|---|---|---|---|
| M0207 | h | Retroexcavadora | 0.005 | 59.41 | 0.30 |
| M0212B | h | Camió de trabuc de 20 t | 0.005 | 37.33 | 0.19 |
| O0101 | h | Cap de colla | 0.02 | 20.6 | 0.41 |
| O0110 | h | Peó | 0.1 | 16.75 | 1.68 |
| O0102 | h | Oficial 1ª | 0.1 | 20.46 | 2.05 |
| P0504 | m3 | Formigó HM-20 posat a l'obra | 0.15 | 52 | 7.80 |
| P1424 | u | Part proporc. mater. barreres | 0.5 | 6.28 | 3.14 |
| VGZ | % | Despeses indirectes | 0.156 | 6 | 0.94 |
|  |  | Total |  |  | 16.51 |

| Amidament | Uts. | Parcial |
|---|---|---|
| Sobre pont marge esquerra | 41 | 41.00 |
| Sobre pont marge dret | 47 | 47.00 |
| Subtotal |  | 88.00 |
| Total |  | 88 |

## 01.03 AMPLIACIÓ O.F.
Import: 127831.77

### 01.03.01 TAULER
Import: 115982.29

**E0517** kg Acer especial B-500S de límit elàstic 500 N/mm2 en barres corrugades
28065.76 kg × 0.97 = 27223.79
Acer B-500S de límit elàstic 500 n/mm2 en barres corrugades, inclusivament l'elaboració i la seva col·locació

| Codi | Ut | Descripció | Rendiment | Preu | Import |
|---|---|---|---|---|---|
| M0246 | h | Màquina de doblegar rodó d'acer | 0.003 | 3 | 0.01 |
| M0245 | h | Cisalla elèctrica | 0.003 | 3.73 | 0.01 |
| O0101 | h | Cap de colla | 0.001 | 20.6 | 0.02 |
| O0102 | h | Oficial 1ª | 0.004 | 20.46 | 0.08 |
| O0110 | h | Peó | 0.004 | 16.75 | 0.07 |
| P0602 | kg | Filferro recuit | 0.008 | 1.57 | 0.01 |
| P0607 | kg | Acer corrugat B-500s en barres | 1 | 0.72 | 0.72 |
| VGZ | % | Despeses indirectes | 0.009 | 6 | 0.05 |
|  |  | Total |  |  | 0.97 |

| Amidament | Uts. | Llarg | Parcial |
|---|---|---|---|
| Acer tauler | 432.98 | 64.82 | 28065.76 |
| Total |  |  | 28065.76 |

**E0511** m3 Formigó HA-35 alçats
151.68 m3 × 82.6 = 12528.77
Formigó tipus HA-35 en alçats, elaborat en planta, col·locat.

| Codi | Ut | Descripció | Rendiment | Preu | Import |
|---|---|---|---|---|---|
| M0234 | h | Camió amb bomba de formigonar (maquinària) | 0.08 | 88.92 | 7.11 |
| M0225 | h | Vibrador | 0.1 | 2.09 | 0.21 |
| O0110 | h | Peó | 0.12 | 16.75 | 2.01 |
| O0102 | h | Oficial 1ª | 0.08 | 20.46 | 1.64 |
| O0101 | h | Cap de colla | 0.03 | 20.6 | 0.62 |
| P0510 | m3 | Formigó HA-35 posat a l'obra (material) | 1.02 | 65.04 | 66.34 |
| VGZ | % | Despeses indirectes | 0.779 | 6 | 4.67 |
|  |  | Total |  |  | 82.6 |

| Amidament | Uts. | Llarg | Parcial |
|---|---|---|---|
| Formigó tauler | 2.34 | 64.82 | 151.68 |
| Total |  |  | 151.68 |

**E0516** m2 Encofrat de fusta per a formigó vist
245.02 m2 × 30.52 = 7478.01
Encofrat de fusta per a formigó vist, col·locat.

| Codi | Ut | Descripció | Rendiment | Preu | Import |
|---|---|---|---|---|---|
| M0214 | h | Camió grua | 0.08 | 42.07 | 3.37 |
| O0101 | h | Cap de colla | 0.02 | 20.6 | 0.41 |
| O0110 | h | Peó | 0.2 | 16.75 | 3.35 |
| O0102 | h | Oficial 1ª | 0.2 | 20.46 | 4.09 |
| P0701 | m | Tauló de fusta de pi (material) | 2 | 0.42 | 0.84 |
| P0702 | m3 | Llata de fusta de pi (material) | 0.001 | 288.46 | 0.29 |
| P0604 | kg | Claus d'acer (material) | 0.15 | 1.71 | 0.26 |
| P0704 | m2 | Tauler de fusta de pi 22 mm. (material) | 1 | 15.05 | 15.05 |
| P0602 | kg | Filferro recuit | 0.3 | 1.57 | 0.47 |
| P0706 | u | Puntal telescòpic. (material) | 0.05 | 11.29 | 0.56 |
| P0707 | l | Desencofrant (material) | 0.06 | 1.6 | 0.10 |
| VGZ | % | Despeses indirectes | 0.288 | 6 | 1.73 |
|  |  | Total |  |  | 30.52 |

| Amidament | Uts. | Llarg | Ample | Parcial |
|---|---|---|---|---|
| Lateral tauler nova ampliació | 1.89 | 64.82 | 2 | 245.02 |
| Total |  |  |  | 245.02 |

**E0104C1** u Ancoratge d'acer corrugat de D=12 mm
3241 u × 9.51 = 30821.91
Ancoratge amb barra d'acer corrugat de 12 mm de diàmetre, inclòs perforació, col·locació amb injectat continu d'adhesiu d'aplicació unilateral de resines epoxi sense dissolvents, de dos components i baixa viscositat, en estructura de formigó, segons plànols.

| Codi | Ut | Descripció | Rendiment | Preu | Import |
|---|---|---|---|---|---|
| A0804 | h | Equip complet de perforació d'ancoratges i injecció per a perns | 0.1 | 18.69 | 1.87 |
| O0102 | h | Oficial 1ª | 0.06 | 20.46 | 1.23 |
| O0101 | h | Cap de colla | 0.001 | 20.6 | 0.02 |
| O0110 | h | Peó | 0.12 | 16.75 | 2.01 |
| P10206 | pp | Materials i elements auxiliars (material) | 1 | 3.19 | 3.19 |
| P0607 | kg | Acer corrugat B-500s en barres | 0.9 | 0.72 | 0.65 |
| %16130600_1 | % | Despeses indirectes | 6 % | 8.97 | 0.54 |
|  |  | Total |  |  | 9.51 |

| Amidament | Uts. | Llarg | Parcial |
|---|---|---|---|
| Ancoratges llosa nova a existent | 50 | 64.82 | 3241.00 |
| Total |  |  | 3241 |

**E0104D1** u Ancoratge d'acer corrugat de D=20 mm
648.2 u × 17.8 = 11537.96
Ancoratge amb barra d'acer corrugat de 20 mm de diàmetre, inclòs perforació, col·locació amb injectat continu d'adhesiu d'aplicació unilateral de resines epoxi sense dissolvents, de dos components i baixa viscositat, en estructura de formigó, segons plànols.

| Codi | Ut | Descripció | Rendiment | Preu | Import |
|---|---|---|---|---|---|
| A0804 | h | Equip complet de perforació d'ancoratges i injecció per a perns | 0.125 | 18.69 | 2.34 |
| O0101 | h | Cap de colla | 0.005 | 20.6 | 0.10 |
| O0110 | h | Peó | 0.3 | 16.75 | 5.03 |
| O0102 | h | Oficial 1ª | 0.15 | 20.46 | 3.07 |
| P10206 | pp | Materials i elements auxiliars | 1 | 3.19 | 3.19 |
| P0607 | kg | Acer corrugat B-500s en barres | 4.25 | 0.72 | 3.06 |
| %16130600_1 | % | Despeses indirectes | 6 % | 16.79 | 1.01 |
|  |  | Total |  |  | 17.8 |

| Amidament | Uts. | Llarg | Parcial |
|---|---|---|---|
| Ancorates lateral pont | 5 | 64.82 | 324.10 |
|  | 5 | 64.82 | 324.10 |
| Subtotal |  |  | 648.20 |
| Total |  |  | 648.2 |

**E0519** m3 Muntatge i desmuntatge de cindri amb apuntalament metàl·lic
1063.04 m3 × 13.27 = 14106.54
Muntatge i desmuntatge de cindri amb apuntalament metàl·lic, totalment instal·lat, inclosa preparació de la base.

| Codi | Ut | Descripció | Rendiment | Preu | Import |
|---|---|---|---|---|---|
| M0215 | h | Grua autopropulsada de 12 t (maquinària) | 0.01 | 229.26 | 2.29 |
| O0101 | h | Cap de colla | 0.04 | 20.6 | 0.82 |
| O0110 | h | Peó | 0.15 | 16.75 | 2.51 |
| O0102 | h | Oficial 1ª | 0.1 | 20.46 | 2.05 |
| P0708 | m3 | Bastida metàl·lica. (material) | 1 | 4.95 | 4.95 |
| VGZ | % | Despeses indirectes | 0.108 | 6 | 0.65 |
|  |  | Total |  |  | 13.27 |

| Amidament | Uts. | Llarg | Ample | Parcial |
|---|---|---|---|---|
| Cindri per encofrat laterals pont | 1.64 | 64.82 | 5 | 531.52 |
|  | 1.64 | 64.82 | 5 | 531.52 |
| Subtotal |  |  |  | 1063.04 |
| Total |  |  |  | 1063.04 |

**E0901B** m2 Pont unió entre formigó endurit i formigó fresc
463.46 m2 × 13.53 = 6270.61
Pont d'unió entre superficie de formigó endurit i formigó fresc amb adhesiu de resines epoxi sense dissolvents, tipus Nitobond EP o equivalent, de 2 components.

| Codi | Ut | Descripció | Rendiment | Preu | Import |
|---|---|---|---|---|---|
| B0907100 | kg | Adhesiu res.epoxi s/diss.2comp p/ús estruc. (material) | 0.8 | 10.84 | 8.67 |
| O0102 | h | Oficial 1ª | 0.2 | 20.46 | 4.09 |
| %16130600_1 | % | Despeses indirectes | 6 % | 12.76 | 0.77 |
|  |  | Total |  |  | 13.53 |

| Amidament | Uts. | Llarg | Ample | Parcial |
|---|---|---|---|---|
| llosa existent amb nova | 1 | 64.82 | 7.15 | 463.46 |
| Total |  |  |  | 463.46 |

**E01051** m2 Impermeabilització de tauler de pont amb membrana de betum asfàltic
596.34 m2 × 4.68 = 2790.87
Impermeabilització de tauler de pont amb làmina de betum asfàltic, inclòs pèrdues per retalls i encavalcaments, totalment acabat.

| Codi | Ut | Descripció | Rendiment | Preu | Import |
|---|---|---|---|---|---|
| A0802 | h | Equip de maquinària especial de fixació de làmina de betum asfàltic | 0.12 | 1.79 | 0.2148 |
| O0102 | h | Oficial 1ª | 0.08 | 20.46 | 1.6368 |
| P2004 | kg | Oxiasfalt sacs, OA 80725, en cal (material) | 2 | 0.15 | 0.3000 |
| P2005 | m2 | Làmina bet.modif.n/proteg.LBM(SBS)40_FV+FP 50g/m2, 130 g/m2 (material) | 1.05 | 2.1 | 2.2050 |
| P2003 | kg | Emulsió bituminosa tipus ED negre (material) | 0.3 | 0.21 | 0.0630 |
| %16130600_1 | % | Despeses indirectes | 6 % | 4.4196 | 0.2652 |
|  |  | Total |  |  | 4.68 |

| Amidament | Uts. | Llarg | Ample | Parcial |
|---|---|---|---|---|
| tauler nou | 1 | 64.82 | 9.2 | 596.34 |
| Total |  |  |  | 596.34 |

**E09061** m Junt elàstica per a taulers de ponts
249.24 m × 8.12 = 2023.83
Junta elàstica per una combinació de resines, enganxat amb massilla de poliuretà, inclou morters epoxi de regularització inferior i segellat lateral, segons detall de plànols.

| Codi | Ut | Descripció | Rendiment | Preu | Import |
|---|---|---|---|---|---|
| O0102 | h | Oficial 1ª | 0.1 | 20.46 | 2.05 |
| P10021 | kg | Massilla de poliuretà monocomponent (material) | 0.05 | 0.68 | 0.03 |
| P10011 | m | Junta elàstica (material) | 1 | 5.58 | 5.58 |
| %16130600_1 | % | Despeses indirectes | 6 % | 7.66 | 0.46 |
|  |  | Total |  |  | 8.12 |

| Amidament | Uts. | Llarg | Parcial |
|---|---|---|---|
| juntes flexibles transversals | 13 | 9.2 | 119.60 |
| juntes longitudinals entre taulers | 2 | 64.82 | 129.64 |
| Subtotal |  |  | 249.24 |
| Total |  |  | 249.24 |

**E1607** pa Pagament íntegre prova de càrrega de pont.
1 pa × 1200 = 1200.00
Partida alçada de pagament íntegre per a prova de càrrega de pont.

### 01.03.02 MUR
Import: 11849.48

**E0517** kg Acer especial B-500S de límit elàstic 500 N/mm2 en barres corrugades
2310.6 kg × 0.97 = 2241.28

| Amidament | Uts. | Llarg | Parcial |
|---|---|---|---|
| Estrep ull 12 | 60 | 5.29 | 317.40 |
| Estrep ull 1 esquerra | 60 | 4.68 | 280.80 |
|  | 60 | 1.8 | 108.00 |
| Estrep ull 1 dreta | 60 | 1.62 | 97.20 |
|  | 60 | 25.12 | 1507.20 |
| Subtotal |  |  | 2310.60 |
| Total |  |  | 2310.6 |

**E0511** m3 Formigó HA-35 alçats
39.23 m3 × 82.6 = 3240.40

| Amidament | Uts. | Llarg | Ample | Parcial |
|---|---|---|---|---|
| Estrep ull 12 | 4.41 | 0.3 | 4 | 5.29 |
| Mur laterall ull 1 esquerra dau | 11.7 | 0.4 | 1 | 4.68 |
| Mur lateral ull 1 esquerra dau + eixamplament | 1.4 | 0.4 | 4.5 | 2.52 |
| Mur lateral ull 1 dreta dau | 5.4 | 0.3 | 1 | 1.62 |
| Mur lateral ull 1 dreta dau + eixamplament | 15.7 | 0.4 | 4 | 25.12 |
| Subtotal |  |  |  | 39.23 |
| Total |  |  |  | 39.23 |

**E0516** m2 Encofrat de fusta per a formigó vist
114.44 m2 × 30.52 = 3492.71

| Amidament | Uts. | Llarg | Ample | Parcial |
|---|---|---|---|---|
| Mur lateral estrep ull 12 dreta | 4.41 | 4 |  | 17.64 |
|  | 0.3 | 4 | 2 | 2.40 |
| Mur lateral estrep ull 1 esquerra amlicació amb dau | 11.7 | 1 |  | 11.70 |
|  | 0.4 | 1 | 2 | 0.80 |
| Mur lateral estrep uul 1 esquerra, dau + eixamplament | 1.4 | 4.5 |  | 6.30 |
|  | 0.4 | 4.5 | 2 | 3.60 |
| Mur lateral estrep ull 1 ampliació amb dau | 5.4 | 1 |  | 5.40 |
|  | 0.3 | 1 | 2 | 0.60 |
| Mur lateral estrep ull 1 dreta, dau + eixamplament | 15.7 | 4 |  | 62.80 |
|  | 0.4 | 4 | 2 | 3.20 |
| Subtotal |  |  |  | 114.44 |
| Total |  |  |  | 114.44 |

**E0104C1** u Ancoratge d'acer corrugat de D=12 mm
207.68 u × 9.51 = 1975.04

| Amidament | Uts. | Llarg | Ample | Parcial |
|---|---|---|---|---|
| Mur lateral ull 12 dreta | 4.41 | 4 | 2 | 35.28 |
| Mur lateral ull 1 esquerra dau | 11.7 | 1 | 2 | 23.40 |
| Mur lateral ull 1 esquerra dau + eixamplament | 1.4 | 4.5 | 2 | 12.60 |
| Mur lateral ull 1 dreta dau | 5.4 | 1 | 2 | 10.80 |
| Mur lateral ull 1 dreta dau + eixamplament | 15.7 | 4 | 2 | 125.60 |
| Subtotal |  |  |  | 207.68 |
| Total |  |  |  | 207.68 |

**E0501** m3 Formigó HL-150 solera neteja
0.82 m3 × 59.61 = 48.88
Formigó de neteja tipus HL-150 elaborat en planta,col·locat.

| Codi | Ut | Descripció | Rendiment | Preu | Import |
|---|---|---|---|---|---|
| M0225 | h | Vibrador | 0.08 | 2.09 | 0.17 |
| O0102 | h | Oficial 1ª | 0.08 | 20.46 | 1.64 |
| O0101 | h | Cap de colla | 0.02 | 20.6 | 0.41 |
| O0110 | h | Peó | 0.15 | 16.75 | 2.51 |
| P0500 | m3 | Formigó HL-150 posat a l'obra (material) | 1.02 | 50.5 | 51.51 |
| VGZ | % | Despeses indirectes | 0.562 | 6 | 3.37 |
|  |  | Total |  |  | 59.61 |

| Amidament | Uts. | Llarg | Ample | Parcial |
|---|---|---|---|---|
| Mur lateral estrep ull 12 dreta | 4.41 | 0.3 | 0.1 | 0.13 |
| Mur lateral estrep ull 1 esquerra dau + eixamlament | 1.4 | 0.4 | 0.1 | 0.06 |
| Mur lateral estrep ull 1 dreta dau + eixamplament | 15.7 | 0.4 | 0.1 | 0.63 |
| Subtotal |  |  |  | 0.82 |
| Total |  |  |  | 0.82 |

**E0410B** t Escullera amb blocs pedra calcària <400 kg
38.76 t × 21.96 = 851.17
Escullera amb blocs de pedra calcària de 400 kg com a màxim, col·locats amb pala carregadora, inclòs càrrega i transport.

| Codi | Ut | Descripció | Rendiment | Preu | Import |
|---|---|---|---|---|---|
| M0212B | h | Camió de trabuc de 20 t | 0.015 | 37.33 | 0.56 |
| M0205 | h | Pala carregadora sobre orugues | 0.015 | 73.35 | 1.10 |
| O0102 | h | Oficial 1ª | 0.04 | 20.46 | 0.82 |
| O0110 | h | Peó | 0.1 | 16.75 | 1.68 |
| O0101 | h | Cap de colla | 0.01 | 20.6 | 0.21 |
| P0312B | t | Bloc pedra calcària esc. 400 kg (material) | 1 | 16.35 | 16.35 |
| VGZ | % | Despeses indirectes | 0.207 | 6 | 1.24 |
|  |  | Total |  |  | 21.96 |

| Amidament | Uts. | Llarg | Ample | Parcial |
|---|---|---|---|---|
| estrep ull 12 | 19.38 | 1 | 2 | 38.76 |
| Total |  |  |  | 38.76 |

## 01.04 ROTONDA AMB CTRA. TV-7222 (14/07/1995)
Import: 213723.7

### 01.04.01 TREBALLS PREVIS I DEMOLICIONS
Import: 17315.7

**E0313C** m2 Esbrossada i tala de vegetació en qualsevol tipus de terreny
3419.43 m2 × 0.68 = 2325.21

| Amidament | Uts. | Parcial |
|---|---|---|
| Eix 2: Rotonda | 1029.67 | 1029.67 |
|  | 157.54 | 157.54 |
| Eix 3: T-722_Tram 1_Entrada | 107.7 | 107.70 |
|  | 0.45 | 0.45 |
| Eix 4: T-722_Tram 1_Sortida | 54.15 | 54.15 |
|  | 10.13 | 10.13 |
| Eix 5: T-722_Tram 2 | 38.87 | 38.87 |
|  | 82.74 | 82.74 |
| Eix 6: T-722_Tram 2_Entrada | 68.04 | 68.04 |
|  | 14.51 | 14.51 |
| Eix 7: T-722_Tram 2_Sortida | 72.24 | 72.24 |
|  | 59.04 | 59.04 |
| Eix 8: TV-7222 | 604.98 | 604.98 |
|  | 102.51 | 102.51 |
| Eix 9: TV-7222_Entrada | 352.13 | 352.13 |
| Eix 10: TV-7222_Sortida | 353.41 | 353.41 |
|  | 195.35 | 195.35 |
| Eix 11: TV-7222_ Entrada naus | 2.24 | 2.24 |
|  | 13.3 | 13.30 |
| Eix 25: Berma d'aclariment | 100.43 | 100.43 |
| Subtotal |  | 3419.43 |
| Total |  | 3419.43 |

**E0334** m Tall serra disc paviment mescles bituminoses, formigó o panot, fins 25 cm
41.8 m × 1.75 = 73.15

| Amidament | Uts. | Parcial |
|---|---|---|
| Unió amb TV7222 | 7 | 7.00 |
| Unió amb T722 | 6 | 6.00 |
| Unió amb ramal fàbrica | 28.8 | 28.80 |
| Subtotal |  | 41.80 |
| Total |  | 41.8 |

**E0213** m2 Demolició paviment de mescla bituminosa, mitjans mecànics, fondària 25 cm
1788.33 m2 × 6.45 = 11534.73

| Amidament | Uts. | Parcial |
|---|---|---|
| Paviment antiga cruïlla i ramals | 1753.24 | 1753.24 |
|  | 35.09 | 35.09 |
| Subtotal |  | 1788.33 |
| Total |  | 1788.33 |

**E0731** u Retirada de senyal a magatzem de Diputació
4 u × 13.24 = 52.96
Retirada de senyal, inclòs càrrega i transport al magatzem de Diputació.

| Codi | Ut | Descripció | Rendiment | Preu | Import |
|---|---|---|---|---|---|
| M0212B | h | Camió de trabuc de 20 t | 0.1 | 37.33 | 3.73 |
| O0101 | h | Cap de colla | 0.1 | 20.6 | 2.06 |
| O0110 | h | Peó | 0.4 | 16.75 | 6.70 |
| VGZ | % | Despeses indirectes | 0.125 | 6 | 0.75 |
|  |  | Total |  |  | 13.24 |

**E06361** m2 Fresat paviment mbc fins 15 cm
1532.4 m2 × 1.81 = 2773.64

| Amidament | Uts. | Parcial |
|---|---|---|
| Eix 2: Rotonda | 596.93 | 596.93 |
| Eix 3: T-722_Tram 1_Entrada | 1.18 | 1.18 |
| Eix 4: T-722_Tram 1_Sortida | 2.11 | 2.11 |
| Eix 5: T-722_Tram 2 | 49 | 49.00 |
| Eix 6: T-722_Tram 2_Entrada | 32.96 | 32.96 |
| Eix 7: T-722_Tram 2_Sortida | 25.05 | 25.05 |
| Eix 8: TV-7222 | 301.6 | 301.60 |
| Eix 10: TV-7222_Sortida | 232.63 | 232.63 |
| Eix 11: TV-7222_ Entrada naus | 148.5 | 148.50 |
| Eix 12: TV-7222_ Sortida naus | 142.44 | 142.44 |
| Subtotal |  | 1532.40 |
| Total |  | 1532.4 |

**E0211N** m2 Demolició de cuneta de formigó, transport abocador
124.11 m2 × 4.48 = 556.01

| Amidament | Uts. | Ample | Parcial |
|---|---|---|---|
| Marge dret PK 0+431 eix1 a PK 0+010 eix5 | 82.74 | 1.5 | 124.11 |
| Total |  |  | 124.11 |

### 01.04.02 MOVIMENT DE TERRES
Import: 23486.74

**E0314** m3 Excavació de terra vegetal, càrrega i transport.
1203 m3 × 3.33 = 4005.99

| Amidament | Uts. | Llarg | Parcial |
|---|---|---|---|
| Eix 2: Rotonda | 351.9 |  | 351.90 |
| Eix 3: T-722_Tram 1_Entrada | 30.4 |  | 30.40 |
| Eix 4: T-722_Tram 1_Sortida | 17.7 |  | 17.70 |
| Eix 5: T-722_Tram 2 | 36.5 |  | 36.50 |
| Eix 6: T-722_Tram 2_Entrada | 23.6 |  | 23.60 |
| Eix 7: T-722_Tram 2_Sortida | 39.2 |  | 39.20 |
| Eix 8: TV-7222 | 207.7 |  | 207.70 |
| Eix 9: TV-7222_Entrada | 105.6 |  | 105.60 |
| Eix 10: TV-7222_Sortida | 164 |  | 164.00 |
| Eix 11: TV-7222_ Entrada naus | 4.7 |  | 4.70 |
| Eix 25: Berma d'aclariment | 21.2 |  | 21.20 |
| imprevists a justificar sobre perfils | 0.2 | 1002.5 | 200.50 |
| Subtotal |  |  | 1203.00 |
| Total |  |  | 1203 |

**E0302** m3 Excavació en desmunt en qualsevol tipus de terreny, abocador i condicionament
1409.5 m3 × 5.07 = 7146.17

| Amidament | Uts. | Parcial |
|---|---|---|
| Eix 2: Rotonda | 1234.7 | 1234.70 |
| Eix 3: T-722_Tram 1_Entrada | 44.6 | 44.60 |
| Eix 4: T-722_Tram 1_Sortida | 3.5 | 3.50 |
| Eix 5: T-722_Tram 2 | 4.1 | 4.10 |
| Eix 6: T-722_Tram 2_Entrada | 10 | 10.00 |
| Eix 7: T-722_Tram 2_Sortida | 27.8 | 27.80 |
| Eix 8: TV-7222 | 66.4 | 66.40 |
| Eix 10: TV-7222_Sortida | 7.8 | 7.80 |
| Eix 11: TV-7222_ Entrada naus | 0.7 | 0.70 |
| Eix 25: Berma d'aclariment | 9.9 | 9.90 |
| Subtotal |  | 1409.50 |
| Total |  | 1409.5 |

**E0328** m3 Terraplè amb compactació PN o PM, material préstec, inclòs càrrega i transport
1042.8 m3 × 8.78 = 9155.78

| Amidament | Uts. | Llarg | Parcial |
|---|---|---|---|
| Eix 2: Rotonda | 339.1 |  | 339.10 |
| Eix 3: T-722_Tram 1_Entrada | 2.4 |  | 2.40 |
| Eix 4: T-722_Tram 1_Sortida | 10.4 |  | 10.40 |
| Eix 5: T-722_Tram 2 | 78.8 |  | 78.80 |
| Eix 6: T-722_Tram 2_Entrada | 10.5 |  | 10.50 |
| Eix 7: T-722_Tram 2_Sortida | 53.2 |  | 53.20 |
| Eix 8: TV-7222 | 84.3 |  | 84.30 |
| Eix 9: TV-7222_Entrada | 71 |  | 71.00 |
| Eix 10: TV-7222_Sortida | 156.7 |  | 156.70 |
| Eix 11: TV-7222_ Entrada naus | 12.8 |  | 12.80 |
| Reblerts | 49.8 |  | 49.80 |
| imprevists a justificar sobre perfils | 0.2 | 869 | 173.80 |
| Subtotal |  |  | 1042.80 |
| Total |  |  | 1042.8 |

**E0344** m2 Repàs i piconatge de la base del terraplè i del fons de la caixa mecànics i compactació del 95% PM
5298 m2 × 0.6 = 3178.80

| Amidament | Uts. | Parcial |
|---|---|---|
| Rotonda | 4045.15 | 4045.15 |
| Camí peatonal | 118.93 | 118.93 |
|  | 133.92 | 133.92 |
| imprevists a justificar sobre perfils | 1000 | 1000.00 |
| Subtotal |  | 5298.00 |
| Total |  | 5298 |

### 01.04.03 FERMS I PAVIMENTS
Import: 105468.58

**E0602** m3 Base granular de tot-u artificial, amb motoanivelladora
1240.24 m3 × 19.48 = 24159.88

| Amidament | Uts. | Llarg | Parcial |
|---|---|---|---|
| Rotonda i accessos | 3368.25 | 0.4 | 1347.30 |
| Deduir rotonda | -394.08 | 0.4 | -157.63 |
| Camí peatonal | 118.93 | 0.2 | 23.79 |
|  | 133.92 | 0.2 | 26.78 |
| Subtotal |  |  | 1240.24 |
| Total |  |  | 1240.24 |

**E0603** t Paviment de MBC tipus AC16 surf S (S-12) (d= 2,45 t/m3)
409.45 t × 50.04 = 20488.88

| Amidament | Uts. | Llarg | Ample | Parcial |
|---|---|---|---|---|
| Rotonda i accessos | 3741.08 | 0.05 | 2.45 | 458.28 |
| Deduir rotonda | -504.1 | 0.05 | 2.45 | -61.75 |
| Deduir illetes | -6.63 | 0.05 | 2.45 | -0.81 |
|  | -6.07 | 0.05 | 2.45 | -0.74 |
|  | -24.66 | 0.05 | 2.45 | -3.02 |
|  | -18.73 | 0.05 | 2.45 | -2.29 |
|  | -16.22 | 0.05 | 2.45 | -1.99 |
| imprevists | 0.05 | 435.46 |  | 21.77 |
| Subtotal |  |  |  | 409.45 |
| Total |  |  |  | 409.45 |

**E0606** t Paviment de MBC. tipus AC22 base G (G-20)
1005.48 t × 46.04 = 46292.30
Paviment de M.B.C. tipus AC22 base G, estesa en capa base, intermitja, saneigs, apedaçats i/o regularitzacions, compactada al 98 % de l'assaig Marshall, amb un 10% de material reciclat, 30 kg/m2.

| Codi | Ut | Descripció | Rendiment | Preu | Import |
|---|---|---|---|---|---|
| M0213 | h | Camió cisterna de 8 m3 | 0.008 | 48 | 0.38 |
| M0237 | h | Piconadora de pneumàtics 15 t | 0.008 | 62.36 | 0.50 |
| M0239 | h | Corró de llanda metàl·lica | 0.008 | 41.57 | 0.33 |
| M0236 | h | Estenedora per a mescles | 0.008 | 70.66 | 0.57 |
| M0220 | h | Escombradora autopropulsada | 0.008 | 42.15 | 0.34 |
| O0101 | h | Cap de colla | 0.012 | 20.6 | 0.25 |
| O0110 | h | Peó | 0.055 | 16.75 | 0.92 |
| P0417 | t | M.B.C. tipus AC22 base G en obra (material) | 1 | 40.15 | 40.15 |
| VGZ | % | Despeses indirectes | 0.434 | 6 | 2.60 |
|  |  | Total |  |  | 46.04 |

| Amidament | Uts. | Llarg | Ample | Parcial |
|---|---|---|---|---|
| Rotonda i accessos | 3368.25 | 0.07 | 2.45 | 577.65 |
| Deduir rotonda | -504.1 | 0.07 | 2.45 | -86.45 |
| Deduir illetes | -6.63 | 0.07 | 2.45 | -1.14 |
|  | -6.07 | 0.07 | 2.45 | -1.04 |
|  | -24.66 | 0.07 | 2.45 | -4.23 |
|  | -18.73 | 0.07 | 2.45 | -3.21 |
|  | -16.22 | 0.07 | 2.45 | -2.78 |
| Rotonda i accessos | 3368.25 | 0.07 | 2.45 | 577.65 |
| Deduir rotonda | -504.1 | 0.07 | 2.45 | -86.45 |
| Deduir illetes | -6.63 | 0.07 | 2.45 | -1.14 |
|  | -6.07 | 0.07 | 2.45 | -1.04 |
|  | -24.66 | 0.07 | 2.45 | -4.23 |
|  | -18.73 | 0.07 | 2.45 | -3.21 |
|  | -16.22 | 0.07 | 2.45 | -2.78 |
| imprevists | 0.05 | 957.6 |  | 47.88 |
| Subtotal |  |  |  | 1005.48 |
| Total |  |  |  | 1005.48 |

**E0611D** m2 Reg emprimació tipus ECI (dotació 1,4 kg/m2)
5862.86 m2 × 0.35 = 2052.00
Reg d'emprimació tipus ECI amb emulsió catiònica (dotació 1,4 kg/m2)

| Codi | Ut | Descripció | Rendiment | Preu | Import |
|---|---|---|---|---|---|
| M0217 | h | Camió cisterna reg asfàltic | 0.001 | 50.69 | 0.05 |
| O0110 | h | Peó | 0.001 | 16.75 | 0.02 |
| O0102 | h | Oficial 1ª | 0.001 | 20.46 | 0.02 |
| P0412 | kg | Emulsió catiònica tipus ECI | 1.4 | 0.17 | 0.24 |
| VGZ | % | Despeses indirectes | 0.003 | 6 | 0.02 |
|  |  | Total |  |  | 0.35 |

| Amidament | Uts. | Llarg | Ample | Parcial |
|---|---|---|---|---|
| Rotonda i accessos | 3368.25 |  | 2 | 6736.50 |
| Deduir rotonda | -504.1 |  | 2 | -1008.20 |
| Deduir illetes | -6.63 |  | 2 | -13.26 |
|  | -6.07 |  | 2 | -12.14 |
|  | -24.66 |  | 2 | -49.32 |
|  | -18.73 |  | 2 | -37.46 |
|  | -16.22 |  | 2 | -32.44 |
| imprevists | 0.05 | 5583.67 |  | 279.18 |
| Subtotal |  |  |  | 5862.86 |
| Total |  |  |  | 5862.86 |

**E0612C** m2 Reg d'adherència amb emulsió termoadherent ECR-1d (dotació 0,4 kg/m2)
3322.91 m2 × 0.3 = 996.87

| Amidament | Uts. | Llarg | Parcial |
|---|---|---|---|
| Rotonda i accessos | 3741.08 |  | 3741.08 |
| Deduir rotonda | -504.1 |  | -504.10 |
| Deduir illetes | -6.63 |  | -6.63 |
|  | -6.07 |  | -6.07 |
|  | -24.66 |  | -24.66 |
|  | -18.73 |  | -18.73 |
|  | -16.22 |  | -16.22 |
| imprevists | 0.05 | 3164.72 | 158.24 |
| Subtotal |  |  | 3322.91 |
| Total |  |  | 3322.91 |

**E0629** m Rigola blanca de 20x20x8 cm.
84.19 m × 13.11 = 1103.73

| Amidament | Uts. | Parcial |
|---|---|---|
| Rotonda | 84.19 | 84.19 |
| Total |  | 84.19 |

**E0631** m2 Paviment de llambordins de formigó de 20x10x8 cm. de color
132.77 m2 × 40.12 = 5326.73
Paviment de llambordins de formigó prefabricat bicapa de 20x10x8 cm de color vermell, col·locats sobre llit de morter de ciment de 2 cm de gruix amb rebliment de junts amb sorra fina i compactació del paviment acabat, inclòs solera de formigó tipus HA-25 de 25 cm de gruix.

| Codi | Ut | Descripció | Rendiment | Preu | Import |
|---|---|---|---|---|---|
| M0211 | h | Picó vibrant amb placa 60 cm. | 0.15 | 9.61 | 1.44 |
| O0110 | h | Peó | 0.35 | 16.75 | 5.86 |
| O0101 | h | Cap de colla | 0.1 | 20.6 | 2.06 |
| O0102 | h | Oficial 1ª | 0.2 | 20.46 | 4.09 |
| P0504 | m3 | Formigó HM-20 posat a l'obra | 0.15 | 52 | 7.80 |
| P1025 | u | Llambordí de formigó 20x10x8 cm. (material) | 50 | 0.28 | 14.00 |
| P0320 | m3 | Sorra de pedrera | 0.005 | 9.59 | 0.05 |
| VGZ | % | Despeses indirectes | 0.379 | 6 | 2.27 |
| E0108 | m3 | Morter de ciment elaborat a l'obra | 0.05 | 50.96 | 2.55 |
|  |  | Total |  |  | 40.12 |

| Amidament | Uts. | Parcial |
|---|---|---|
| Rotonda | 132.77 | 132.77 |
| Total |  | 132.77 |

**E0626** m Vorada remuntable de formigó de 25x13 cm estriada (tipus americà)
176.07 m × 16.97 = 2987.91
Vorada remuntable prefabricada de formigó bicapa de 25x13 cm amb la superfície estriada, tipus americà, per illots i rotondes, col·locada, inclòs l'excavació, talls, base de formigó tipus HM-20 i rejuntada amb morter de ciment.

| Codi | Ut | Descripció | Rendiment | Preu | Import |
|---|---|---|---|---|---|
| O0101 | h | Cap de colla | 0.033 | 20.6 | 0.68 |
| O0102 | h | Oficial 1ª | 0.07 | 20.46 | 1.43 |
| O0110 | h | Peó | 0.14 | 16.75 | 2.35 |
| P1609 | m3 | Excavació de terres | 0.052 | 11.12 | 0.58 |
| P1020 | m | Vorada munta. form. 25x13 cm. (material) | 1 | 8.84 | 8.84 |
| P0504 | m3 | Formigó HM-20 posat a l'obra | 0.038 | 52 | 1.98 |
| VGZ | % | Despeses indirectes | 0.16 | 6 | 0.96 |
| E0108 | m3 | Morter de ciment elaborat a l'obra | 0.003 | 50.96 | 0.15 |
|  |  | Total |  |  | 16.97 |

| Amidament | Uts. | Parcial |
|---|---|---|
| Rotonda | 82.93 | 82.93 |
| Illetes | 11.46 | 11.46 |
|  | 12.09 | 12.09 |
|  | 20.5 | 20.50 |
|  | 30.37 | 30.37 |
|  | 18.72 | 18.72 |
| Subtotal |  | 176.07 |
| Total |  | 176.07 |

**E1108** m Vorada de peces de formigó de 8x20 cm tipus jardí
69.86 m × 15.73 = 1098.90

| Amidament | Uts. | Parcial |
|---|---|---|
| Parterre rotonda | 69.86 | 69.86 |
| Total |  | 69.86 |

**E0501B1** m2 Paviment de formigó HM-20 pintat gris RAL 7042
9.97 m2 × 16.93 = 168.79
Paviment de formigó en massa tipus HM-20 elaborat en planta de 20 cm de gruix, col·locat, reglejat, remolinat i juntes de treball i de dilatació, acabat amb 2 capes de pintura per a exteriors en color gris RAL 7042.

| Codi | Ut | Descripció | Rendiment | Preu | Import |
|---|---|---|---|---|---|
| M0225 | h | Vibrador | 0.09 | 2.09 | 0.19 |
| O0101 | h | Cap de colla | 0.02 | 20.6 | 0.41 |
| O0110 | h | Peó | 0.16 | 16.75 | 2.68 |
| O0102 | h | Oficial 1ª | 0.09 | 20.46 | 1.84 |
| P0504 | m3 | Formigó HM-20 posat a l'obra | 0.2 | 52 | 10.40 |
| P1422 | kg | Pintura | 0.2 | 2.27 | 0.45 |
| %16130600_1 | % | Despeses indirectes | 6 % | 15.97 | 0.96 |
|  |  | Total |  |  | 16.93 |

| Amidament | Uts. | Llarg | Parcial |
|---|---|---|---|
| Illetes | 3.4 | 0.2 | 0.68 |
|  | 3.8 | 0.2 | 0.76 |
|  | 19.73 | 0.2 | 3.95 |
|  | 11.13 | 0.2 | 2.23 |
|  | 11.73 | 0.2 | 2.35 |
| Subtotal |  |  | 9.97 |
| Total |  |  | 9.97 |

**E0517A** m2 Malla electrosoldada en acer corrugat B 500 T, de 20x20 cm i 8 mm
132.77 m2 × 3.68 = 488.59
Malla electrosoldada en acer corrugat B 500 T, de 20x20 cm i 8 mm de diàmetre, col·locada.

| Codi | Ut | Descripció | Rendiment | Preu | Import |
|---|---|---|---|---|---|
| M0245 | h | Cisalla elèctrica | 0.002 | 3.73 | 0.01 |
| M0246 | h | Màquina de doblegar rodó d'acer | 0.002 | 3 | 0.01 |
| O0101 | h | Cap de colla | 0.001 | 20.6 | 0.02 |
| O0110 | h | Peó | 0.003 | 16.75 | 0.05 |
| O0102 | h | Oficial 1ª | 0.003 | 20.46 | 0.06 |
| P0610A | m2 | Malla electrosoldada en acer corrugat B 500 T, de 20x20 cm i 8 mm de diàmetre (material) | 1 | 3.31 | 3.31 |
| P0602 | kg | Filferro recuit | 0.008 | 1.57 | 0.01 |
| VGZ | % | Despeses indirectes | 0.035 | 6 | 0.21 |
|  |  | Total |  |  | 3.68 |

| Amidament | Uts. | Parcial |
|---|---|---|
| Sota paviment rotonda | 132.77 | 132.77 |
| Total |  | 132.77 |

**E0674** m2 Paviment lloseta tàctil indicador direccional
10 m2 × 30.4 = 304.00

| Amidament | Uts. | Parcial |
|---|---|---|
| illeta ramal TV-7222 | 10 | 10.00 |
| Total |  | 10 |

### 01.04.04 DRENATGE
Import: 16439.68

**E03251** m Formació i reperfilat de cunetes en qualsevol tipus de terreny
299.19 m × 2.31 = 691.13

| Amidament | Uts. | Parcial |
|---|---|---|
| Cuneta terres de rotonda a OD1 | 46.81 | 46.81 |
| cuneta terres de tub existent a OD1 | 33.2 | 33.20 |
| cunetes revestides |  |  |
| Marge dret des de PK 0+431 eix 1 a PK 0+010 eix 5 | 91.9 | 91.90 |
| Marge dret des de PK 0+010 eix 5 a PK 0+018 eix 11 | 85.25 | 85.25 |
|  | 42.03 | 42.03 |
| Subtotal |  | 299.19 |
| Total |  | 299.19 |

**E08801** m3 Formigó en revestiment de cunetes
39.46 m3 × 117.29 = 4628.26

| Amidament | Uts. | Parcial |
|---|---|---|
| Marge dret des de PK 0+431 eix 1 a PK 0+010 eix 5 | 16.54 | 16.54 |
| Marge dret des de PK 0+010 eix 5 a PK 0+018 eix 11 | 15.35 | 15.35 |
|  | 7.57 | 7.57 |
| Subtotal |  | 39.46 |
| Total |  | 39.46 |

**E0329N** m Neteja de cunetes existents, inclòs càrrega i transport
150 m × 5.02 = 753.00
Neteja de cunetes existents, inclòs càrrega i transport dels materials de runa a l'abocador.

| Codi | Ut | Descripció | Rendiment | Preu | Import |
|---|---|---|---|---|---|
| M0212B | h | Camió de trabuc de 20 t | 0.025 | 37.33 | 0.93 |
| M0204 | h | Pala carregadora neumàtics | 0.025 | 58.27 | 1.46 |
| M0208 | h | Motonivelladora | 0.025 | 73.35 | 1.83 |
| O0110 | h | Peó | 0.025 | 16.75 | 0.42 |
| O0101 | h | Cap de colla | 0.005 | 20.6 | 0.10 |
| %16130600_1 | % | Despeses indirectes | 6 % | 4.74 | 0.28 |
|  |  | Total |  |  | 5.02 |

| Amidament | Uts. | Llarg | Parcial |
|---|---|---|---|
| ctra T-722 | 1 | 150 | 150.00 |
| Total |  |  | 150 |

**E0305** m3 Excavació rases i pous, mitjans mecànics, cànon abocador
45.79 m3 × 11.12 = 509.18

| Amidament | Uts. | Llarg | Ample | Parcial |
|---|---|---|---|---|
| De pou cuneta a cuneta de terres | 10.2 | 1 | 1 | 10.20 |
| Tub 315 de pou cuneta a cuneta de terres | 19.63 | 1 | 0.6 | 11.78 |
| Rasa tub dren rotonda | 66.15 | 0.6 | 0.6 | 23.81 |
| Subtotal |  |  |  | 45.79 |
| Total |  |  |  | 45.79 |

**E0502** m3 Formigó HM-20 fonaments
17.27 m3 × 62.85 = 1085.42
Formigó en massa tipus HM-20 en fonaments i soleres, elaborat en planta, col·locat.

| Codi | Ut | Descripció | Rendiment | Preu | Import |
|---|---|---|---|---|---|
| M0225 | h | Vibrador | 0.16 | 2.09 | 0.33 |
| O0101 | h | Cap de colla | 0.025 | 20.6 | 0.52 |
| O0102 | h | Oficial 1ª | 0.1 | 20.46 | 2.05 |
| O0110 | h | Peó | 0.2 | 16.75 | 3.35 |
| P0504 | m3 | Formigó HM-20 posat a l'obra | 1.02 | 52 | 53.04 |
| %16130600_1 | % | Despeses indirectes | 6 % | 59.29 | 3.56 |
|  |  | Total |  |  | 62.85 |

| Amidament | Uts. | Llarg | Ample | Parcial |
|---|---|---|---|---|
| De pou cuneta a cuneta terres | 10.2 | 1 | 1 | 10.20 |
| Deduir tub | -3.18 |  |  | -3.18 |
| Tub 300 de pou rotonda a cunenta de terres | 19.63 | 1 | 0.6 | 11.78 |
| Deduir tub | -1.53 |  |  | -1.53 |
| Subtotal |  |  |  | 17.27 |
| Total |  |  |  | 17.27 |

**E0319** m3 Rebliment i piconatge localitzat amb material filtrant
16.54 m3 × 24.62 = 407.21
Rebliment i piconatge localitzat amb material filtrant, inclòs reperfilat, càrrega i transport.

| Codi | Ut | Descripció | Rendiment | Preu | Import |
|---|---|---|---|---|---|
| M0207 | h | Retroexcavadora | 0.025 | 59.41 | 1.49 |
| O0110 | h | Peó | 0.15 | 16.75 | 2.51 |
| O0102 | h | Oficial 1ª | 0.09 | 20.46 | 1.84 |
| O0101 | h | Cap de colla | 0.05 | 20.6 | 1.03 |
| P0308 | m3 | Material filtrant (material) | 1 | 16.36 | 16.36 |
| %16130600_1 | % | Despeses indirectes | 6 % | 23.23 | 1.39 |
|  |  | Total |  |  | 24.62 |

| Amidament | Uts. | Llarg | Parcial |
|---|---|---|---|
| Tub dren rotonda | 66.15 | 0.25 | 16.54 |
| Total |  |  | 16.54 |

**E0666C** m2 Feltre geotextil de polipropilè 200 g/m2
132.3 m2 × 3 = 396.90
Feltre geotextil de polipropilè amb un pes mínim de 200 g/m2 no teixit, 100% foradat per ambdues cares, amb resistència a la perforació igual o superior a 2350 N, inclòs pèrdues per retalls i encavalcaments, regularització i anivellament de superfície d'assentament, totalment col·locat.

| Codi | Ut | Descripció | Rendiment | Preu | Import |
|---|---|---|---|---|---|
| O0102 | h | Oficial 1ª | 0.027 | 20.46 | 0.55 |
| O0110 | h | Peó | 0.027 | 16.75 | 0.45 |
| O0101 | h | Cap de colla | 0.002 | 20.6 | 0.04 |
| P0642C | m2 | Geotèxtil 200 g/m2 resist>= 2350 N (material) | 1.1 | 1.63 | 1.79 |
| VGZ | % | Despeses indirectes | 0.028 | 6 | 0.17 |
|  |  | Total |  |  | 3 |

| Amidament | Uts. | Llarg | Parcial |
|---|---|---|---|
| Tub dren rotonda | 66.15 | 2 | 132.30 |
| Total |  |  | 132.3 |

**E0877** m Tub de PP corrugat doble capa Ø630 mm
10.2 m × 48.23 = 491.95
Tub de PP corrugat doble capa de 630 mm de diàmetre nominal i SN 8 kN/m2, inclòs part proporcional de peces especials i accessoris, col·locat.

| Codi | Ut | Descripció | Rendiment | Preu | Import |
|---|---|---|---|---|---|
| O0110 | h | Peó | 0.25 | 16.75 | 4.19 |
| O0101 | h | Cap de colla | 0.05 | 20.6 | 1.03 |
| O0102 | h | Oficial 1ª | 0.25 | 20.46 | 5.12 |
| P1244 | m | Tub de pp DN630 mm., SN 8 kN/m2 (material) | 1 | 24.66 | 24.66 |
| %U161513000 | % | Part proporcional accessoris | 30 % | 35.00 | 10.50 |
| %16130600_1 | % | Despeses indirectes | 6 % | 45.50 | 2.73 |
|  |  | Total |  |  | 48.23 |

| Amidament | Uts. | Parcial |
|---|---|---|
| De pou cuneta a cuneta terres | 10.2 | 10.20 |
| Total |  | 10.2 |

**E0874** m Tub de PP corrugat doble capa Ø315 mm
19.63 m × 23.43 = 459.93
Tub de PP corrugat doble capa de 315 mm. de diàmetre nominal i SN 8 kN/m2, inclòs pp de peces especials i accessoris, col·locat.

| Codi | Ut | Descripció | Rendiment | Preu | Import |
|---|---|---|---|---|---|
| O0110 | h | Peó | 0.14 | 16.75 | 2.345 |
| O0102 | h | Oficial 1ª | 0.14 | 20.46 | 2.864 |
| O0101 | h | Cap de colla | 0.03 | 20.6 | 0.618 |
| P1241 | m | Tub de pp DN315 mm., SN 8 kN/m2 (material) | 1 | 10.99 | 10.990 |
| VGZ | % | Despeses indirectes | 0.201 | 6 | 1.206 |
| %U161513000 | % | Part proporcional accessoris | 30 % | 18.023 | 5.407 |
|  |  | Total |  |  | 23.43 |

| Amidament | Uts. | Parcial |
|---|---|---|
| De pou rotonda a cuneta terres | 19.63 | 19.63 |
| Total |  | 19.63 |

**E0867** m Tub dren DN 200 mm PE corrugat i doble paret TP
66.15 m × 11.58 = 766.02
Tub dren de 200 mm de diàmetre nominal de PE corrugat i doble paret, totalment ranurat, col·locat en rasa de trasdós de mur per al drenatge.

| Codi | Ut | Descripció | Rendiment | Preu | Import |
|---|---|---|---|---|---|
| O0102 | h | Oficial 1ª | 0.05 | 20.46 | 1.02 |
| O0110 | h | Peó | 0.05 | 16.75 | 0.84 |
| P1151 | m | Tub PE DN200 mm doble paret TP (material) | 1 | 7.31 | 7.31 |
| P1171 | pp | Accessoris i connexions PVC (material) | 1 | 1.76 | 1.76 |
| %16130600_1 | % | Despeses indirectes | 6 % | 10.93 | 0.66 |
|  |  | Total |  |  | 11.58 |

| Amidament | Uts. | Parcial |
|---|---|---|
| Tub dren rotonda | 66.15 | 66.15 |
| Total |  | 66.15 |

**E0836** u Connexió embornal, bunera, a col·lector general
4 u × 158.13 = 632.52
Connexió d'embornal, bunera o arqueta al col·lector, totalment acabat.

| Codi | Ut | Descripció | Rendiment | Preu | Import |
|---|---|---|---|---|---|
| M0225 | h | Vibrador | 0.04 | 2.09 | 0.08 |
| O0102 | h | Oficial 1ª | 2 | 20.46 | 40.92 |
| O0110 | h | Peó | 2 | 16.75 | 33.50 |
| P0504 | m3 | Formigó HM-20 posat a l'obra | 0.4 | 52 | 20.80 |
| VGZ | % | Despeses indirectes | 1.492 | 6 | 8.95 |
| E0515 | m2 | Encofrat de fusta per a fonaments i/o formigó ocult | 2.2 | 24.49 | 53.88 |
|  |  | Total |  |  | 158.13 |

| Amidament | Uts. | Parcial |
|---|---|---|
| Pou cuneta PK0+000 eix 9 | 1 | 1.00 |
| Conexions tubs existents a pou OD 1 | 2 | 2.00 |
| Pou rotonda | 1 | 1.00 |
| Subtotal |  | 4.00 |
| Total |  | 4 |

**E0870** u Arqueta drenatge per recollida de cunetes, Hmax=1,60m - 3 reixes
2 u × 1333.38 = 2666.76
Arqueta drenatge per recollida de cunetes, fins 1,60 m d'alçada, amb tapa tipus tràmex forat de 3 cm, 3 reixes i bastiment de fosa segons plànols, de formigó armat, inclòs excavació, base de formigó de neteja i encofrat, totalment acabada.

| Codi | Ut | Descripció | Rendiment | Preu | Import |
|---|---|---|---|---|---|
| O0101 | h | Cap de colla | 0.2 | 20.6 | 4.12 |
| O0102 | h | Oficial 1ª | 2 | 20.46 | 40.92 |
| O0110 | h | Peó | 4 | 16.75 | 67.00 |
| P0616B | u | Reixa i bastiment 750x495x70 mm. (material) | 3 | 110 | 330.00 |
| P0632 | m2 | Tapa tràmex de 0.03x0.03m (material) | 0.704 | 71.1 | 50.05 |
| P0504 | m3 | Formigó HM-20 posat a l'obra | 3.3 | 52 | 171.60 |
| P0500 | m3 | Formigó HL-150 posat a l'obra | 0.21 | 50.5 | 10.61 |
| P1609 | m3 | Excavació de terres | 7.3 | 11.12 | 81.18 |
| P1242 | m | Tub de pp DN400 mm., SN 8 kN/m2 (material) | 0.21 | 12.65 | 2.66 |
| VGZ | % | Despeses indirectes | 12.579 | 6 | 75.47 |
| E0515 | m2 | Encofrat de fusta per a fonaments i/o formigó ocult | 14.55 | 24.49 | 356.33 |
| E0516 | m2 | Encofrat de fusta per a formigó vist | 4.7 | 30.52 | 143.44 |
|  |  | Total |  |  | 1333.38 |

| Amidament | Uts. | Parcial |
|---|---|---|
| Pk 0+000 eix 9 | 1 | 1.00 |
| PK 0+072 eix 8 | 1 | 1.00 |
| Subtotal |  | 2.00 |
| Total |  | 2 |

**E0837** u Pou registre quadrat PR, tapa Ø650 i pates, Hmax=2,20m (amb tapa)
1 u × 953 = 953.00
Pou de registre PR de 850x850 mm de dimensions interiors, fins 2,20 m d'alçada, inclòs excavació i tapa de fosa de Ø650 mm exterior, estanca i insonora, marc de 850x850 mm, amb bastiment de fosa grisa, fins 1 bar de pressió d'aigua i graons d'acer revestits de polipropilè.

| Codi | Ut | Descripció | Rendiment | Preu | Import |
|---|---|---|---|---|---|
| M0225 | h | Vibrador | 0.1 | 2.09 | 0.21 |
| O0102 | h | Oficial 1ª | 2.5 | 20.46 | 51.15 |
| O0101 | h | Cap de colla | 0.028 | 20.6 | 0.58 |
| O0110 | h | Peó | 2.8 | 16.75 | 46.90 |
| P0651 | u | Graó d'acer revestit de polipropilè, 40 cm d'amplada (material) | 4 | 5.48 | 21.92 |
| P1609 | m3 | Excavació de terres | 8.2 | 11.12 | 91.18 |
| P0620C | u | Tapa fosa Ø650 mm. exterior, marc 850x850 mm.,classe D-400 (material) | 1 | 146.3 | 146.30 |
| P0504 | m3 | Formigó HM-20 posat a l'obra | 1.466 | 52 | 76.23 |
| VGZ | % | Despeses indirectes | 8.991 | 6 | 53.95 |
| E0505B | m3 | Formigó prefabricat HA-25, tapes | 0.326 | 227.73 | 74.24 |
| E0515 | m2 | Encofrat de fusta per a fonaments i/o formigó ocult | 8.96 | 24.49 | 219.43 |
| E0516 | m2 | Encofrat de fusta per a formigó vist | 5.6 | 30.52 | 170.91 |
|  |  | Total |  |  | 953 |

| Amidament | Uts. | Parcial |
|---|---|---|
| Pou rotonda | 1 | 1.00 |
| Total |  | 1 |

**E04141** m2 Emmacat de pedra, base de formigó HM-20
40 m2 × 49.96 = 1998.40

| Amidament | Uts. | Llarg | Parcial |
|---|---|---|---|
| boques sortides od | 2 | 20 | 40.00 |
| Total |  |  | 40 |

### 01.04.05 SENYALITZACIÓ, DEFENSES I ABALISAMENT
Import: 21572.18

#### 01.04.05.01 SENYALITZACIÓ HORITZONTAL
Import: 2071.39

**E0704** m Premarcatge de marca viària longitudinal
855.34 m × 0.13 = 111.19

**E0706** m Marca viària longitudinal 15 cm. amplada, pintura acrílica
855.34 m × 0.55 = 470.44

| Amidament | Uts. | Parcial |
|---|---|---|
| TV7222 |  |  |
| M2.6 | 109.85 | 109.85 |
|  | 90.73 | 90.73 |
|  | 50.25 | 50.25 |
| M2.2 | 72.24 | 72.24 |
|  | 47.63 | 47.63 |
|  | 24.74 | 24.74 |
|  | 10.63 | 10.63 |
|  | 13.85 | 13.85 |
|  | 34 | 34.00 |
|  | 32.8 | 32.80 |
| Rotonda |  |  |
| M2.6 | 45.41 | 45.41 |
|  | 46.12 | 46.12 |
|  | 90.25 | 90.25 |
|  | 86.08 | 86.08 |
| M2.2 | 22.8 | 22.80 |
|  | 38.02 | 38.02 |
|  | 29.94 | 29.94 |
|  | 10 | 10.00 |
| Subtotal |  | 855.34 |
| Total |  | 855.34 |

**E0707** m Marca viària longitudinal 30 cm. amplada, pintura acrílica
30 m × 0.95 = 28.50
Marca viària longitudinal de 30 cm. d'amplada, amb pintura acrílica i microesferes de vidre, amb màquina autopropulsada.

| Codi | Ut | Descripció | Rendiment | Preu | Import |
|---|---|---|---|---|---|
| M0220 | h | Escombradora autopropulsada | 0.001 | 42.15 | 0.04 |
| M0224 | h | Màquina pintura bandes autop. | 0.001 | 41.57 | 0.04 |
| O0101 | h | Cap de colla | 0.001 | 20.6 | 0.02 |
| O0110 | h | Peó | 0.002 | 16.75 | 0.03 |
| P1422 | kg | Pintura | 0.27 | 2.27 | 0.61 |
| P1421 | kg | Microesferes de vidre | 0.164 | 0.96 | 0.16 |
| VGZ | % | Despeses indirectes | 0.009 | 6 | 0.05 |
|  |  | Total |  |  | 0.95 |

| Amidament | Uts. | Llarg | Parcial |
|---|---|---|---|
| M-1.7 | 1 | 30 | 30.00 |
| Total |  |  | 30 |

**E0732** m Marca viària transversal 40 cm. amplada, pintura blanca
40.46 m × 1.43 = 57.86

| Amidament | Uts. | Llarg | Parcial |
|---|---|---|---|
| TV7222 |  |  |  |
| M4.1 | 12.76 |  | 12.76 |
| pas vianants | 2 | 4 | 8.00 |
| Rotonda |  |  |  |
| M-4.2 línies cediu pas | 6.7 |  | 6.70 |
|  | 6.5 |  | 6.50 |
|  | 6.5 |  | 6.50 |
| Subtotal |  |  | 40.46 |
| Total |  |  | 40.46 |

**E0708** m2 Marca viària transversal, fletxes, inscripcions i zebrats, pintura acrílica
59.53 m2 × 11.33 = 674.47

| Amidament | Uts. | Llarg | Ample | Parcial |
|---|---|---|---|---|
| M-4.3 pas de vianants | 12 | 4 | 0.5 | 24.00 |
| Cediu el pas | 4.3 |  |  | 4.30 |
| M-6.4 STOP | 1.23 |  |  | 1.23 |
| zebrats | 30 |  |  | 30.00 |
| Subtotal |  |  |  | 59.53 |
| Total |  |  |  | 59.53 |

**E0708BO** m Pintura en vorades de color alternatiu blanc i vermell.
176.07 m × 4.14 = 728.93
Pintura acrilica en vorades de color alternatiu blanc i vermell, totalment acabada.

| Codi | Ut | Descripció | Rendiment | Preu | Import |
|---|---|---|---|---|---|
| M0220 | h | Escombradora autopropulsada | 0.002 | 42.15 | 0.08 |
| M0224 | h | Màquina pintura bandes autop. | 0.012 | 41.57 | 0.50 |
| O0110 | h | Peó | 0.11 | 16.75 | 1.84 |
| O0101 | h | Cap de colla | 0.04 | 20.6 | 0.82 |
| P1422 | kg | Pintura | 0.297 | 2.27 | 0.67 |
| VGZ | % | Despeses indirectes | 0.039 | 6 | 0.23 |
|  |  | Total |  |  | 4.14 |

| Amidament | Uts. | Parcial |
|---|---|---|
| Rotonda | 82.93 | 82.93 |
| Illetes | 11.46 | 11.46 |
|  | 12.09 | 12.09 |
|  | 20.5 | 20.50 |
|  | 30.37 | 30.37 |
|  | 18.72 | 18.72 |
| Subtotal |  | 176.07 |
| Total |  | 176.07 |

#### 01.04.05.02 SENYALITZACIÓ VERTICAL
Import: 13874.99

**E0729** u Fonamentació de senyals
20 u × 25.25 = 505.00

| Amidament | Uts. | Parcial |
|---|---|---|
| codi | 19 | 19.00 |
| fita km3 | 1 | 1.00 |
| Subtotal |  | 20.00 |
| Total |  | 20 |

**E0739** m Suport rectangular d'acer galvanitzat de 100x50x3 mm.
75 m × 24.7 = 1852.50

| Amidament | Uts. | Llarg | Parcial |
|---|---|---|---|
|  | 13 | 3.5 | 45.50 |
|  | 6 | 4.5 | 27.00 |
| fita km3 | 1 | 2.5 | 2.50 |
| Subtotal |  |  | 75.00 |
| Total |  |  | 75 |

**E0710** u Placa reflectora triangular L=135 cm, nivell 2 HIP
10 u × 242.77 = 2427.70

| Amidament | Uts. | Parcial |
|---|---|---|
| TV7222 |  |  |
| P4 | 1 | 1.00 |
| R1 | 1 | 1.00 |
| P20 | 1 | 1.00 |
| ROTONDA |  |  |
| R1 | 4 | 4.00 |
| P1 | 1 | 1.00 |
| P13B | 1 | 1.00 |
| P4 | 1 | 1.00 |
| Subtotal |  | 10.00 |
| Total |  | 10 |

**E0712** u Placa reflectora circular Ø90 cm, nivell 2 HIP
11 u × 169.96 = 1869.56

| Amidament | Uts. | Parcial |
|---|---|---|
| TV7222 |  |  |
| R301 | 1 | 1.00 |
| R4001a | 1 | 1.00 |
| ROTONDA |  |  |
| R401A | 3 | 3.00 |
| R301 | 2 | 2.00 |
| R402 | 3 | 3.00 |
| R108 | 1 | 1.00 |
| Subtotal |  | 11.00 |
| Total |  | 11 |

**E0714** u Placa reflectora octogonal 90 cm. doble apotema, nivell 2 HIP
1 u × 195.35 = 195.35

| Amidament | Uts. | Parcial |
|---|---|---|
| TV7222 |  |  |
| R2 | 1 | 1.00 |
| Subtotal |  | 1.00 |
| Total |  | 1 |

**E0716** u Placa reflectora quadrada de 90 cm. costat, nivell 2 HIP
2 u × 215.69 = 431.38
Placa reflectora quadrada de 90 cm. de costat, per a senyals de trànsit, nivell 2 HIP, inclòs ancoratges i cargoleria.

| Codi | Ut | Descripció | Rendiment | Preu | Import |
|---|---|---|---|---|---|
| O0110 | h | Peó | 0.2 | 16.75 | 3.35 |
| O0102 | h | Oficial 1ª | 0.175 | 20.46 | 3.58 |
| P1410 | u | Placa infor. refl. 90x90 cm. (material) | 1 | 196.55 | 196.55 |
| VGZ | % | Despeses indirectes | 2.035 | 6 | 12.21 |
|  |  | Total |  |  | 215.69 |

| Amidament | Uts. | Parcial |
|---|---|---|
| TV7222 |  |  |
| S13 | 1 | 1.00 |
| ROTONDA |  |  |
| S13 | 1 | 1.00 |
| Subtotal |  | 2.00 |
| Total |  | 2 |

**E0730** u Fonamentació de cartell de pre-senyalització
8 u × 112.21 = 897.68

| Amidament | Uts. | Parcial |
|---|---|---|
| Preseny2 | 1 | 1.00 |
| Preseny3 | 1 | 1.00 |
| Dirfin1 | 1 | 1.00 |
| Dirfin2 | 1 | 1.00 |
| Dirfin3 | 1 | 1.00 |
| DirFin Ravago Der | 1 | 1.00 |
| S-500 | 1 | 1.00 |
| S-510 | 1 | 1.00 |
| Subtotal |  | 8.00 |
| Total |  | 8 |

**E0744A** u Base d'acer galvanitzat per a suport de 90 mm.
4.75 u × 111.89 = 531.48
Base d'acer galvanitzat per a suport de 90 mm. col·locada.

| Codi | Ut | Descripció | Rendiment | Preu | Import |
|---|---|---|---|---|---|
| O0110 | h | Peó | 0.09 | 16.75 | 1.51 |
| O0102 | h | Oficial 1ª | 0.05 | 20.46 | 1.02 |
| P1471A | u | Base d'acer galvanit. suport 90 mm. (material) | 1 | 103.02 | 103.02 |
| VGZ | % | Despeses indirectes | 1.056 | 6 | 6.34 |
|  |  | Total |  |  | 111.89 |

| Amidament | Uts. | Parcial |
|---|---|---|
|  | 1 | 1.00 |
| S-500 | 2.2 | 2.20 |
| S-510 | 1.55 | 1.55 |
| Subtotal |  | 4.75 |
| Total |  | 4.75 |

**E0744B** u Base d'acer galvanitzat per a suport de 114 mm.
1 u × 133.86 = 133.86

**E0744C** u Base d'acer galvanitzat per a suport de 140 mm.
3 u × 163.66 = 490.98
Base d'acer galvanitzat per a suport de 140 mm., col·locada.

| Codi | Ut | Descripció | Rendiment | Preu | Import |
|---|---|---|---|---|---|
| O0110 | h | Peó | 0.09 | 16.75 | 1.51 |
| O0102 | h | Oficial 1ª | 0.05 | 20.46 | 1.02 |
| P1471C | u | Base d'acer galvanit. suport 140 mm. (material) | 1 | 151.87 | 151.87 |
| VGZ | % | Despeses indirectes | 1.544 | 6 | 9.26 |
|  |  | Total |  |  | 163.66 |

**E0751** u Placa circular d'alumini Ø60 cm, nivell 2 HIP
1 u × 83.87 = 83.87

| Amidament | Uts. | Parcial |
|---|---|---|
| S-500 | 1 | 1.00 |
| Total |  | 1 |

**E0755** m2 Placa d'alumini fins a 0,25 m², nivell 2 HIP, amb abraçadores
0.27 m2 × 283.46 = 76.53

| Amidament | Uts. | Llarg | Parcial |
|---|---|---|---|
| Dirfin2 | 1 | 0.12 | 0.12 |
| Dirfin3 | 1 | 0.15 | 0.15 |
| Subtotal |  |  | 0.27 |
| Total |  |  | 0.27 |

**E0756** m2 Placa d'alumini >0,25 m² i <0,50 m², nivell 2 HIP, amb abraçadores
0.38 m2 × 264.19 = 100.39

| Amidament | Uts. | Parcial |
|---|---|---|
| DirFin Ravago Der | 0.38 | 0.38 |
| Total |  | 0.38 |

**E0757** m2 Placa d'alumini >0,50 m² i <1,00 m², nivell 2 HIP, amb abraçadores
1.89 m2 × 220.3 = 416.37
Placa d'alumini superior a 0,50 m² i fins a 1,00 m², per a senyals de trànsit d'orientació, amb revestiment reflectant HIP nivell 2, inclosos abraçadores d'unió al suport i cargoleria corresponent, totalment col·locada.

| Codi | Ut | Descripció | Rendiment | Preu | Import |
|---|---|---|---|---|---|
| O0110 | h | Peó | 0.4 | 16.75 | 6.70 |
| O0102 | h | Oficial 1ª | 0.3 | 20.46 | 6.14 |
| O0101 | h | Cap de colla | 0.15 | 20.6 | 3.09 |
| P1497 | m2 | Placa d'alumini de 0,50 m2 a 1,00 m2 (material) | 1 | 191.9 | 191.90 |
| VGZ | % | Despeses indirectes | 2.078 | 6 | 12.47 |
|  |  | Total |  |  | 220.3 |

| Amidament | Uts. | Llarg | Parcial |
|---|---|---|---|
| Dirfin2 | 1 | 0.91 | 0.91 |
| Dirfin3 | 1 | 0.98 | 0.98 |
| Subtotal |  |  | 1.89 |
| Total |  |  | 1.89 |

**E0758** m2 Placa d'alumini >1,00 m² i <1,50 m², nivell 2 HIP, amb abraçadores
4.7 m2 × 168.91 = 793.88

| Amidament | Uts. | Llarg | Parcial |
|---|---|---|---|
| Dirfin1 | 1 | 1.12 | 1.12 |
|  | 1 | 1.04 | 1.04 |
| S-500 | 1.27 |  | 1.27 |
| S-510 | 1.27 |  | 1.27 |
| Subtotal |  |  | 4.70 |
| Total |  |  | 4.7 |

**E0758B** m2 Placa d'alumini >1,50 m² , nivell 2 HIP, amb abraçadores
7.32 m2 × 166.77 = 1220.76

| Amidament | Uts. | Llarg | Parcial |
|---|---|---|---|
| Preseny2 | 1 | 3.46 | 3.46 |
| Preseny3 | 1 | 3.86 | 3.86 |
| Subtotal |  |  | 7.32 |
| Total |  |  | 7.32 |

**E0738B** m Pal d'alumini anoditzat color plata, Ø76 mm. MB
3 m × 27.79 = 83.37

| Amidament | Uts. | Parcial |
|---|---|---|
| DirFin Ravago Der | 3 | 3.00 |
| Total |  | 3 |

**E0744** u Base d'acer galvanitzat per a suport de 76 mm.
1 u × 104.04 = 104.04

| Amidament | Uts. | Parcial |
|---|---|---|
| DirFin Ravago Der | 1 | 1.00 |
| Total |  | 1 |

**E0745** m Pal d'alumini anoditzat color plata, Ø90 mm. MC
9.05 m × 34.86 = 315.48

| Amidament | Uts. | Llarg | Parcial |
|---|---|---|---|
|  | 1 | 3.55 | 3.55 |
|  | 1 | 1.75 | 1.75 |
| S-500 | 2.2 |  | 2.20 |
| S-510 | 1.55 |  | 1.55 |
| Subtotal |  |  | 9.05 |
| Total |  |  | 9.05 |

**E0746** m Pal d'alumini anoditzat color plata, Ø114 mm. MD
4.65 m × 39.99 = 185.95

| Amidament | Uts. | Llarg | Parcial |
|---|---|---|---|
|  | 1 | 2.3 | 2.30 |
|  | 1 | 2.35 | 2.35 |
| Subtotal |  |  | 4.65 |
| Total |  |  | 4.65 |

**E0746A** m Pal d'alumini anoditzat color plata, Ø114/Ø140 mm. ME
9.06 m × 60.02 = 543.78
Pal d'alumini anoditzat color plata, estriat, de 114 mm. de diàmetre MF, col·locat.

| Codi | Ut | Descripció | Rendiment | Preu | Import |
|---|---|---|---|---|---|
| O0102 | h | Oficial 1ª | 0.05 | 20.46 | 1.02 |
| O0110 | h | Peó | 0.09 | 16.75 | 1.51 |
| P1473A | m | Pal alumini diàmetre 114 o 140 mm. ME (material) | 1 | 54.09 | 54.09 |
| VGZ | % | Despeses indirectes | 0.566 | 6 | 3.40 |
|  |  | Total |  |  | 60.02 |

| Amidament | Uts. | Llarg | Parcial |
|---|---|---|---|
|  | 1 | 2.38 | 2.38 |
|  | 1 | 2.03 | 2.03 |
|  | 1 | 2.3 | 2.30 |
|  | 1 | 2.35 | 2.35 |
| Subtotal |  |  | 9.06 |
| Total |  |  | 9.06 |

**E0746B** m Pal d'alumini anoditzat color plata, Ø140 mm. MF
4.7 m × 97.94 = 460.32

| Amidament | Uts. | Llarg | Parcial |
|---|---|---|---|
|  | 2 | 2.35 | 4.70 |
| Total |  |  | 4.7 |

**E07231** u Fita quilomètrica amb plaques reflectores de 40x60 cm, nivell 2 HIP
1 u × 154.76 = 154.76
Fita quilomètrica, formada per dues plaques reflectores de 40x60 cm., nivell 2 HIP, inclòs ancoratges i cargoleria, col·locada.

| Codi | Ut | Descripció | Rendiment | Preu | Import |
|---|---|---|---|---|---|
| O0110 | h | Peó | 0.2 | 16.75 | 3.35 |
| O0102 | h | Oficial 1ª | 0.18 | 20.46 | 3.68 |
| P1431 | u | Fita km refl. 40x60 cm (material) | 2 | 71.51 | 143.02 |
| VGZ | % | Despeses indirectes | 0.785 | 6 | 4.71 |
|  |  | Total |  |  | 154.76 |

| Amidament | Uts. | Parcial |
|---|---|---|
| km3 | 1 | 1.00 |
| Total |  | 1 |

#### 01.04.05.03 BARRERES DE SEGURETAT I ABALISAMENT
Import: 5625.8

**E0736** m Barrera de seguretat enclavada BMSNA4/T
108 m × 32.44 = 3503.52

| Amidament | Uts. | Llarg | Parcial |
|---|---|---|---|
| Sobre OD1 marge dret | 1 | 12 | 12.00 |
| Sobre OD1 marge esquerra | 1 | 12 | 12.00 |
| Separació amb camí del Calvari | 1 | 84 | 84.00 |
| Subtotal |  |  | 108.00 |
| Total |  |  | 108 |

**E0736B** u Extrem de 8 m de barrera de seguretat metàl·lica
6 u × 331.7 = 1990.20
Extrem de 8 m mínim de barrera de seguretat metàl·lica de qualsevol tipus, amb abatiment o encastament en talús del desmunt, galvanitzada en calent, incloent tanca de secció doble ona, pals cada 2 m, xapes de reforç, peça en angle, topall final, elements de fixació, peça reflectora a dues cares, inclòs enclavament i soldadures, totalment col·locat.

| Codi | Ut | Descripció | Rendiment | Preu | Import |
|---|---|---|---|---|---|
| M0253 | h | Màquina per a clavar muntants metàl·lics | 0.04 | 43.97 | 1.76 |
| O0101 | h | Cap de colla | 0.2 | 20.6 | 4.12 |
| O0102 | h | Oficial 1ª | 0.8 | 20.46 | 16.37 |
| O0110 | h | Peó | 0.8 | 16.75 | 13.40 |
| P1424 | u | Part proporc. mater. barreres | 1 | 6.28 | 6.28 |
| P1445 | u | Extrem de 8 metres (material) | 1 | 271 | 271.00 |
| VGZ | % | Despeses indirectes | 3.129 | 6 | 18.77 |
|  |  | Total |  |  | 331.7 |

| Amidament | Uts. | Parcial |
|---|---|---|
| Sobre OD1 marge dret | 2 | 2.00 |
| Sobre OD1 marge esquerra | 2 | 2.00 |
| Separador camí del Calvari | 2 | 2.00 |
| Subtotal |  | 6.00 |
| Total |  | 6 |

**E0735** ut Increment dificultat per fonamentació (diferent a enclavament tipus)
8 ut × 16.51 = 132.08

| Amidament | Uts. | Parcial |
|---|---|---|
| Sobre OD1 marge dret | 4 | 4.00 |
| Sobre OD1 marge esquerra | 4 | 4.00 |
| Subtotal |  | 8.00 |
| Total |  | 8 |

### 01.04.06 MESURES CORRECTORES (12/01/2009)
Import: 10945.75

**E11051** m2 Estesa terra vegetal en talussos
1887.62 m2 × 1.16 = 2189.64

| Amidament | Uts. | Llarg | Parcial |
|---|---|---|---|
| Interior rotonda | 394.08 |  | 394.08 |
| Talus marge dret carril sortida rotonda direcció El rourell | 90.98 | 1.2 | 109.18 |
| Talus marge dret rotonda | 430.7 | 1.2 | 516.84 |
| Talus marge dret carril sortida TV7222 | 544.77 | 1.2 | 653.72 |
| Talus marge dret carril sortida fàbrica | 35.86 | 1.2 | 43.03 |
| Talús marge esquerra carril sotida rotonda dir Vilallonga | 26.55 | 1.2 | 31.86 |
| Talus marge esquerra TV7222 | 103.64 | 1.2 | 124.37 |
| Talus marge esquerra TV7222 | 12.12 | 1.2 | 14.54 |
| Subtotal |  |  | 1887.62 |
| Total |  |  | 1887.62 |

**E1145** m2 Hidrosembra projectada en 1 fase
1887.62 m2 × 0.98 = 1849.87

| Amidament | Uts. | Llarg | Parcial |
|---|---|---|---|
| Interior rotonda | 394.08 |  | 394.08 |
| Talus marge dret carril sortida rotonda direcció El rourell | 90.98 | 1.2 | 109.18 |
| Talus marge dret rotonda | 430.7 | 1.2 | 516.84 |
| Talus marge dret carril sortida TV7222 | 544.77 | 1.2 | 653.72 |
| Talus marge dret carril sortida fàbrica | 35.86 | 1.2 | 43.03 |
| Talús marge esquerra carril sotida rotonda dir Vilallonga | 26.55 | 1.2 | 31.86 |
| Talus marge esquerra TV7222 | 103.64 | 1.2 | 124.37 |
| Talus marge esquerra TV7222 | 12.12 | 1.2 | 14.54 |
| Subtotal |  |  | 1887.62 |
| Total |  |  | 1887.62 |

**E1155A1** u Subministrament i plantació de pi (pinus) perímetre 14-20 cm, mitjans mecànics (12/01/2009)
44 u × 156.96 = 6906.24
Subministrament i plantació de pi (pinus) de la zona a determinar per la D.O., de 14 a 25 cm. de perímetre de tronc en contenidor de 50 litres i de 150-175 cm d'alçària (a partir del coll de l'arrel), inclòs l'excavació del clot de 120x120x80 cm amb mitjans mecànics i manuals, instal·lació dels tutors, aportació de terra vegetal, adobs, plantació en el lloc determinat, primer reg d'arrelament i manteniment d'arbre en clot de plantació mitjançant un reg diari de 100 litres fins al seu complet arrelament.

| Codi | Ut | Descripció | Rendiment | Preu | Import |
|---|---|---|---|---|---|
| O0101 | h | Cap de colla | 0.01 | 20.6 | 0.21 |
| O0102 | h | Oficial 1ª | 0.08 | 20.46 | 1.64 |
| O0110 | h | Peó | 0.08 | 16.75 | 1.34 |
| M0278 | h | Minicarregadora amb acces.retro. (maquinària; 12/01/2009) | 0.05 | 47.924904 | 2.40 |
| M0213 | h | Camió cisterna de 8 m3 | 0.08 | 48 | 3.84 |
| M0214 | h | Camió grua | 0.075 | 42.07 | 3.16 |
| P15001 | u | Subministrament de pinus de la zona h=175 cm contenidor 50 litres (material) | 1 | 102.44 | 102.44 |
| P15005 | u | Tutor de fusta amb abraçaderes de subjecció (material) | 1 | 0.85 | 0.85 |
| BR3A2000 | kg | Adob mineral simple amb sulfat amoni (material) | 1 | 0.12 | 0.12 |
| BR3P1110 | m3 | Terra vegetal adobada a granel (material) | 1.2 | 26.59 | 31.91 |
| P1601 | m3 | Aigua | 0.25 | 0.65 | 0.16 |
| %1613 | % | Despeses indirectes | 6 % | 148.07 | 8.88 |
|  |  | Total |  |  | 156.96 |

### 01.04.07 REGS I JARDINERIA (14/07/1995)
Import: 18495.07

**E0305** m3 Excavació rases i pous, mitjans mecànics, cànon abocador
63 m3 × 11.12 = 700.56

| Amidament | Uts. | Llarg | Ample | Alt | Parcial |
|---|---|---|---|---|---|
|  | 1 | 350 | 0.3 | 0.6 | 63.00 |
| Total |  |  |  |  | 63 |

**E0317B** m3 Rebliment i piconatge rasa 95% PM, material pròpia obra, inclòs càrrega i transport
40.8 m3 × 4.2 = 171.36

| Amidament | Uts. | Llarg | Ample | Alt | Parcial |
|---|---|---|---|---|---|
|  | 1 | 340 | 0.3 | 0.4 | 40.80 |
| Total |  |  |  |  | 40.8 |

**E0322** m3 Sorra de riu en recobriment de tubs
20.4 m3 × 19.49 = 397.60
Sorra de riu en recobriment de tubs, inclòs càrrega, transport i piconatge.

| Codi | Ut | Descripció | Rendiment | Preu | Import |
|---|---|---|---|---|---|
| M0207 | h | Retroexcavadora | 0.025 | 59.41 | 1.49 |
| O0110 | h | Peó | 0.16 | 16.75 | 2.68 |
| O0101 | h | Cap de colla | 0.05 | 20.6 | 1.03 |
| P0315 | m3 | Sorra de riu a peu d'obra (material) | 1 | 13.19 | 13.19 |
| VGZ | % | Despeses indirectes | 0.184 | 6 | 1.10 |
|  |  | Total |  |  | 19.49 |

| Amidament | Uts. | Llarg | Ample | Alt | Parcial |
|---|---|---|---|---|---|
|  | 1 | 340 | 0.3 | 0.2 | 20.40 |
| Total |  |  |  |  | 20.4 |

**E0502** m3 Formigó HM-20 fonaments
1.8 m3 × 62.85 = 113.13

| Amidament | Uts. | Llarg | Ample | Alt | Parcial |
|---|---|---|---|---|---|
|  | 1 | 10 | 0.3 | 0.6 | 1.80 |
| Total |  |  |  |  | 1.8 |

**E101312** m Subministrament i col·locació de cinta senyalitzadora (11/11/2019)
360 m × 1.12 = 403.20
Subministrament i col·locació de cinta de senyalització d'avís de canalització d'aigua de PVC de color blau i 200 mm d'amplada, disposada a una profunditat mínima a 0,10 m del paviment acabat i a 0,25 m sobre la generatriu superior del tub.

| Codi | Ut | Descripció | Rendiment | Preu | Import |
|---|---|---|---|---|---|
| O0101 | h | Cap de colla | 0.015 | 20.6 | 0.31 |
| O0110 | h | Peó | 0.02 | 16.75 | 0.34 |
| PN001 | m | Cinta senyalitzadora PVC 200 mm color blau (material; 11/11/2019) | 1.05 | 0.38 | 0.40 |
| %1613 | % | Despeses indirectes | 6 % | 1.05 | 0.06 |
|  |  | Total |  |  | 1.12 |

**E10100** m Tub de PEAD corrugat de Ø 110 mm doble paret
360 m × 3.25 = 1170.00
Tub corbable de PEAD de doble paret vermell de 110 mm. de diàmetre nominal, interior llis i exterior corrugat, per a canalització soterrada amb fil guia incorporat, resistència a la compressió 450 N, grau de protecció segons normativa vigent, inclòs part proporcional de maneguets d'unió, col·locat en rasa.

| Codi | Ut | Descripció | Rendiment | Preu | Import |
|---|---|---|---|---|---|
| O0102 | h | Oficial 1ª | 0.012 | 20.46 | 0.246 |
| O0110 | h | Peó | 0.012 | 16.75 | 0.201 |
| P09127 | m | Tub corrugat Ø110 mm. (material) | 1.05 | 2.49 | 2.615 |
| %ZZ0600_1 | % | Despeses generals | 6 % | 3.062 | 0.184 |
|  |  | Total |  |  | 3.25 |

**E09104** m Tub PEBD Ø63 PN-10 (14/07/1995)
350 m × 3.98 = 1393.00
Tub de PEBD de 63 mm de diàmetre nominal i de 10 bar de pressió nominal, inclòs part proporcional de peces especials i accessoris, termosoldat, muntat i col·locat.

| Codi | Ut | Descripció | Rendiment | Preu | Import |
|---|---|---|---|---|---|
| O0101 | h | Cap de colla | 0.015 | 20.6 | 0.31 |
| O0102 | h | Oficial 1ª | 0.03 | 20.46 | 0.61 |
| O0110 | h | Peó | 0.03 | 16.75 | 0.50 |
| P09104 | m | Tub PEAD DN63mm, PE-100, PN-10 (material; 23/07/1998) | 1.02 | 1.51 | 1.54 |
| A0901 | pp | Accessoris per a tub de polietilè (material; 09/10/2009) | 0.04 | 15.15 | 0.61 |
| A0902 | pp | Elements de muntatge (12/01/2009) | 1 | 0.1836 | 0.18 |
| % | % | Despeses generals (14/07/1995) | 6 % | 3.75 | 0.23 |
|  |  | Total |  |  | 3.98 |

**E1211** u Pericó registre 60x60x60 cm, amb tapa (aigua potable, base formigó)
5 u × 157.72 = 788.60
Pericó de registre de dimensions de 60x60x60 cm interiors mínim, per a instal·lacions i serveis, inclòs marc i tapa de fosa dúctil classe B-125 , de tipus prefabricat o elaborat in siut amb parets de maó calat "gero" arrebossat i acabat lliscat interior, col·locat sobre solera de graves.

| Codi | Ut | Descripció | Rendiment | Preu | Import |
|---|---|---|---|---|---|
| O0101 | h | Cap de colla | 0.1 | 20.6 | 2.06 |
| O0102 | h | Oficial 1ª | 0.7 | 20.46 | 14.32 |
| O0110 | h | Peó | 1.3 | 16.75 | 21.78 |
| P0805 | u | Maó massís 29x14x5 cm. a rev. (material) | 185 | 0.12 | 22.20 |
| E0108 | m3 | Morter de ciment elaborat a l'obra | 0.1 | 50.96 | 5.10 |
| P0504 | m3 | Formigó HM-20 posat a l'obra | 0.08 | 52 | 4.16 |
| P0841 | m2 | EnlluÏment parets exteriors (material) | 2.16 | 20.01 | 43.22 |
| P0622A | u | Tapa fosa 680x680x40, marc 700x700, classe B-125 (material) | 1 | 35.95 | 35.95 |
| %1613 | % | Despeses indirectes | 6 % | 148.79 | 8.93 |
|  |  | Total |  |  | 157.72 |

**E09303** u Anell 50 a 32 amb capçal de stop (14/07/1995)
4 u × 74.16 = 296.64
Anell 50 a 32 amb capçal stop.

| Codi | Ut | Descripció | Rendiment | Preu |
|---|---|---|---|---|
| O0101 | h | Cap de colla | 0.03 | 20.6 |
| O0102 | h | Oficial 1ª | 0.3 | 20.46 |
| O0110 | h | Peó | 0.3 | 16.75 |
| P09305 | m | Anell 50 a 32 amb capçal d'stop (material; 12/01/2009) | 1 | 56.372544 |
| A0902 | pp | Elements de muntatge | 10 | 0.1836 |
| % | % | Despeses generals | 6 % |  |

**E09306** m Tub drenatge per a reg de goteig (14/07/1995)
50 m × 4.98 = 249.00
Tub de degoter integrat de 17 mm, autocompensant i antisucció cada 30 cm, col·locat i instal·lat, inclòs part proporcional de collarins, goteres i terminals.

| Codi | Ut | Descripció | Rendiment | Preu | Import |
|---|---|---|---|---|---|
| O0101 | h | Cap de colla | 0.025 | 20.6 | 0.52 |
| O0102 | h | Oficial 1ª | 0.08 | 20.46 | 1.64 |
| O0110 | h | Peó | 0.08 | 16.75 | 1.34 |
| P09308 | m | Tub de drenatge (material; 12/01/2009) | 1 | 1.019898 | 1.02 |
| A0902 | pp | Elements de muntatge | 1 | 0.1836 | 0.18 |
| % | % | Despeses generals | 6 % | 4.70 | 0.28 |
|  |  | Total |  |  | 4.98 |

**E09301** u Electrovàlvula amb regulador de cabal i pressió (12/01/2009)
1 u × 520.33 = 520.33
Electrovàlvula de pas amb regulador de cabal i pressió solenoide de 24V amb possibilitat d'obertura manual, caixa de connexió per a programador de reg multizona, totalment instal·lada.

| Codi | Ut | Descripció | Rendiment | Preu |
|---|---|---|---|---|
| O0101 | h | Cap de colla | 0.5 | 20.6 |
| O0102 | h | Oficial 1ª | 1.5 | 20.46 |
| O0110 | h | Peó | 1.5 | 16.75 |
| P09301 | u | Electrovàlvula amb regulador de pressió d'1" sense solenoide tipus PGA. 100 (material; 12/01/2009) | 1 | 69.662124 |
| P09302 | u | Solenoide tipus TBOS per a 9 v. (material; 12/01/2009) | 1 | 28.268688 |
| P09303 | u | Caixa de connexió tipus TBOS d'una sortida per a programació (material; 12/01/2009) | 1 | 144.217698 |
| P09304 | u | Regulador de pressió a 3Kg. (material; 12/01/2009) | 1 | 130.876608 |
| A0902 | pp | Elements de muntatge | 10 | 0.1836 |
| A09225 | u | Arqueta amb marc i tapa de fosa (material; 12/01/2009) | 1 | 49.933794 |
| %1613 | % | Despeses indirectes | 6 % |  |

**E09179** u Vàlvula bola Ø50 mm. (14/07/1995)
1 u × 70.55 = 70.55
Subministrament i instal·lació de vàlvula d'esfera manual de racor pla DN50 mm i 10 bar de PN.

| Codi | Ut | Descripció | Rendiment | Preu | Import |
|---|---|---|---|---|---|
| O0101 | h | Cap de colla | 0.05 | 20.6 | 1.030 |
| O0102 | h | Oficial 1ª | 0.35 | 20.46 | 7.161 |
| O0110 | h | Peó | 0.35 | 16.75 | 5.863 |
| P09805 | u | Vàlvula de bola 50 mm, PN-10 (material; 23/07/1998) | 1 | 52.5 | 52.500 |
| % | % | Despeses generals | 6 % | 66.554 | 3.993 |
|  |  | Total |  |  | 70.55 |

**E09304** u Ressort per connexió (14/07/1995)
1 u × 53.68 = 53.68
Subministrament i col·locació de ressort per a connexió.

| Codi | Ut | Descripció | Rendiment | Preu |
|---|---|---|---|---|
| O0101 | h | Cap de colla | 0.03 | 20.6 |
| O0102 | h | Oficial 1ª | 0.17 | 20.46 |
| O0110 | h | Peó | 0.17 | 16.75 |
| P09306 | u | Ressort (material; 12/01/2009) | 1 | 41.887932 |
| A0902 | pp | Elements de muntatge | 10 | 0.1836 |
| % | % | Despeses generals | 6 % |  |

**E09302N** u Programador automàtic electrònic multizona (12/01/2007)
1 u × 287.973 = 287.97
Programador electrònic de reg multizona automàtic.

**E99989** u Connexió de servei d'aigua (12/01/2009)
1 u × 140.57 = 140.57
Connexió de servei d'aigua, inclòs tall subministrament, excavació en els punts de tall, maneguets d'unió i rebliment amb sorra.

| Codi | Ut | Descripció | Rendiment | Preu | Import |
|---|---|---|---|---|---|
| O0101 | h | Cap de colla | 0.025 | 20.6 | 0.52 |
| O0102 | h | Oficial 1ª | 1 | 20.46 | 20.46 |
| O0110 | h | Peó | 2 | 16.75 | 33.50 |
| A0901 | pp | Accessoris per a tub de polietilè | 0.1 | 15.15 | 1.52 |
| P0315 | m3 | Sorra de riu a peu d'obra | 0.17 | 13.19 | 2.24 |
| A0902 | pp | Elements de muntatge | 1 | 0.1836 | 0.18 |
| P1609 | m3 | Excavació de terres | 4 | 11.12 | 44.48 |
| M0207 | h | Retroexcavadora | 0.5 | 59.41 | 29.71 |
| %1613 | % | Despeses indirectes | 6 % | 132.61 | 7.96 |
|  |  | Total |  |  | 140.57 |

**E09309** u Escomesa reg amb degoteig per arbre (14/07/1995)
4 u × 18.18 = 72.72
Subministrament i instal·lació d'escomesa de reg amb degoteig per arbre, inclòs tubs de drenatge i distribució.

| Codi | Ut | Descripció | Rendiment | Preu | Import |
|---|---|---|---|---|---|
| O0101 | h | Cap de colla | 0.1 | 20.6 | 2.06 |
| O0102 | h | Oficial 1ª | 0.32 | 20.46 | 6.55 |
| O0110 | h | Peó | 0.32 | 16.75 | 5.36 |
| P09309 | m | Tub de 4.5x6 PE (material; 12/01/2009) | 2 | 0.061812 | 0.12 |
| P09308 | m | Tub de drenatge | 2 | 1.019898 | 2.04 |
| P09320 | u | Goteig autocompensat per a 4 l/h (material; 23/07/1998) | 1 | 0.3 | 0.30 |
| A0902 | pp | Elements de muntatge | 4 | 0.1836 | 0.73 |
| % | % | Despeses generals | 6 % | 17.16 | 1.03 |
|  |  | Total |  |  | 18.18 |

**E1117N1** u Subministrament d'arbre a determinar de perímetre de 16 a 18 cm, en contenidor de 50L (12/06/2019)
4 u × 123.2 = 492.80
Subministrament d'arbre a determinar per la D.O. de perímetre de 16 a 18 cm en contenidor de 50 litres.

**E1155A** u Plantació arbres perímetre 18-25 cm, mitjans mecànics (12/01/2009)
4 u × 37.35 = 149.40
Plantació d'arbre de 18 a 25 cm. de perímetre de tronc fins a 2 m d'alçària (a partir del coll de l'arrel), comprenent l'excavació del clot de 120x120x80 cm amb mitjans mecànics i manuals, aportació de terra vegetal adobada i garbellada, adobs minerals, plantació en el lloc determinat i regs de manteniment diaris durant els dies necessaris.

| Codi | Ut | Descripció | Rendiment | Preu | Import |
|---|---|---|---|---|---|
| O0102 | h | Oficial 1ª | 0.25 | 20.46 | 5.12 |
| O0110 | h | Peó | 0.4 | 16.75 | 6.70 |
| M0278 | h | Minicarregadora amb acces.retro. | 0.15 | 47.924904 | 7.19 |
| M0214 | h | Camió grua | 0.3 | 42.07 | 12.62 |
| BR3P1110 | m3 | Terra vegetal adobada a granel | 0.125 | 26.59 | 3.32 |
| BR3A2000 | kg | Adob mineral simple amb sulfat amoni | 1.1 | 0.12 | 0.13 |
| P1601 | m3 | Aigua | 0.25 | 0.65 | 0.16 |
| %1613 | % | Despeses indirectes | 6 % | 35.24 | 2.11 |
|  |  | Total |  |  | 37.35 |

**E1188** m2 Malla antiherba gramatge de 140 g/m2
394.08 m2 × 3.53 = 1391.10
Subministrament i col·locació de malla antiherba de 140 gr/m2 de gramatge, inclou transport.

| Codi | Ut | Descripció | Rendiment | Preu | Import |
|---|---|---|---|---|---|
| O0102 | h | Oficial 1ª | 0.04 | 20.46 | 0.82 |
| O0110 | h | Peó | 0.06 | 16.75 | 1.01 |
| P50018 | m2 | Malla antiherba gramatge de 140 g/m2 (material) | 1 | 1.5 | 1.50 |
| %16130600_1 | % | Despeses indirectes | 6 % | 3.33 | 0.20 |
|  |  | Total |  |  | 3.53 |

| Amidament | Uts. | Parcial |
|---|---|---|
| Interior rotonda | 394.08 | 394.08 |
| Total |  | 394.08 |

**E11831** m2 Grava decorativa o equivalent estesa i anivellada. (12/01/2009)
39.41 m2 × 9.44 = 372.03
Subministrament de grava decorativa o altre àrid decoratiu a determinar per la D.O., estès i anivellat amb un gruix de fins a 10 cm, a l'interior de la rotonda o espais destinats a l'enjardiment.

| Codi | Ut | Descripció | Rendiment | Preu | Import |
|---|---|---|---|---|---|
| O0101 | h | Cap de colla | 0.05 | 20.6 | 1.03 |
| O0110 | h | Peó | 0.15 | 16.75 | 2.51 |
| P0330 | m3 | Grava decorativa (material; 12/01/2009) | 0.1 | 53.714628 | 5.37 |
| %1613 | % | Despeses indirectes | 6 % | 8.91 | 0.53 |
|  |  | Total |  |  | 9.44 |

| Amidament | Uts. | Llarg | Parcial |
|---|---|---|---|
| Interior rotonda | 394.08 | 0.1 | 39.41 |
| Total |  |  | 39.41 |

**PN1601** u Rètol decoratiu identificatiu municipal corten amb lletres inox (12/01/2009)
1 u × 9260.83 = 9260.83
Subministrament i col·locació de rètol decoratiu identificatiu del municipi de Vilallonga del Camp, amb el nom del poble amb lletres d'acer inoxidable col·locades en una xapa d'acer corten vertical sobre un pedestal de formigó armat amb un acabat cosmètic, segons inidcacions de la D.O.

| Codi | Ut | Descripció | Rendiment | Preu |
|---|---|---|---|---|
| O0101 | h | Cap de colla | 1 | 20.6 |
| O0102 | h | Oficial 1ª | 18 | 20.46 |
| O0110 | h | Peó | 18 | 16.75 |
| M0211 | h | Picó vibrant amb placa 60 cm. | 1 | 9.61 |
| M0214 | h | Camió grua | 8 | 42.07 |
| M0225 | h | Vibrador | 1.3 | 2.09 |
| M0226 | h | Grup electrògen de 20/30 kVA | 8 | 4.74 |
| M0245 | h | Cisalla elèctrica | 2 | 3.73 |
| M0278 | h | Minicarregadora amb acces.retro. | 4 | 47.924904 |
| M0246 | h | Màquina de doblegar rodó d'acer | 1 | 3 |
| M0334 | h | Serra de disc | 2.5 | 12 |
| P0506 | m3 | Formigó HA-25 posat a l'obra | 4 | 55 |
| P0602 | kg | Filferro recuit | 5 | 1.57 |
| P0604 | kg | Claus d'acer | 6 | 1.71 |
| P0607 | kg | Acer corrugat B-500s en barres | 250 | 0.72 |
| P0701 | m | Tauló de fusta de pi | 10 | 0.42 |
| P0702 | m3 | Llata de fusta de pi | 0.5 | 288.46 |
| P0704 | m2 | Tauler de fusta de pi 22 mm. | 10 | 15.05 |
| P0706 | u | Puntal telescòpic. | 8 | 11.29 |
| PN009 | u | Panell acer corten tallat a làser (material; 11/11/2019) | 1 | 3500 |
| PN010 | u | Lletres acer inoxidable (material; 11/11/2019) | 6 | 450 |
| PN011 | kg | Morter tipus cosmetic per a formigons (material; 11/11/2019) | 25 | 3.54 |
| P10207 | pp | Soldadures a xarxa i petit mat. | 10 | 0.91 |
| P10209 | pp | Petit material (material) | 10 | 29.83 |
| A0902 | pp | Elements de muntatge | 10 | 0.1836 |
| P1609 | m3 | Excavació de terres | 2 | 11.12 |
| %1613 | % | Despeses indirectes | 6 % |  |

## 01.05 OBRES COMPLEMENTÀRIES (23/07/1998)
Import: 70320.88

### 01.05.01 ENLLUMENAT PÚBLIC
Import: 20646.55

**E0306** m3 Excavació rases i pous, mitjans mecànics, cànon abocador (50% roca)
137.11 m3 × 18.75 = 2570.81
Excavació en rases, pous o fonaments, amb mitjans mecànics en qualsevol tipus de terreny, inclòs càrrega i transport a l'interior d'obra o abocador controlat, inclòs el seu cànon

| Codi | Ut | Descripció | Rendiment | Preu | Import |
|---|---|---|---|---|---|
| M0228 | h | Electrobomba sumergible 20 kW | 0.02 | 3.8 | 0.08 |
| M0212B | h | Camió de trabuc de 20 t | 0.06 | 37.33 | 2.24 |
| M0207B | h | Retroexcavadora amb martell trencador | 0.12 | 68.89 | 8.27 |
| O0110 | h | Peó | 0.25 | 16.75 | 4.19 |
| O0101 | h | Cap de colla | 0.025 | 20.6 | 0.52 |
| O0102 | h | Oficial 1ª | 0.07 | 20.46 | 1.43 |
| P1613 | u | Cànon d'abocador | 1.2 | 0.8 | 0.96 |
| VGZ | % | Despeses indirectes | 0.177 | 6 | 1.06 |
|  |  | Total |  |  | 18.75 |

| Amidament | Uts. | Llarg | Ample | Alt | Parcial |
|---|---|---|---|---|---|
| Marge esquerra entre P2 i P3 | 1 | 31.5 | 0.4 | 1 | 12.60 |
| Creuament calçada entre P1 i P2 | 1 | 8.5 | 0.6 | 1.2 | 6.12 |
| Marge esquerra entre P3 i P4 | 1 | 121.7 | 0.4 | 1 | 48.68 |
| Marge esquerra entre P5 i P6 | 1 | 84.1 | 0.4 | 1 | 33.64 |
| Marge esquerra de P6 a P7 | 1 | 18.04 | 0.4 | 1 | 7.22 |
| Marge esquerra de P7 a C1 | 1 | 1.4 | 0.4 | 1 | 0.56 |
| Rotonda de P9 a T1 | 1 | 1.8 | 0.4 | 1 | 0.72 |
| Marge dret de P8 a C2 | 1 | 0.7 | 0.4 | 1 | 0.28 |
| Creuament calçada rotonda de P6 a P9 | 1 | 20.5 | 0.6 | 1.2 | 14.76 |
| Creuament calçada de P7 a P8 | 1 | 17.4 | 0.6 | 1.2 | 12.53 |
| Subtotal |  |  |  |  | 137.11 |
| Total |  |  |  |  | 137.11 |

**E0322** m3 Sorra de riu en recobriment de tubs
41.48 m3 × 19.49 = 808.45

| Amidament | Uts. | Llarg | Ample | Alt | Parcial |
|---|---|---|---|---|---|
| Marge esquerra entre P2 i P3 | 1 | 31.5 | 0.4 | 0.4 | 5.04 |
| Marge esquerra entre P3 i P4 | 1 | 121.7 | 0.4 | 0.4 | 19.47 |
| Marge esquerra entre P5 i P6 | 1 | 84.1 | 0.4 | 0.4 | 13.46 |
| Marge esquerra de P6 a P7 | 1 | 18.04 | 0.4 | 0.4 | 2.89 |
| Marge esquerra de P7 a C1 | 1 | 1.4 | 0.4 | 0.4 | 0.22 |
| Rotonda de P9 a T1 | 1 | 1.8 | 0.4 | 0.4 | 0.29 |
| Marge dret de P8 a C2 | 1 | 0.7 | 0.4 | 0.4 | 0.11 |
| Subtotal |  |  |  |  | 41.48 |
| Total |  |  |  |  | 41.48 |

**E0317B** m3 Rebliment i piconatge rasa 95% PM, material pròpia obra, inclòs càrrega i transport
62.22 m3 × 4.2 = 261.32

| Amidament | Uts. | Llarg | Ample | Alt | Parcial |
|---|---|---|---|---|---|
| Marge esquerra entre P2 i P3 | 1 | 31.5 | 0.4 | 0.6 | 7.56 |
| Marge esquerra entre P3 i P4 | 1 | 121.7 | 0.4 | 0.6 | 29.21 |
| Marge esquerra entre P5 i P6 | 1 | 84.1 | 0.4 | 0.6 | 20.18 |
| Marge esquerra de P6 a P7 | 1 | 18.04 | 0.4 | 0.6 | 4.33 |
| Marge esquerra de P7 a C1 | 1 | 1.4 | 0.4 | 0.6 | 0.34 |
| Rotonda de P9 a T1 | 1 | 1.8 | 0.4 | 0.6 | 0.43 |
| Marge dret de P8 a C2 | 1 | 0.7 | 0.4 | 0.6 | 0.17 |
| Subtotal |  |  |  |  | 62.22 |
| Total |  |  |  |  | 62.22 |

**E0502** m3 Formigó HM-20 fonaments
33.41 m3 × 62.85 = 2099.82

| Amidament | Uts. | Llarg | Ample | Alt | Parcial |
|---|---|---|---|---|---|
| Creuament calçada entre P1 i P2 | 1 | 8.5 | 0.6 | 1.2 | 6.12 |
| Creuament calçada rotonda de P6 a P9 | 1 | 20.5 | 0.6 | 1.2 | 14.76 |
| Creuament calçada de P7 a P8 | 1 | 17.4 | 0.6 | 1.2 | 12.53 |
| Subtotal |  |  |  |  | 33.41 |
| Total |  |  |  |  | 33.41 |

**E10100B** m Tub de PEAD corrugat de Ø 90 mm doble paret
259.24 m × 2.71 = 702.54
Tub corbable de PEAD de doble paret vermell de 90 mm. de diàmetre nominal, interior llis i exterior corrugat, per a canalització soterrada amb fil guia incorporat, resistència a la compressió 450 N, grau de protecció segons normativa vigent, inclòs part proporcional de maneguets d'unió, col·locat en rasa.

| Codi | Ut | Descripció | Rendiment | Preu | Import |
|---|---|---|---|---|---|
| O0110 | h | Peó | 0.01 | 16.75 | 0.168 |
| O0102 | h | Oficial 1ª | 0.01 | 20.46 | 0.205 |
| P091272 | m | Tub corrugat Ø90 mm. (material) | 1 | 2.18 | 2.180 |
| %ZZ0600_1 | % | Despeses generals | 6 % | 2.553 | 0.153 |
|  |  | Total |  |  | 2.71 |

| Amidament | Uts. | Parcial |
|---|---|---|
| Marge esquerra entre P2 i P3 | 31.5 | 31.50 |
| Marge esquerra entre P3 i P4 | 121.7 | 121.70 |
| Marge esquerra entre P5 i P6 | 84.1 | 84.10 |
| Marge esquerra de P6 a P7 | 18.04 | 18.04 |
| Marge esquerra de P7 a C1 | 1.4 | 1.40 |
| Rotonda de P9 a T1 | 1.8 | 1.80 |
| Marge dret de P8 a C2 | 0.7 | 0.70 |
| Subtotal |  | 259.24 |
| Total |  | 259.24 |

**E10100** m Tub de PEAD corrugat de Ø 110 mm doble paret
92.8 m × 3.25 = 301.60

| Amidament | Uts. | Llarg | Parcial |
|---|---|---|---|
| Creuament calçada entre P1 i P2 | 2 | 8.5 | 17.00 |
| Creuament calçada rotonda de P6 a P9 | 2 | 20.5 | 41.00 |
| Creuament calçada de P7 a P8 | 2 | 17.4 | 34.80 |
| Subtotal |  |  | 92.80 |
| Total |  |  | 92.8 |

**E101311** m Subministrament i col·locació de cinta senyalitzadora
369.04 m × 1.12 = 413.32
Subministrament i col·locació de cinta de senyalització d'avís de perill elèctric de PVC de color groc i 150 mm d'amplada, disposada a una profunditat mínima a 0,10 m del paviment acabat i a 0,25 m sobre la generatriu superior del tub.

| Codi | Ut | Descripció | Rendiment | Preu | Import |
|---|---|---|---|---|---|
| O0101 | h | Cap de colla | 0.015 | 20.6 | 0.31 |
| O0110 | h | Peó | 0.02 | 16.75 | 0.34 |
| PN002 | m | Cinta senyalitzadora PVC 150 mm color groc (material) | 1.05 | 0.38 | 0.40 |
| %16130600_1 | % | Despeses indirectes | 6 % | 1.05 | 0.06 |
|  |  | Total |  |  | 1.12 |

| Amidament | Uts. | Llarg | Parcial |
|---|---|---|---|
| Marge esquerra entre P2 i P3 | 1 | 31.5 | 31.50 |
| Creuament calçada entre P1 i P2 | 2 | 8.5 | 17.00 |
| Marge esquerra entre P3 i P4 | 1 | 121.7 | 121.70 |
| Marge esquerra entre P5 i P6 | 1 | 84.1 | 84.10 |
| Marge esquerra de P6 a P7 | 1 | 18.04 | 18.04 |
| Marge esquerra de P7 a C1 | 1 | 1.4 | 1.40 |
| Rotonda de P9 a T1 | 1 | 1.8 | 1.80 |
| Marge dret de P8 a C2 | 1 | 0.7 | 0.70 |
| Creuament calçada entre P1 i P2 | 2 | 8.5 | 17.00 |
| Creuament calçada rotonda de P6 a P9 | 2 | 20.5 | 41.00 |
| Creuament calçada de P7 a P8 | 2 | 17.4 | 34.80 |
| Subtotal |  |  | 369.04 |
| Total |  |  | 369.04 |

**E10121** m Conductor coure nu de 35 mm2, unipolar soterrada
500 m × 3.8 = 1900.00
Conductor de coure nu de 35 mm2, unipolar, col·locat al fons de la rasa i sortint a punts de llum, compresa la part proporcional de tub protector dels sortints i soldadures als punts metàl·lics o a les derivacions.

| Codi | Ut | Descripció | Rendiment | Preu | Import |
|---|---|---|---|---|---|
| O0110 | h | Peó | 0.03 | 16.75 | 0.503 |
| O0102 | h | Oficial 1ª | 0.03 | 20.46 | 0.614 |
| O0101 | h | Cap de colla | 0.01 | 20.6 | 0.206 |
| P10111 | m | Conductor Cu nu unipolar d'1x35 mm2 (material) | 1.05 | 1.29 | 1.355 |
| P10207 | pp | Soldadures a xarxa i petit mat. | 1 | 0.91 | 0.910 |
| %ZZ06000600 | % | Despeses generals | 6 % | 3.588 | 0.215 |
|  |  | Total |  |  | 3.8 |

**E10104** m Conductor coure tetrapolar 4x6 mm2 soterrada
50.65 m × 5.67 = 287.19
Conductor de coure tetrapolar 4x6 mm2, de designació UNE RV 0,6/1 kV, col·locat en línia d'enllumenat soterrada, allotjat en tub corrugat.

| Amidament | Uts. | Parcial |
|---|---|---|
| Enllaç | 18.7 | 18.70 |
| Columna 4 m | 6 | 6.00 |
| Creuament | 19.95 | 19.95 |
| Columna 4 m | 6 | 6.00 |
| Subtotal |  | 50.65 |
| Total |  | 50.65 |

**E10103** m Conductor coure tetrapolar 4x10 mm2 soterrada
349 m × 7.61 = 2655.89
Conductor de coure tetrapolar 4x10 mm2, de designació UNE RV 0,6/1 kV, col·locat en línia d'enllumenat soterrada, allotjat en tub corrugat.

| Amidament | Uts. | Parcial |
|---|---|---|
|  | 9.1 | 9.10 |
|  | 32.4 | 32.40 |
|  | 122.3 | 122.30 |
|  | 67.3 | 67.30 |
|  | 84.7 | 84.70 |
|  | 21.2 | 21.20 |
|  | 12 | 12.00 |
| Subtotal |  | 349.00 |
| Total |  | 349 |

**E10122** u Piqueta connexió a terra 17,3x500 mm
3 u × 19.95 = 59.85
Piqueta connexió a terra, clavetejada verticalment i connexionada la línia amb soldadura aluminotèrmica.

| Codi | Ut | Descripció | Rendiment | Preu | Import |
|---|---|---|---|---|---|
| O0102 | h | Oficial 1ª | 0.04 | 20.46 | 0.82 |
| O0110 | h | Peó | 0.08 | 16.75 | 1.34 |
| O0101 | h | Cap de colla | 0.002 | 20.6 | 0.04 |
| P102081 | pp | Soldadures pica i llums | 1 | 4.5 | 4.50 |
| P10112 | u | Piqueta courejada 17,3x500 mm (material) | 1 | 12.12 | 12.12 |
| %ZZ06000600 | % | Despeses generals | 6 % | 18.82 | 1.13 |
|  |  | Total |  |  | 19.95 |

**E1211B** u Pericó registre (A) 60x60x90 cm, amb tapa (semàf i enllum, s/base formigó)
8 u × 150.22 = 1201.76
Pericó registre 60x60x90 cm, inclòs tapa i marc de fosa dúctil, per a instal·lacions semafòriques o d'enllumenat públic, prefabricada o de parets de totxo gero arrebossat i lliscat per dins.

| Codi | Ut | Descripció | Rendiment | Preu | Import |
|---|---|---|---|---|---|
| O0101 | h | Cap de colla | 0.09 | 20.6 | 1.85 |
| O0102 | h | Oficial 1ª | 0.65 | 20.46 | 13.30 |
| O0110 | h | Peó | 1.2 | 16.75 | 20.10 |
| P0841 | m2 | Enlluïment parets exteriors | 2.16 | 20.01 | 43.22 |
| P0805 | u | Maó massís 29x14x5 cm. a rev. | 185 | 0.12 | 22.20 |
| P0622A | u | Tapa fosa 680x680x40, marc 700x700, classe B-125 | 1 | 35.95 | 35.95 |
| VGZ | % | Despeses indirectes | 1.417 | 6 | 8.50 |
| E0108 | m3 | Morter de ciment elaborat a l'obra | 0.1 | 50.96 | 5.10 |
|  |  | Total |  |  | 150.22 |

| Amidament | Uts. | Parcial |
|---|---|---|
| travessera |  |  |
| Marge esquerra | 2 | 2.00 |
| Marge dret | 1 | 1.00 |
| tram interurbà T-722 | 2 | 2.00 |
| rotonda | 3 | 3.00 |
| Subtotal |  | 8.00 |
| Total |  | 8 |

**E10129** u Fonamentació fanal columna h>5m alçada
1 u × 69.28 = 69.28
Fonamentació de fanal amb columna de més de 5 m d'alçada, inclòs excavació, formigó HM-20 i placa amb perns d'ancoratge, totalment acabada.

| Codi | Ut | Descripció | Rendiment | Preu | Import |
|---|---|---|---|---|---|
| O0101 | h | Cap de colla | 0.12 | 20.6 | 2.47 |
| O0110 | h | Peó | 0.48 | 16.75 | 8.04 |
| P1609 | m3 | Excavació de terres | 0.64 | 11.12 | 7.12 |
| P1680 | u | Placa, perns i cargoleria per ancoratge (material) | 1 | 7.51 | 7.51 |
| VGZ | % | Despeses indirectes | 0.654 | 6 | 3.92 |
| E0502 | m3 | Formigó HM-20 fonaments | 0.64 | 62.85 | 40.22 |
|  |  | Total |  |  | 69.28 |

**E10128** u Fonamentació fanal columna h<5m alçada
2 u × 37.92 = 75.84
Fonamentació de fanal amb columna de 5 m d'alçada com a màxim, inclòs excavació, formigó HM-20 i placa amb perns d'ancoratge, totalment acabada.

| Codi | Ut | Descripció | Rendiment | Preu | Import |
|---|---|---|---|---|---|
| O0101 | h | Cap de colla | 0.12 | 20.6 | 2.47 |
| O0110 | h | Peó | 0.48 | 16.75 | 8.04 |
| P1609 | m3 | Excavació de terres | 0.24 | 11.12 | 2.67 |
| P1680 | u | Placa, perns i cargoleria per ancoratge | 1 | 7.51 | 7.51 |
| VGZ | % | Despeses indirectes | 0.358 | 6 | 2.15 |
| E0502 | m3 | Formigó HM-20 fonaments | 0.24 | 62.85 | 15.08 |
|  |  | Total |  |  | 37.92 |

**E111322** u Columna model NICKOLSON en acer galvanitzat, h=4 m
2 u × 323.19 = 646.38
Columna model NICKOLSON o equivalent, d'acer galvanitzat apte per resistir ambients marins corrosius, amb una alçada total de 4000 mm, inclou la base i el fust, conductor de coure 3x2,5 mm2, conductor de coure 2x2,5 mm2 per al doble nivell, perns i altres elements auxiliars, instal·lada i connexionada en caixa a l'interior, hissada, aplomada i fixada sobre dau de formigó.

| Codi | Ut | Descripció | Rendiment | Preu | Import |
|---|---|---|---|---|---|
| M0214 | h | Camió grua | 0.2 | 42.07 | 8.41 |
| O0101 | h | Cap de colla | 0.1 | 20.6 | 2.06 |
| O0102 | h | Oficial 1ª | 0.7 | 20.46 | 14.32 |
| O0110 | h | Peó | 0.7 | 16.75 | 11.73 |
| P99013 | u | Columna tipus NICKOLSON de 4 m d'alçada (material) | 1 | 229.43 | 229.43 |
| P10109 | m | Conductor Cu tripolar 3x2,5 rv 0,6/1 kV (material) | 4 | 1.3 | 5.20 |
| P10110 | m | Conductor Cu bipolar 2x2,5 rv 0,6/1 kV (material) | 4 | 0.98 | 3.92 |
| P10209 | pp | Petit material | 1 | 29.83 | 29.83 |
| %ZZ0600_1 | % | Despeses generals | 6 % | 304.90 | 18.29 |
|  |  | Total |  |  | 323.19 |

**E111321** u Columna troncocònica h=>9 m
1 u × 872.82 = 872.82
Columna troncocònica de planxa d'acer galvanitzat, de 12,00 m d'alçària, de secció cilíndrica d'un sol tram i acabat galvanitzat en calent, inclosos els perns d'ancoratge, caixes de fusibles, cable 3x2,5 mm2 instal·lat i connexionat en caixa a l'interior i altres elements auxiliars, hissada, aplomada i fixada sobre dau de formigó, totalment instal·lada.

| Codi | Ut | Descripció | Rendiment | Preu | Import |
|---|---|---|---|---|---|
| M0214 | h | Camió grua | 2 | 42.07 | 84.14 |
| O0101 | h | Cap de colla | 0.5 | 20.6 | 10.30 |
| O0110 | h | Peó | 3 | 16.75 | 50.25 |
| O0102 | h | Oficial 1ª | 2 | 20.46 | 40.92 |
| P990161 | u | Columna troncocònica 12 m (material) | 1 | 557.63 | 557.63 |
| P10109 | m | Conductor Cu tripolar 3x2,5 rv 0,6/1 kV | 9 | 1.3 | 11.70 |
| P10110 | m | Conductor Cu bipolar 2x2,5 rv 0,6/1 kV | 9 | 0.98 | 8.82 |
| P10209 | pp | Petit material | 2 | 29.83 | 59.66 |
| %ZZ0600_1 | % | Despeses generals | 6 % | 823.42 | 49.41 |
|  |  | Total |  |  | 872.82 |

**E111566G** u Llum LED p/vial distrib.asimètrica,cosalumini fos,6 móduls LED estancs,
6 u × 667.83 = 4006.98
Llum LED per a vial de distribució asimètrica amb cos alumini fos, equipat amb 6 móduls LED estancs amb grau de protecció IP-66 i IK08, amb un total de 120 LED i un dispositiu d'alimentació i control regulable DALI de 150 W de potència total, flux lluminós 9650 lumen, temperatura de color 4000 K, vida útil >= 83000 h, aïllament elèctric classe I, amb accessori per fixar lateralment i acoblat al suport, resistent a la corrosió i la intempèrie, inclòs connectors, juntes de goma, cargoleria d'acer inoxidable, caixes estanques per a fusibles, vàlvules de recirculació d'aire, totalment muntat i instal·lat.

| Codi | Ut | Descripció | Rendiment | Preu | Import |
|---|---|---|---|---|---|
| M0214 | h | Camió grua | 0.5 | 42.07 | 21.04 |
| O0101 | h | Cap de colla | 0.15 | 20.6 | 3.09 |
| O0110 | h | Peó | 1.05 | 16.75 | 17.59 |
| O0102 | h | Oficial 1ª | 1.05 | 20.46 | 21.48 |
| P10209 | pp | Petit material | 1 | 29.83 | 29.83 |
| P99019G1 | u | Llum LED p/vial distrib.asimèt.,cos alumini fos,6 mòduls LED estancs,IP-66,IK08,120 LED (material) | 1 | 537 | 537.00 |
| %ZZ0600_1 | % | Despeses generals | 6 % | 630.03 | 37.80 |
|  |  | Total |  |  | 667.83 |

**E111566F** u Llumenera 36 LED,Mizar Istanium Simon Lighting o equiv.
2 u × 606.35 = 1212.70
Llumenera amb 36 LED amb tecnologia Istanium LED, tipus Mizar de Simon Lighting o equivalent, de 37/58/81 W de potència i preparada per a una intensitat de 350/530/700 mA, adaptada a mòdul de telecontrol de e-controls, acoblada al suport, resistent a la corrosió i la intempèrie, inclòs connectors, juntes de goma, cargoleria d'acer inoxidable, caixes estanques per a fusibles, vàlvules de recirculació d'aire, totalment muntat i instal·lat.

| Codi | Ut | Descripció | Rendiment | Preu | Import |
|---|---|---|---|---|---|
| M0214 | h | Camió grua | 0.5 | 42.07 | 21.04 |
| O0102 | h | Oficial 1ª | 1.05 | 20.46 | 21.48 |
| O0101 | h | Cap de colla | 0.15 | 20.6 | 3.09 |
| O0110 | h | Peó | 1.05 | 16.75 | 17.59 |
| P99019F1 | u | Llumenera 36 LED,Mizar Istanium Simon Lighting o equiv. (material) | 1 | 479 | 479.00 |
| P10209 | pp | Petit material | 1 | 29.83 | 29.83 |
| %ZZ0600_1 | % | Despeses generals | 6 % | 572.03 | 34.32 |
|  |  | Total |  |  | 606.35 |

**E1626N** u Legalització del nou enllumenat públic
1 u × 300 = 300.00
Redacció i disseny de les memòries o projecte d'enllumenat públic visat i legalització de les instal·lacions, inclòs permisos, declaració responsable per la posada en servei, certificats de la instal·lació, inscripció RITSIC, càlculs i butlletins.

**E1627N** u Connexió elèctrica, escomeses, quadres
1 u × 200 = 200.00
Connexió a la xarxa elèctrica, inclòs escomeses i ampliació o modificació del quadre elèctric.

### 01.05.02 DESVIAMENTS PROVISIONALS
Import: 19291.73

**E1620** pa Abonament íntegre seguretat viària, senyalització i desv provisionals
1 pa × 8000 = 8000.00
Partida alçada d'abonament íntegre per a la seguretat viària, inclòs senyalistes, instal·lacions de semàfors, senyalització horitzontal i vertical, abalisament, proteccions, barreres de seguretat, tancaments i de tots els desviaments provisionals durant les diferents fases d'execució de les obres i d'acord amb el seu avanç, inclòs els desplaçaments, muntatge i desmuntatge, manteniment, trasllats i tots els mitjans i elements auxiliars que requereixin, mà d'obra, maquinària i materials, segons indicacions de la Direcció de l'Obra.

**E06361** m2 Fresat paviment mbc fins 15 cm
780 m2 × 1.81 = 1411.80

| Amidament | Uts. | Llarg | Parcial |
|---|---|---|---|
| preparació i retirada desv. rotonda | 2 | 390 | 780.00 |
| Total |  |  | 780 |

**E0302** m3 Excavació en desmunt en qualsevol tipus de terreny, abocador i condicionament
312 m3 × 5.07 = 1581.84

| Amidament | Uts. | Llarg | Alt | Parcial |
|---|---|---|---|---|
| desviament rotonda |  |  |  |  |
| caixa | 1 | 390 | 0.4 | 156.00 |
| posterior retirada material | 1 | 390 | 0.4 | 156.00 |
| Subtotal |  |  |  | 312.00 |
| Total |  |  |  | 312 |

**E0344** m2 Repàs i piconatge de la base del terraplè i del fons de la caixa mecànics i compactació del 95% PM
390 m2 × 0.6 = 234.00

| Amidament | Uts. | Llarg | Parcial |
|---|---|---|---|
| base desviament rotonda | 1 | 390 | 390.00 |
| Total |  |  | 390 |

**E0602** m3 Base granular de tot-u artificial, amb motoanivelladora
156 m3 × 19.48 = 3038.88

| Amidament | Uts. | Llarg | Alt | Parcial |
|---|---|---|---|---|
| desviament rotonda | 1 | 390 | 0.4 | 156.00 |
| Total |  |  |  | 156 |

**E03251** m Formació i reperfilat de cunetes en qualsevol tipus de terreny
720 m × 2.31 = 1663.20

| Amidament | Uts. | Llarg | Parcial |
|---|---|---|---|
| cuneta en terres desguàs desv. | 2 | 360 | 720.00 |
| Total |  |  | 720 |

**E0603** t Paviment de MBC tipus AC16 surf S (S-12) (d= 2,45 t/m3)
47.78 t × 50.04 = 2390.91

| Amidament | Uts. | Parcial |
|---|---|---|
| desviament rotonda | 47.78 | 47.78 |
| Total |  | 47.78 |

**E0611D** m2 Reg emprimació tipus ECI (dotació 1,4 kg/m2)
390 m2 × 0.35 = 136.50

| Amidament | Uts. | Llarg | Parcial |
|---|---|---|---|
| desviament rotonda | 1 | 390 | 390.00 |
| Total |  |  | 390 |

**E11051** m2 Estesa terra vegetal en talussos
390 m2 × 1.16 = 452.40

| Amidament | Uts. | Llarg | Parcial |
|---|---|---|---|
| restauració desviament | 1 | 390 | 390.00 |
| Total |  |  | 390 |

**E1145** m2 Hidrosembra projectada en 1 fase
390 m2 × 0.98 = 382.20

| Amidament | Uts. | Llarg | Parcial |
|---|---|---|---|
| restauració desviament | 1 | 390 | 390.00 |
| Total |  |  | 390 |

### 01.05.03 SEGUIMENT ARQUEOLÒGIC
Import: 4500

**PN012** u Seguiment i control arqueològic de l'obra
1 u × 4500 = 4500.00
Intervenció arqueològica preventiva de l'obra, inclou el projecte d'intervenció, tramitació de permisos, taxes, el control arqueològic de l'obra i la redacció de l'informe i còpies pel departament de Cultura de la Generalitat de Catalunya, segons l'art.14 i següents del Decret 78/2002 de 5 març del reglament de protecció del patrimoni arqueològic i paleontològic, inclòs les excavacions i totes les operacions necessàries de caràcter arqueològic.

### 01.05.04 DESPLEGAMENT XARXA FIBRA ÒPTICA (23/07/1998)
Import: 25882.6

**E11102** m Canalització capa base infraest. comunicacions 9x20 mm PEHD de 20 mm, microrasa (23/07/1998)
830 m × 23.21 = 19264.30
Canalització en calçada i capa base d'infraestructura de comunicacions soterrada formada per 9 microtubs de PEHD de 20 mm de diàmetre exterior i de 2 mm de gruix, amb colors distintius, agrupats en subgrups de 3 amb vaina plàstica, col·locats en base de 3, amb fil de detecció, cinta de senyalització i morter M-300, mitjançant microrasa de 10 cm d'amplària i de fins a 30 cm de profunditat en qualsevol tipus de paviment, ferm i terreny, inclòs aspirat, càrrega, transport a l'abocador, cànon d'abocament i manteniment de l'abocador, desplaçaments, despeses de maquinària, trasllats parcials dels equips d'acord amb l'avanç de l'obra i tots els elements auxiliars, mà d'obra, maquinària, materials i senyalització provisional d'obra.

| Codi | Ut | Descripció | Rendiment | Preu | Import |
|---|---|---|---|---|---|
| O0101 | h | Cap de colla | 0.02 | 20.6 | 0.41 |
| O0102 | h | Oficial 1ª | 0.1 | 20.46 | 2.05 |
| O0110 | h | Peó | 0.2 | 16.75 | 3.35 |
| M0300 | h | Equip complet de microrasa (maquinària; 23/07/1998) | 0.065 | 67.82 | 4.41 |
| M0202 | h | Retroexcavadora (maquinària) | 0.01 | 59.41 | 0.59 |
| M0212B | h | Camió de trabuc de 20 t | 0.05 | 37.33 | 1.87 |
| E0108 | m3 | Morter de ciment elaborat a l'obra | 0.026 | 50.96 | 1.32 |
| P02001 | m | Canalització 9 microtubs de PEHD Ø 20 mm amb fil de detecció (material; 23/07/1998) | 1.05 | 6.76 | 7.10 |
| P1613 | u | Cànon d'abocador | 1 | 0.8 | 0.80 |
| %1613 | % | Despeses indirectes | 6 % | 21.90 | 1.31 |
|  |  | Total |  |  | 23.21 |

| Amidament | Uts. | Llarg | Parcial |
|---|---|---|---|
| T-722 | 1 | 680 | 680.00 |
| ramal TV-7222 | 1 | 150 | 150.00 |
| Subtotal |  |  | 830.00 |
| Total |  |  | 830 |

**E11106** u Pericó de registre de formigó pref. 70x70x80 cm (23/07/1998)
5 u × 662.28 = 3311.40
Pericó de registre de formigó pref. de 70x70x80 cm interiors amb parets de 12,5 cm de gruix mínim per a serveis de telecomunicacions, col·locat sobre solera de formigó HM-20 de 15 cm de gruix i reblert lateral amb sòl seleccionat compactat, inclòs l'excavació, perforació de parets, connexions, formigonat dels entrocaments, fixació dels conductes, taps dels extrems, marc i tapa de fosa classe D-400 fixada a l'arqueta amb un mínim de 10 ancoratges de 60 mm de longitud i 14 mm de diàmetre, amb tancament de seguretat i distinitiu de la corporació, totalment acabada.

| Codi | Ut | Descripció | Rendiment | Preu | Import |
|---|---|---|---|---|---|
| O0101 | h | Cap de colla | 0.1 | 20.6 | 2.06 |
| O0102 | h | Oficial 1ª | 2 | 20.46 | 40.92 |
| O0110 | h | Peó | 2 | 16.75 | 33.50 |
| M0214 | h | Camió grua | 0.9 | 42.07 | 37.86 |
| E0108 | m3 | Morter de ciment elaborat a l'obra | 0.05 | 50.96 | 2.55 |
| P0504 | m3 | Formigó HM-20 posat a l'obra | 0.15 | 52 | 7.80 |
| P10001 | u | Pericó 70x70x80 mm pref. tipus B amb marc i tapa D-400 (material; 23/07/1998) | 1 | 487.07 | 487.07 |
| P1609 | m3 | Excavació de terres | 1.1 | 11.12 | 12.23 |
| P1613 | u | Cànon d'abocador | 1 | 0.8 | 0.80 |
| %1613 | % | Despeses indirectes | 6 % | 624.79 | 37.49 |
|  |  | Total |  |  | 662.28 |

| Amidament | Uts. | Parcial |
|---|---|---|
| tipus B | 5 | 5.00 |
| Total |  | 5 |

**E11107** u Pericó de registre de formigó pref. 140x70x80 cm (23/07/1998)
3 u × 1102.3 = 3306.90
Pericó de registre de formigó pref. de 140x70x80 cm interiors amb parets de 12,5 cm de gruix mínim per a serveis de telecomunicacions, col·locat sobre solera de formigó HM-20 de 15 cm de gruix i reblert lateral amb sòl seleccionat compactat, inclòs l'excavació, perforació de parets, connexions, formigonat dels entrocaments, fixació dels conductes, taps dels extrems, marc i tapa de fosa classe D-400 fixada a l'arqueta amb un mínim de 10 ancoratges de 60 mm de longitud i 14 mm de diàmetre, amb tancament de seguretat i distintiu de la corporació, totalment acabada.

| Codi | Ut | Descripció | Rendiment | Preu | Import |
|---|---|---|---|---|---|
| O0101 | h | Cap de colla | 0.1 | 20.6 | 2.06 |
| O0102 | h | Oficial 1ª | 2 | 20.46 | 40.92 |
| O0110 | h | Peó | 2 | 16.75 | 33.50 |
| M0214 | h | Camió grua | 0.9 | 42.07 | 37.86 |
| E0108 | m3 | Morter de ciment elaborat a l'obra | 0.1 | 50.96 | 5.10 |
| P0504 | m3 | Formigó HM-20 posat a l'obra | 0.2 | 52 | 10.40 |
| P10002 | u | Pericó 140x70x80 mm pref. tipus C amb marc i tapa D-400 (material; 23/07/1998) | 1 | 885.12 | 885.12 |
| P1609 | m3 | Excavació de terres | 2.1 | 11.12 | 23.35 |
| P1613 | u | Cànon d'abocador | 2 | 0.8 | 1.60 |
| %1613 | % | Despeses indirectes | 6 % | 1039.91 | 62.39 |
|  |  | Total |  |  | 1102.3 |

| Amidament | Uts. | Parcial |
|---|---|---|
| tipus C | 3 | 3.00 |
| Total |  | 3 |

## 01.06 GESTIÓ DE RESIDUS
Import: 822.46

**E1551** u Acondicionament de la zona de residus
1 u × 190 = 190.00
Acondicionament del terreny per la implementació dels residus, inclou l'excavació i reperfilat de la superfície del terreny per col·locar posteriorment els diferents contenidors, zones d'apilament i aïllament, i la seva posterior retirada per deixar la zona en un correcte estat.

**E1552** m3 Classificació a peu d'obra de residus
10.2 m3 × 19.88 = 202.78
Classificació a preu d'obra de residus de la construcció o demolició en residus inerts, no especials i especials, amb mitjans manuals o mecànics.

**E1562** m3 Càrrega i transport residus inerts o no especials barrejats, contenidor 9 m3
4 m3 × 23.11 = 92.44
Càrrega amb mitjans manuals o mecànics i transport de residus inerts o no especials a instal·lació autoritzada de gestió de residus, amb contenidor de 5 m3 de capacitat, inclòs el seu subministrament.

**E1563** m3 Càrrega i transport residus (ferralla i plàstic), contenidor 1 m3
6 m3 × 32.99 = 197.94
Càrrega amb mitjans manuals o mecànics i transport de residus de plàstic i/o ferralla a instal·lació autoritzada de gestió de residus, amb contenidor d'1 m3 de capacitat, inclòs el seu subministrament.

**E1564** m3 Càrrega i transport residus especials, bidó 200 l
0.2 m3 × 143 = 28.60
Càrrega amb mitjans manuals o mecànics i transport de residus especials a instal·lació autoritzada de gestió de residus, amb bidó de plàstic de 200 l de capacitat, inclòs el seu subministrament.

**E1571** m3 Disposició controlada residus inerts o no especials barrejats
3 m3 × 5.9 = 17.70
Disposició controlada a centre de reciclatge de residus inerts o no especials barrejats, procedents de construcció o demolició.

**E1572** m3 Disposició controlada residus de metalls no especials barrejats
4 m3 × 13.25 = 53.00
Disposició controlada a centre de reciclatge de residus de metalls no especials barrejats, procedents de construcció o demolició.

**E1573** m3 Disposició controlada residus de plàstics no especials
2 m3 × 8.2 = 16.40
Disposició controlada a centre de reciclatge de residus de plàstics no especials, procedents de construcció o demolició.

**E1574** m3 Disposició controlada residus de fusta no especials
1 m3 × 7.35 = 7.35
Disposició controlada a centre de reciclatge de residus de fusta no especials, procedents de construcció o demolició.

**E1575** m3 Disposició controlada residus especials barrejats
0.2 m3 × 81.26 = 16.25
Disposició controlada a centre de selecció i transferència de residus especials barrejats, procedents de construcció o demolició.

## 01.07 SEGURETAT I SALUT
Import: 15094.33

**C08SIS** U Annex n.5 - Estudi de Seguretat i Salut
1 U × 15094.33 = 15094.33

## TMA Classificacions Mediambient

### ZZ Selectiva LER

### ZR Selectiva RD 105/2008

### ZC Selectiva Bàsica

| Codi | Ut | Descripció | Preu |
|---|---|---|---|
| %16130600 | % | Despeses indirectes | 6 |
| %U16151 | % | Part proporcional accessoris | 30 |

**%ZZ** % Despeses generals
Preu: 6
Despeses generals (%)

| Codi | Ut | Descripció | Preu |
|---|---|---|---|
| %ZZ0600 | % | Despeses generals | 6 |

## Preus auxiliars

**E0515** m2 Encofrat de fusta per a fonaments i/o formigó ocult
Preu: 24.49
Encofrat de fusta per a fonaments i formigó ocult, col·locat.

| Codi | Ut | Descripció | Rendiment | Preu | Import |
|---|---|---|---|---|---|
| M0214 | h | Camió grua | 0.025 | 42.07 | 1.05 |
| O0101 | h | Cap de colla | 0.02 | 20.6 | 0.41 |
| O0110 | h | Peó | 0.11 | 16.75 | 1.84 |
| O0102 | h | Oficial 1ª | 0.11 | 20.46 | 2.25 |
| P0701 | m | Tauló de fusta de pi | 2 | 0.42 | 0.84 |
| P0707 | l | Desencofrant | 0.05 | 1.6 | 0.08 |
| P0604 | kg | Claus d'acer | 0.15 | 1.71 | 0.26 |
| P0702 | m3 | Llata de fusta de pi | 0.001 | 288.46 | 0.29 |
| P0706 | u | Puntal telescòpic. | 0.05 | 11.29 | 0.56 |
| P0704 | m2 | Tauler de fusta de pi 22 mm. | 1 | 15.05 | 15.05 |
| P0602 | kg | Filferro recuit | 0.3 | 1.57 | 0.47 |
| VGZ | % | Despeses indirectes | 0.231 | 6 | 1.39 |
|  |  | Total |  |  | 24.49 |

**E0108** m3 Morter de ciment elaborat a l'obra
Preu: 50.96

| Codi | Ut | Descripció | Rendiment | Preu | Import |
|---|---|---|---|---|---|
| M0218 | h | Formigonera de 250 l (maquinària) | 0.7 | 7.48 | 5.24 |
| O0110 | h | Peó | 1 | 16.75 | 16.75 |
| P1601 | m3 | Aigua | 0.2 | 0.65 | 0.13 |
| P0301 | m3 | Sorra per a formigons i morters (material) | 0.67 | 22.15 | 14.84 |
| P0401 | kg | Ciment pòrtland P-350 (material) | 200 | 0.07 | 14.00 |
|  |  | Total |  |  | 50.96 |

**E0505B** m3 Formigó prefabricat HA-25, tapes
Preu: 227.73
Formigó prefabricat HA-25, inclusivament l'encofrat, armadures i col·locació, a les tapes, inclusivament la p.p. d'ancoratges

| Codi | Ut | Descripció | Rendiment | Preu | Import |
|---|---|---|---|---|---|
| M0225 | h | Vibrador | 0.1 | 2.09 | 0.21 |
| M0214 | h | Camió grua | 0.08 | 42.07 | 3.37 |
| O0102 | h | Oficial 1ª | 2.5 | 20.46 | 51.15 |
| O0110 | h | Peó | 2.5 | 16.75 | 41.88 |
| O0101 | h | Cap de colla | 0.5 | 20.6 | 10.30 |
| P0604 | kg | Claus d'acer | 0.15 | 1.71 | 0.26 |
| P0602 | kg | Filferro recuit | 0.3 | 1.57 | 0.47 |
| P0701 | m | Tauló de fusta de pi | 0.5 | 0.42 | 0.21 |
| P0707 | l | Desencofrant | 0.06 | 1.6 | 0.10 |
| P0704 | m2 | Tauler de fusta de pi 22 mm. | 1 | 15.05 | 15.05 |
| P0506 | m3 | Formigó HA-25 posat a l'obra | 1.01 | 55 | 55.55 |
| P0607 | kg | Acer corrugat B-500s en barres | 50 | 0.72 | 36.00 |
| P0702 | m3 | Llata de fusta de pi | 0.001 | 288.46 | 0.29 |
| VGZ | % | Despeses indirectes | 2.148 | 6 | 12.89 |
|  |  | Total |  |  | 227.73 |

## Recursos

**P1613** u Cànon d'abocador
Canon d'abocador

**P0812** m2 Rajola hidr. color 20x20x4 cm
Rajola hidr. gris 20x20x4 c

**P1902** u Rigola blanca 20x20x8 cm
Rigola blanca 20x20x8

**P1007** m Vorada pref. form. 8x20 cm. tipus jardí
Vorada pref. form. 8x20 cm. jardí

**P2021** m3 Sauló s/garbellar
Sauló sense garbellar

**P2022** m Canal de formigó polímer a = 20, h =29-40 cm, reixa de fosa D400
Canal de formigó polímer d'amplària interior 20 cm i alçària exterior entre 29 i 33 cm. amb reixa de fosa, classe D400

**P0620B** u Tapa fosa Ø650 mm. exterior, marc Ø800 mm., classe D-400
Tapa Ø650 mm. exterior i bastiment, pou Ø800 mm., estanca i insonora

**P1481** m Pal alumini diàmetre 76 mm. MB
Pal alumini 76 mm. diàmetre

**P1472** m Pal alumini diàmetre 90 mm. MC
Pal alumini 90 mm. diàmetre

**P1473** m Pal alumini diàmetre 114 mm. MD
Pal alumini diàmetre 114 o 140 mm. ME

**P1483B** u Placa triangular alumini reflect. 90 cm
Placa triangular alumini reflect.90 cm.

**P1484** u Placa octogonal alumini reflect. 60 cm
Placa octogonal alumini reflect.60 cm.

**P1485** u Placa quadrada alumini reflect. 60 cm
Placa quadrada alumini reflect.60 cm.

**P1615** u Condicionament de l'abocador
Acondiciament de l'abocador

**P10191** m Baixant prefabricat en forma d'U, 60x35 cm
Baixant prefabricat secció en forma d'U, 60x35 cm.

**P1019B** m Baixant prefabricat en forma d'U, 40x18 cm
Baixant prefabricat secció en forma d'U, 40x18 cm.

**P0327** m3 Matacà de pedra gran. fonaments
Matacà de pedra gran. foname.

**P1471C1** u Base d'acer galvanit. suport 168 mm
Base d'acer galvanit. suport 140 mm.

**P1473C** m Pal alumini diàmetre 168 mm. MG
Pal alumini diàmetre 140 mm. MG

**P1473B** m Pal alumini diàmetre 140 mm. MF
Pal alumini 140 mm. diàmetre

**P1440** m Suport acer galv. 100x50x3 mm
Suport acer galv. 100x50x3mm

**P1446B** u Extrem de 4,32 metres
Extrem de 4 metres

**B0907100** kg Adhesiu res.epoxi s/diss.2comp p/ús estruc
Adhesiu de resines epoxi sense dissolvents, de dos components per a ús estructural

**P0642C** m2 Geotèxtil 200 g/m2 resist>= 2350 N
Geotextil 200 g/m2 resist>= 2350 N

**P1244** m Tub de pp DN630 mm., SN 8 kN/m2
Tub de pp d 630 mm., SN 8 kN/m2

**P1241** m Tub de pp DN315 mm., SN 8 kN/m2
Tub de pp d 315 mm., SN 8 kN/m2

**P1151** m Tub PE DN200 mm doble paret TP
Tub porós de Ø200mm

**P0632** m2 Tapa tràmex de 0.03x0.03m
Reixa de 0.03x0.03m

**P1242** m Tub de pp DN400 mm., SN 8 kN/m2
Tub de pp d 400 mm., SN 8 kN/m2

**P0651** u Graó d'acer revestit de polipropilè, 40 cm d'amplada
Graó per a pou de registre 300x300x300 mm

**P0620C** u Tapa fosa Ø650 mm. exterior, marc 850x850 mm.,classe D-400
Tapa Ø650 mm. exterior i bastiment, pou 850x850 mm., estanca i insonora

**P1497** m2 Placa d'alumini de 0,50 m2 a 1,00 m2
Placa d'alumini de 0,50 m2 a 1.00 m2

**P1473A** m Pal alumini diàmetre 114 o 140 mm. ME
Pal alumini 114 mm. diàmetre

**P1431** u Fita km refl. 40x60 cm
Fita qm. refl. 40x40 cm

**BR3A2000** kg Adob mineral simple amb sulfat amoni
Adob mineral solid de fons simple, sulfat amonic 21% gr

**BR3P1110** m3 Terra vegetal adobada a granel
Terra vegetal adobada, a granel

**P0622A** u Tapa fosa 680x680x40, marc 700x700, classe B-125
Tapa fosa 680x680x40, marc 700x700, classe B125

**P09309** m Tub de 4.5x6 PE
Tub de drenatge

**P0330** m3 Grava decorativa
Ceràmica triturada

**PN002** m Cinta senyalitzadora PVC 150 mm color groc
Cinta senyalitzadora PVC

**P10111** m Conductor Cu nu unipolar d'1x35 mm2
Conductor Coure nu de 1x35 mm2

**P10109** m Conductor Cu tripolar 3x2,5 rv 0,6/1 kV
Conductor Cu 3x2,5 rv 0,6/1 kV

**P10110** m Conductor Cu bipolar 2x2,5 rv 0,6/1 kV
Conductor Cu 2x2,5 rv 0,6/1 kV

**P990161** u Columna troncocònica 12 m
Columna troncocònica 9 m

**P99019G1** u Llum LED p/vial distrib.asimèt.,cos alumini fos,6 mòduls LED estancs,IP-66,IK08,120 LED
Lluminària Vmax L163/V3.F4L2.PT2.C9

**P99019F1** u Llumenera 36 LED,Mizar Istanium Simon Lighting o equiv
Lluminària Vmax L073.V2.F4L2.SE2.C9

**P0301** m3 Sorra per a formigons i morters
Sorra per a formigons i mort.
